# zweigleisiger Ausbau
Angebotsaufforderung (GAEB DA 2000 1.2, DA83)
Projekt: zweiglei
Währung: EUR
Erstellt mit: G&W CALIFORNIA PRO, CALIFORNIA PRO, 16.07.2026

## SW/TW Göritz KP11
Datum: 16.07.2026

*Hinweis*
Vorbemerkungen Schutz vorhandener Einbauten
Vorhandene Einbauten jeglicher Art (Elt-Verteilerschränke, Hausanschlusssäulen des Energieversorgungs- unternehmens usw.), Einfriedungen und vorgefundenen Grenzsteine sind während der Bauzeit mittels geeigneter Maßnahmen zu schützen und zu erhalten. Es erfolgt keine gesondert Vergütung.
Durch den Auftragnehmer während der Durchführung der Arbeiten beschädigtes Material und Anlagen sind ohne Berechnung von Mehrkosten zu ersetzen. Selbiges gilt für die Wiederherstellung von im Zuge der Bauleistungen entfernten bzw. verloren gegangenen Grenzpunkten.

Vorstehende Bemerkungen gelten für alle Titel des Leistungsverzeichnisses.

### 1 Allgemeine Leistung

#### 1.1 Baustelleneinrichtungs- / Sicherungs- und Koodinierungsmaßnahmen

##### 1.1.1 Baustellenvorbereitung

**1.1.1.1 Baustelleneinrichtung**
Einrichten, Vorhalten über die gesamte
Bauzeit sowie Räumen der Baustelle mit folgenden in
den Pauschalpreis einzurechnenden Leistungen:
- Freimachen des Geländes
- Beschaffen u. Herrichten der erforderl. Lager- und
  Arbeitsplätze unter Beachtung der Vorschriften §§45
  u. 46 ArbStättv und ASR 45/1-6 sowie Bauwasser u. -Strom
  (Baustromanlage gemäß VDE-Bestimmungen errichten und
  nach vorgeschriebenenZeitabständen nach UVV
  "Elektrische Anlagen u. Betriebsmittel" überprüfen) usw.
- Wiederherstellung des Geländes einschl. Entfernung von
  Fundamenten und Verunreinigungen,
- notwendige Geräte, Werkzeuge und Hilfsmittel
- Vorhaltekosten für alle Medien
- alle sonstigen Kosten, die der Auftragnehmer zur
  ordnungsgemäßen Durchführung der Bauaufgabe zu
  erbringen hat und Einmeßarbeiten, sofern nicht nach
  DIN 18299 gesondert ausgeschrieben;
- Sicherungsmaßnahmen der Verkehrswege auf und vor dem
  Grundstück, im Gebäude, auf Zufahrten, Bürgersteigen,
  einschl. Säuberung und Schneeräumung usw.; für eine
  ausreichende Wegebeleuchtung ist zu sorgen;
- ebenso sind die Nachbargrundstücke an der Grenze absolut
  zuverlässig und unfallsicher für die gesamte Bauzeit
  bis zur Übergabe zu schützen; maßgeblich sind ebenso die
  Forderungen des Amtes für öffentliche Ordnung, der
  Bauberufsgenossenschaften und sonst mitwirkender
  Behörden, Amtsstellen und Körperschaften.
- Sichern der Baustelle mit geeigneten Mitteln (Beschilderung,
  Beleuchtung, Absperrung u.ä.), das gesicherte Vorbeileiten
  des Verkehrs jeglicher Art (Verkehrszeichen, Überwege u.ä.),
- Aufwendungen für das Einholen der Schachtscheine,
  Gebühren dafür werden nicht gesondert vergütet,
  diese sind in den Sockelbetrag einzurechnen.
  Baustelleneinrichtung für Arbeiten am Schmutzwasserkanal und
der Trinkwasserleitung.
Menge: 1,000 psch

**1.1.1.2 Schutzzaun**
Schutzzaun, versetzbar, aus Einzelelementen mit
verzinktem Stahlrohrrahmen und Vergitterung, mit
Standfüßen, Zaunoberkante über Oberfläche Gelände 2 m,
aufstellen, vorhalten und räumen, einschl. ggf.
mehrfaches umsetzen.
(für Baugruben und offene Rohrgräben)
Vorhaltedauer über die gesamte Bauzeit.
Das erstmalige Aufstellen und das tägliche Öffnen und
Schließen des Bauzaunes sind in den Einheitspreis einzurechnen.
Menge: 350,000 m

**1.1.1.3 Fußgängerbehelfsbrücke**
Behelfsbrücke für Fußgänge, ohne offene Fugen, mit
rutschhemmender Oberfläche, in Geländehöhe, für
öffentlichen Verkehr, Belastung bis 5 kN/m2,
Nutzbreite bis 1,50 m, Länge über 2,5 bis 3 m, mit
Anrampung beidseitig, Länge bis 2 m, herstellen,
vorhalten, umsetzen und beseitigen.
Vorhaltedauer = für Herstellung Hauptkanal / Hausanschlüsse.
Menge: 1,000 St

**1.1.1.4 prov. Überfahrten**
Provisorische Überfahrten mit Seitenschutz für den
Rohrgrabenbereich bis SLW 60 zur Anliegernutzung der
Einfahrten bereitstellen, vorhalten und bei Bedarf
Aufbauen und Rückbauen. Im EP enthalten sind alle
Nebenarbeiten und Zusatzleistungen wie An- und
Abtransport, Auf- und Abladen, Unterhalten und Sichern, Umsetzen sowie das Reinigen etc.
Menge: 1,000 St

**1.1.1.5 Beweissicherung**
Vor Beginn der Arbeiten und nach Abschluss der
Baumaßnahme ist durch den Auftragnehmer eine
Beweissicherung für alle durch die Baumaßnahme
betroffenden Flächen, Straßen, Wege, Plätze sowie
angrenzenden Gebäude und Bauwerke (Zäune, Einfahrten
usw.) durchzuführen.

Die vorgefunden Situation ist beweiskräftig zu
dokumentieren (Fotos mit Datum, Skizzen, Einmessungen).

Im Einvernehmen mit dem Auftraggeber, dem Versicherer
und dem Grundstücks- und Hauseigentümer sind vorhandene
Schäden aller Art der angrenzenden Grundstücke (auch
Einfriedungen) und Gebäude vor und nach den Bauarbeiten
beweisfähig zu dokumentieren. Der Auftraggeber erhält
das Original der Beweissicherungsdokumentation
(Ergebnisbericht mit Fotodokumentation) jeweils nach
Abschluss der Untersuchung.

Eine Erlaubnis zur Befahrung, Begehung, Vermessung etc.
ist vom Auftragnehmer beim jeweiligen Eigentümer
einzuholen.

Für die Art und den Umfang der Leistungen gemäß den
vorbeschriebenen beweisfähigen Forderungen wie auch für

- geologische Recherchen;
- Auswahl der gefährdeten Gebäude und Bauwerke im Er-
  gebnis geologischer Recherchen;
- Befragung von Bewohnern und Eigentümern

ist der Auftragnehmer selbst zuständig.

Der Auftraggeber ist von Forderungen Dritter
freizuhalten. Mit der Beweissicherung ist ein unabhängiger
Gutachter zu beauftragen.
Menge: 1,000 psch

**1.1.1.6 Fotodokumentation**
Eine oder mehrere Compact Disc mit Bildern aller
Hausanschlüsse des Baubereiches entsprechend den
Vorbemerkungen Grundstücksanschlussleitungen erstellen
und liefern, im Format JPG.
Die Dateinamen der Bilder müssen so angelegt werden,
dass alle Bilder über den Dateinamen den einzelnen
Häusern oder Grundstücken zugeordnet werden können, z.
B. SWMusterstraße24.jpg.

Auf den Fotos muss der komplette Leitungsgraben mit
allen Formteilen und Leitungskreuzungen ersichtlich
sein. Es können auch mehrere Fotos gemacht werden.
Leitungen, die nicht auf den Fotos zu erkennen sind,
werden nicht vergütet. Die Fotos sind als Farbausdruck
jeweils den einzelnen Aufmaßblättern beizufügen. Auf
jedem Foto ist zur Größenbestimmung eine Messlatte
(Zollstock o.ä.) mit aufzunehmen sowie eine Tafel oder
Schild, auf der das Datum der Aufnahme sowie die Nummer
des Hausanschlusses (oder Eigentümer) zu erkennen ist.
Das Aufmaßblatt ist vom Hauseigentümer zu
unterzeichnen.
Ohne vorgenannte Unterlagen können die
Hausanschlussrechnungen vom AG nicht vergütet werden,
da erfahrungsgemäß Einsprüche der Anlieger entstehen,
die ohne die genannten Unterlagen nicht bearbeitet
werden können.
Kosten, die dem AG entstehen, weil die Rohrleitung auf
Grund fehlender Einmessung nicht gefunden werden kann,
gehen zu Lasten des AN!
Abrechnung je Anschluß.
Menge: 1,000 St

**1.1.1.7 Koordinierungsleistungen**
Koordinierungsleistungen
Koordinierung mit dem Auftragnehmer der Baumaßnahme in Raddusch und dem Auftragnehmer der Baumaßnahme der DB AG durchführen.

Der Koordinierungszuschlag dient ausschließlich zur Koordinierung der parallel laufenden Arbeiten mit den ausführenden Firmen.

Zu Beginn der Tätigkeiten werden durch den WAC dem AN die Ansprechpartner schriftlich mitgeteilt.
Menge: 1,000 psch

**1.1.1.8 Baumschutz herstellen und beseitigen**
Schutz gegen mechanische Schäden für Bäume
durch Brettermantel einschl. Polsterung gegen den Baum
liefern, herstellen und nach Beendigung der Baumaßnahme
beseitigen.
Stammdurchmesser über 10 bis 100 cm,
Mindesthöhe 2 m,
Anfallendes Material wird Eigentum des AN.
Menge: 2,000 St

**1.1.1.9 Grenzpunkte /Meßpunkte sichern**
Grenzstein- und Meßpunktsicherung Sicherung aller
Vermarkungs/Meßpunkte gegen Beschädigungen und
Lageveränderung, einschließlich aller in diesem
Zusammenhang entstehenden Kosten, von Beginn der
Bauausführung bis zur Übergabe des Vorhabens an den AG.
 In der Lage veränderte Grenzpunkte bzw. Meßpunkte
werden auf Kosten des AN durch das zuständige
Vermessungsamt wiederhergestellt.
Menge: 2,000 St

**1.1.1.10 Beleuchtungsmast sichern**
Beleuchtungsmast aus Beton oder Metall sichern
Mast während der Bauarbeiten
schützen und sichern.
Der Mast ist mittels Abpolsterung nach Wahl des AN
gegen Beschädigung zu schützen.
Weiter ist der Mast gegen Anfahren, Umfallen/Schiefstellen
nach Wahl des AN zu sichern.
Menge: 1,000 St

##### 1.1.2 Verkehrssicherung Allgemein

*Hinweis: Im Zuge der Planung wurden bereits mit der Firma Lauer Verkehtstechnik Umleitungsführungen für die Baumaßnahme des WAC entwickelt. Dabei ist eine, für den grundhaften Ausbau der Juri-Gagarin-Straße (Baumaßnahme des Landesbetrieb Straßenwesen) gestellte großräumige Umleitungsführung für die Baumaßnahme des WAC weiter zu nutzen bzw. zu ergänzen. Von der Fa. Lauer wurde ebenfalls, als Grundlage für die Ausschreibung, ein innerörtlicher Beschilderungsplan erstellt. Um die Vorteile einer Weiternutzung der Umleitungsführungen nutzen zu können, ist es zwingend erforderlich, für die jeweiligen Titel im Leistungsverzeichnis die Fa. Lauer Verkehrstechnik zu binden. Ansprechpartner Lauer Verkehrstechnik: Frau Ramona Vogel, Tel. 0151 / 17988427, Ramona.Vogel@lauer-verkehrstechnik.de*
Im Zusammenhang mit der vorliegenden Baumaßnahme erfolgt durch den Auftraggeber zeitgleich die Erneuerung von Trinkwasseranlagen im Bereich des Bahnübergangs Raddusch. Aufgrund der festgelegten Verkehrsführung dürfen die Bahnübergänge Raddusch und Göritz nicht gleichzeitig für den öffentlichen Verkehr gesperrt werden.

Während einer Sperrung des Bahnübergangs Göritz muss die Verkehrsverbindung über den Bahnübergang Raddusch einschließlich der Zufahrt über die Bahnhofstraße als Umleitungsstrecke uneingeschränkt zur Verfügung stehen. Die Durchführung verkehrsrelevanter Arbeiten ist daher mit dem Auftraggeber, dem Auftragnehmer der Baumaßnahme Raddusch, der DB AG sowie den zuständigen Behörden abzustimmen.

Der Auftragnehmer hat die Beantragung der erforderlichen verkehrsrechtlichen Anordnungen, die Abstimmung der Sperrzeiträume sowie die Anpassung seiner Bauablaufplanung an die vorgenannten Randbedingungen zu berücksichtigen.

Die hieraus entstehenden Aufwendungen sind in die Einheitspreise der nachfolgenden Positionen einzukalkulieren, sofern hierfür keine gesonderten Positionen vorgesehen sind.

**1.1.2.1 Verkehrsrechtliche Anordnung einh.**
StL-Nr. 2110591599
Verkehrsrechtliche Anordnung für Einrichtung und Be-
trieb einer Verkehrssicherung nach Unterlagen des AG
einholen und zugehörige Unterlagen erstellen. Erforderliche Ortsbesichtigungen zur Erstellung der Planunterlagen durchführen.
Verkehrsrechtliche Anordnung für OZ ''nachfolgende OZ''
Anfallende Gebühren ''bauseits''
Menge: 1,000 St

*Hinweis: nachfolgende 4 Positionen für Vollsperrung*

**1.1.2.2 Verkehrszeichenplan erstellen**
Verkehrszeichenplan für die Arbeitsstellensicherungen
erstellen in Anlehnung an Regelplan B I/15 (Vollsperrung)
unter Berücksichtigung der vorhandenen einmündenden
Straßen und Zufahrten sowie der Teilabschnittsbildungen.
Für
- Sperrung der Bahnhofstraße
Verkehrsrechtliche Anordnungen beantragen,
einschließlich Gebühren, auch bei wiederholter
Antragstellung.
Bestätigten Verkehrszeichenplan der Bauüberwachung
übergeben.
Ergänzungen bzw. Anpassungen den örtlichen
Gegebenheiten bzw. des Baufortschrittes vornehmen.
- Verkehrszeichenpläne 2-fach erstellen.
Zusätzliche Aufwendungen infolge von durch den AN
veranlassten Abweichungen im Bauablauf werden nicht
gesondert vergütet.
Menge: 1,000 St

**1.1.2.3 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan ''Vollsperrung gem. VZ-PLan''
Menge: 1,000 psch

**1.1.2.4 Verkehrssich. läng. Dauer vorhalten wie Vorposition**
StL-Nr. 2110511010
Verkehrssicherung längerer Dauer vorhalten, warten, instand setzen und betreiben. Vorübergehende Verkehrssicherungsmaßnahmen durchführen. Die Kontrolle der Verkehrssicherung wird gesondert vergütet.
Verkehrssicherung wie in Vorposition beschrieben.
Menge: 55,000 d

**1.1.2.5 Verkehrssich. läng. Dauer abbauen**
StL-Nr. 211051200000
Verkehrssicherung an Arbeitsstellen längerer Dauer abbauen. Vorübergehende Verkehrssicherungsmaßnahmen
durchführen. Vorübergehende Markierung entfernen,
transportable Lichtsignalanlage, bauliches Leitelement,
mobile Stauwarnanlage, LED-Anzeigetafel und transportable Schutzeinrichtung abbauen werden gesondert
vergütet.
Menge: 1,000 Psch

*Hinweis: nachfolgende 4 Positionen für halbseitige Sperrung*

**1.1.2.6 Verkehrszeichenplan erstellen**
Verkehrszeichenplan für die Arbeitsstellensicherungen
erstellen in Anlehnung an Regelplan B I/2 (halbseitige Sperrung)
unter Berücksichtigung der vorhandenen einmündenden
Straßen und Zufahrten sowie der Teilabschnittsbildungen.
Für
- Sperrung der Bahnhofstraße
Verkehrsrechtliche Anordnungen beantragen,
einschließlich Gebühren, auch bei wiederholter
Antragstellung.
Bestätigten Verkehrszeichenplan der Bauüberwachung
übergeben.
Ergänzungen bzw. Anpassungen den örtlichen
Gegebenheiten bzw. des Baufortschrittes vornehmen.
- Verkehrszeichenpläne 2-fach erstellen.
Zusätzliche Aufwendungen infolge von durch den AN
veranlassten Abweichungen im Bauablauf werden nicht
gesondert vergütet.
Menge: 1,000 St

**1.1.2.7 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan ''halbseitige Sperrung gem. VZ-PLan''
Menge: 1,000 psch

**1.1.2.8 Verkehrssich. läng. Dauer vorhalten wie Vorposition**
StL-Nr. 2110511010
Verkehrssicherung längerer Dauer vorhalten, warten, instand setzen und betreiben. Vorübergehende Verkehrssicherungsmaßnahmen durchführen. Die Kontrolle der Verkehrssicherung wird gesondert vergütet.
Verkehrssicherung wie in Vorposition beschrieben.
Menge: 34,000 d

**1.1.2.9 Verkehrssich. läng. Dauer abbauen**
StL-Nr. 211051200000
Verkehrssicherung an Arbeitsstellen längerer Dauer abbauen. Vorübergehende Verkehrssicherungsmaßnahmen
durchführen. Vorübergehende Markierung entfernen,
transportable Lichtsignalanlage, bauliches Leitelement,
mobile Stauwarnanlage, LED-Anzeigetafel und transportable Schutzeinrichtung abbauen werden gesondert
vergütet.
Menge: 1,000 Psch

**1.1.2.10 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle '..........'= schriftlicher Nachweis.''
Menge: 89,000 d

##### 1.1.3 überörtliche Umleitung

*Hinweis: Die bestehende überörtliche Umleitung der Fa. Lauer wird für diese Baumaßnahme weitergeführt/angepasst.*
Die Einrichtung, Unterhaltung, Anpassung und der Rückbau der überörtlichen Umleitungsbeschilderung sind mit den verkehrlichen Einschränkungen der parallel durchgeführten Maßnahme in Raddusch zu koordinieren.

**1.1.3.1 großräumigen Umleitungsplan erstellen/ abstimmen**
Umleitungsplan für großräumige Umleitung
einschließlich aller erforderlichen Plantafeln
erstellen und verkehrsrechtliche Anordnung
beantragen, einschließlich Gebühren.
Bestätigten Umleitungsplan der Bauüberwachung
übergeben.
Umleitungsplan 2- fach erstellen
Nach Verkehrskonzept des AN.
Menge: 1,000 Psch

**1.1.3.2 Verkehrssich. läng. Dauer aufbauen Umleitungsstrecke*Verk.konzept AG auß. Kraft setzen**
StL-Nr. 2110510522200099
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder nach Unterlagen des AG außer Kraft setzen.
Anfallende Gebühren ''werden nicht gesondert vergütet und sind mit einzukalkulieren. Verkehrszeichen werden nicht gesondert vergütet.''
Menge: 1,000 Psch

**1.1.3.3 Verkehrssich. läng. Dauer vorhalten wie Vorposition**
StL-Nr. 2110511010
Verkehrssicherung längerer Dauer vorhalten, warten, instand setzen und betreiben. Vorübergehende Verkehrssicherungsmaßnahmen durchführen. Die Kontrolle der Verkehrssicherung wird gesondert vergütet.
Verkehrssicherung wie in Vorposition beschrieben.
Menge: 55,000 d

**1.1.3.4 Verkehrssich. läng. Dauer abbauen**
StL-Nr. 211051200000
Verkehrssicherung an Arbeitsstellen längerer Dauer abbauen. Vorübergehende Verkehrssicherungsmaßnahmen
durchführen. Vorübergehende Markierung entfernen,
transportable Lichtsignalanlage, bauliches Leitelement,
mobile Stauwarnanlage, LED-Anzeigetafel und transportable Schutzeinrichtung abbauen werden gesondert
vergütet.
Menge: 1,000 Psch

**1.1.3.5 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle '..........'= schriftlicher Nachweis.''
Menge: 55,000 d

**1.1.3.6 Planskizze aufstellen**
Planskizze mit Darstellung der großräumigen
Umleitungsführung
entsprechend statischen und konstruktiven
Erfordernissen mit Aufstellvorrichtung aufstellen
und beseitigen, für die Bauzeit vorhalten und warten.
Vorübergehende Sicherungsmaßnahmen durchführen.
70 v.H. des Preises werden nach Aufstellen,
der Rest nach Beseitigen vergütet.
Größe: mind. 1600 x 1250 mm
Schriftgröße: 126 mm
Mit retroreflektierender Folie ''RA2C''
Befestigung nach Wahl des AN
Anbringung neben der Fahrbahn.
incl. Ständerkonstruktion und transportabler
Aufstellvorrichtung (Schilderständer)
Windlastzone II.
Menge: 2,000 St

##### 1.1.4 Prüfungen / Nachweise

**1.1.4.1 Gegengewicht f.Kpruefg.bereitst. Plattendrversuch.**
Belastungsfahrzeug als Gegengewicht (z.B. ausreichend
beladener Lkw) bei Kontrollpruefungen bereitstellen
fuer Plattendruckversuch nach DIN 18 134.
Menge: 2,000 h

**1.1.4.2 Plattendruckvers.f.Kpruefg.durchf.**
Plattendruckversuch nach DIN 18 134 fuer Kontrollpruefung nach Angabe des AG durchfuehren einschliesslich Bereitstellung saemtlicher Geraete, sowie
Lieferung der Auswertung und Darstellung der
Messergebnisse.
Menge: 2,000 St

**1.1.4.3 Prüfung mit Künzelstab**
Prüfung mit leichter Rammsonde bis unter Rohrauflager
mit Eindringtiefe bis 3 m im Beisein eines Vertreters
des AG.
Menge: 10,000 m

**1.1.4.4 Bauakte und Baustellendokumentation**
Erstellung einer Bauakte gemäß Anforderungen des AG.
Die Bauakte ist zeitnah nach Fertigstellung der Baumaßnahme, möglichst vor Abnahme dem AG ohne weitere Weisung zu übergeben. Ausführung 1-fach im Ordner.

Die Bauakte enthält alle erforderlichen Nachweise, Lieferscheine, Bautagesberichte, Materialzertifikate, statische Berechnungen, Vermessungsunterlagen, Verdichtungsnachweise, Druck- und Hygieneproben, Bohrprotokolle, Knotenpunktzeichnungen, Kamerabefahrungen und Fotodokumentation sowie die Fachbauleitererklärung u.ä.
Menge: 1,000 psch

**1.1.4.5 Gütenachweis**
Der AN hat dem AG den Nachweis der Überwachung der zu
liefernden Stoffe und Bauteile entsprechend den
betreffenden DIN/EN Normen zu erbringen.
Diese Forderung gilt als erfüllt, wenn für
nichtgenormte Stoffe und Bauteile ein gültiges
Prüfzeugnis/ Prüfzeichen einer anerkannten Prüfanstalt
vorliegt.
Menge: 1,000 psch

##### 1.1.5 Vermessungsarbeiten

**1.1.5.1 Erstabsteckung**
Erstabsteckung und Sicherung der Trassenhauptpunkte
von einem Vermessungsbüro herstellen lassen
und über die Bauzeit ständig unterhalten, einschl.
aller Materialien und Kosten.
Menge: 1,000 psch

**1.1.5.2 Bestandsvermessung TWL**
In Lage und Höhe sind unter Berücksichtigung der
vorgefundenen Topographie im zu vermessenden Bereich
bzw. der sich aus der Bautätigkeit ergebenden
Änderungen der Topographie einzumessen (Bestandsplan):
Trinkwasserleitungen und Hausanschlüsse mit allen
Knotenpunktskizzen einschl. aller Bauteile und
Sonderbauwerke wie z.B. Ventilanbohrschellen, Schieber,
Hydranten, Abzweige, Entleerungen, Entlüftungen und
alle Richtungsänderungen usw.
Hingewiesen wird zusätzlich auf die Lage- und
höhenmäßige Einmessung der Anfangs-, End- und
Knickpunkte der Grundstücksanschlüsse.
Einzumessen sind ebenfalls alle kreuzenden und
parallel verlaufenden Kabel und Leitungen, vor allem
auch anderer Rechtsträger, die im Rahmen der
Bauausführung aufgefunden werden.
Für jeden Hausanschluss ist ein gesondertes Aufmaßblatt
nach Vorlage des WAC zu erstellen.
Der Höhenverlauf der Leitung ist wenn erforderlich, aus
vorhandenen Bohrprotokollen zu entnehmen und einzuarbeiten.
An den AG sind sowohl vervielfältigungsfähige analoge
Bestandspläne (Folie) in Nord-Süd-Ausrichtung im
Maßstab 1:500 als auch digitale Bestandsunterlagen
entsprechend des nachfolgend genannten
Koordinatensystems georeferenziert in
Nord-Süd-Ausrichtung im Format Autocad (.dwg)
und unter Beachtung der Zeichen- und Erfassungsvorschrift
des WAC auf Windows-Pc lesbarem Datenträger
mit dem Abschluss der Baumaßnahme zu übergeben.
Lage- und Höhensystem:
- Amtliches Bezugssystem der Lage: ETRS 89
- Amtliches Bezugssystem der Höhe: DHHN 2016.
Menge: 1,000 psch

**1.1.5.3 Bestandsvermessung SWK**
In Lage und Höhe sind unter Berücksichtigung der
vorgefundenen Topographie im zu vermessenden Bereich
bzw. der sich aus der Bautätigkeit ergebenden
Änderungender Topographie einzumessen:
Schmutzwasserkanäle und Grundstücksanschlüsse/Haus-
anschlüsse mit allen Knotenskizzen einschl. aller
Bauwerke und Sonderbauwerke, wie z.B. Schächte,
Hausanschlußschächte, Abzweige, Schutzrohre, alle
Richtungsänderungen usw.
Hingewiesen wird zusätzlich auf die Lage- und
höhenmäßige Einmessung der Anfangs-, End- und
Knickpunkte der Grundstücksanschlüsse bei Einbindung
direkt im Scheitel und Anschluss im Kämpfer bei
beliebiger Höhendifferenz.
Einzumessen sind ebenfalls alle kreuzenden und
parallel verlaufenden Kabel und Leitungen, vor allem
auch anderer Rechtsträger, die im Rahmen der
Bauausführung aufgefunden werden.
An den AG sind sowohl vervielfältigungsfähige analoge
Bestandspläne (Folie) in Nord-Süd-Ausrichtung im
Maßstab 1:500 als auch digitale Bestandsunterlagen
entsprechend des nachfolgend genannten
Koordinatensystems georeferenziert in
Nord-Süd-Ausrichtung im Format Autocad (.dwg) auf
Windows-Pc lesbarem Datenträger zu übergeben.
Lage- und Höhensystem:
- Amtliches Bezugssystem der Lage: ETRS89
- Amtliches Bezugssystem der Höhe: DHHN 2016.
Menge: 1,000 psch

##### 1.1.6 Hindernisse / Abbrucharbeiten

**1.1.6.1 Mauerwerk aus künstl. Steine**
Hindernisse aus Mauerwerk aus künstlichen Steinen im
Boden bei Aushubarbeiten abbrechen, laden und
entsorgen incl. Kippgebühren.
Als Hindernisse gelten Körper in Einzelgrößen ab 1 m3.
Im EP enthalten ist die Zerkleinerung mittels
Aufbruchhammer.
Menge: 5,000 m3

**1.1.6.2 Hindernisse Beton unbewehrt**
Hindernisse aus unbewehrtem Beton im Boden bei
Aushubarbeiten abbrechen, laden und entsorgen incl.
Kippgebühren.
Als Hindernisse gelten Körper in Einzelgrößen ab 1 m3.
Im EP enthalten ist die Zerkleinerung mittels
Aufbruchhammer.
Menge: 5,000 m3

**1.1.6.3 Hindernisse Beton unbewehrt, von Hand**
wie Vorposition, jedoch Abbruch von Hand.
Menge: 5,000 m3

**1.1.6.4 Zul. Betonhindernisse bewehrt**
Zulage zu Betonhindernissen bei bewehrtem Beton. Incl.
Trennung der Ausbaustoffe und separater Entsorgung,
incl. Kippgebühren.
Menge: 5,000 m3

##### 1.1.7 Hilfsleistungen

**1.1.7.1 Probenahme Fräsgut**
Fräsgut vom Haufwerk
im Beisein des AG entnehmen und die Proben
versandfertig verpacken.
Kontrollprüfung = Analytik
Menge: 1,000 St

**1.1.7.2 Fräsgut untersuchen**
Fräsgut  untersuchen
Bestimmung der erforderlichen Parameter
entsprechend den Vorgaben der Entsorgungsstelle.
Menge: 1,000 St

**1.1.7.3 Probenahme ungebundene Schichten**
Ungebundenes Ausbaumaterial für Deklarationsuntersuchungen entsprechend EBV vom
Haufwerk im Beisein des AG entnehmen und die Proben
versandfertig verpacken.
Deklarationsanalyse = Analytik entsprechend EBV.
Ausbaumaterial = Tragschichten und Auffüllungen aus
Boden
Menge: 1,000 St

**1.1.7.4 Untersuchung ungeb. Schichten**
Material der ungebundenen Tragschicht
nach EBV untersuchen.
Bestimmung der Materialklasse sowie sonstiger Parameter
entsprechend den Vorgaben der Entsorgungsstelle.
Menge: 1,000 St

**1.1.7.5 Geländer aus Stahlrohr aufnehmen Höhe 1,00-1,50 m Pfosten Stahl, Abstand2,00-3,00m Pf.i.Beton30/80 Mat.Lagerplatz**
Geländer aus Stahlrohr aufnehmen, einschließlich
Verstrebungen und aller zugehörigen Bauteile wie Pfosten,
Holm/Handlauf und Querriegel.
Zaunhöhe über 1,00 bis 1,50 m.
Pfosten aus Stahl.
Pfostenabstand über 2,00 bis 3,00 m.
Pfosten mit Einzelfundament aus Beton, Durchmesser bis
30 cm, Tiefe bis 80 cm.
Fundamente abbrechen einschließlich aller notwendigen Erdarbeiten.
Wiederverwendbares Zaunmaterial säubern und zum Lagerplatz des AN fördern und abladen. Übriges Material nach Wahl des AN verwerten.
Menge: 3,000 m

**1.1.7.6 Geländer aus Stahlrohr, lagernd, herstellen**
Geländer aus Stahlrohr vom Lagerplatz des An holen und
einschließlich der erforderlichen Erdarbeiten wie vorgefunden
herstellen.
Zaunhöhe über 1,00 bis 1,50 m.
Pfosten in Betonfundamente setzen.
Pfostenlänge = ca. 1,50 bis 2,00 m. Betonfundament C12/15,
Durchmesser = 30 cm, Tiefe = 80 cm, bis 5 cm unter Oberkante
Gelände.
Erdarbeiten in Bodenklasse 3 bis 5 ausführen, Überschüssiges
Aushubmaterial nach Wahl des AN verwerten.
Menge: 3,000 m

**1.1.7.7 Verkehrsschild abbauen**
Verkehrsschild mit Aufstellvorrichtung abbauen.

Verkehrszeichen 159-20 ( Bahnübergang in 160m).
Aufstellvorrichtung = Rohrpfosten aus Stahl.
Fundament entfernen.
Fundamente abbrechen einschließlich aller notwendigen Erdarbeiten.
Wiederverwendbaren Pfosten säubern und zum Lagerplatz des AN fördern und abladen. Übriges Material nach Wahl des AN verwerten.
Menge: 1,000 St

**1.1.7.8 Verkehrsschild aufstellen**
Verkehrsschild aufstellen

Verkehrszeichen 159-20 ( Bahnübergang in 160m).
''Die Aufstellung hat in der ursprünglichen Position, Höhe und
Ausrichtung zu erfolgen, wie vor dem Abbau vorgefunden.
Montage der Verkehrszeichen unter Verwendung vorhandener
oder gleichwertiger neuer Befestigungsmittel (Schellen, Schrauben).
Betonfundament C12/15, Durchmesser = 30 cm, Tiefe = 80 cm,
bis 5 cm unter Oberkante Gelände.
Verkehrsschild von Lagerplatz des AN fördern und abladen.
Menge: 1,000 St

##### 1.1.8 Baufeldfreimachung

**1.1.8.1 Wurzelstöcke roden DU über 0,1-0,3 m*Wst.Verw. AN**
StL-Nr. 211060191001
Wurzelstöcke roden. Gemessen wird der Durchmesser der
Schnittstelle des Wurzelstocks vor dem Roden.
Durchmesser über 0,10 bis 0,30 m.
Wurzelstöcke nach Wahl des AN verwerten.
Menge: 5,000 St

**1.1.8.2 Wurzelstöcke roden DU über 0,3-0,5 m*Wst.Verw. AN**
StL-Nr. 211060192001
Wurzelstöcke roden. Gemessen wird der Durchmesser der
Schnittstelle des Wurzelstocks vor dem Roden.
Durchmesser über 0,30 bis 0,50 m.
Wurzelstöcke nach Wahl des AN verwerten.
Menge: 5,000 St

**1.1.8.3 Entfernen von Sträuchern**
Entfernen von Strauchwerk und Jungwald unter 10 cm
Stammdurchmesser innerhalb des Baufeldes einschließlich
Abtransport und Beseitigung.
Bereich: Startgrube
Menge: 20,000 m2

##### 1.1.9 Wasserhaltung SW

**1.1.9.1 SW-Provisorium im Zuge Kanalneubau**
SW-Provisorium im Zuge Kanalneubau DN 300
und der Hausanschlüsse DN 150.
Die vorhandene SW-Anlage (SWDL, SWK) muss
annähernd über den gesamten Bauzeitraum in Betrieb bleiben.

Für den Kanalrückbau und die Errichtung des neuen Schmutzwasserkanals
mit Einbindung in den Bestandskanal
wird eine Überleitung des Schmutzwassers notwendig.
Die Abwassermenge, die über die Druckleitung in den Freispiegelkanal eingeleitet wird, beträgt ca. 30 l/s.

In Teilbereichen muss das Schmutzwasser einzelner
Grundstücke separat durch Überleitung bzw. durch prov.
Umbindungen entsorgt werden.

Die Wasserhaltung umfasst den mehrmaligen Auf- und
Abbau sowie den Betrieb sämtlicher dafür erforderlicher
Geräte wie Pumpen, Ableitung, Absperrorgane,
Schwimmerschaltungen, Baustromverteiler, Kabelmaterial,
Kleingeräte etc., sowie Personalkosten für Überwachung
und sämtliche Kosten für Einrichten, Betreiben und
Entfernen der Anlage.

Eingeschlossen sind alle erforderlichen Geräte und Maschinen
sowie Hilfsmittel bzw. zusätzliche Tiefbauarbeiten und
Rohrverlegungen inkl. Formteile,
einschl. aller erforderl. Nebenarbeiten.

Eine Vergütung erfolgt nur, wenn das Abwasser tatsächlich
übergeleitet wurde.

Die Überwachung der Wasserhaltung während der Bauzeit
ist insbesondere bei Regenwetter für die Tag- und
Nachtzeit und an Sonn- und Feiertagen über die gesamte
Bauzeit, auch in den einzelnen Anschlussleitungen, zu
gewährleisten. Auch der evtl. Einsatz von Kanal-
Absaugfahrzeugen ist einzukalkulieren. Schäden durch
Rückstau und Überflutung gehen zu Lasten des AN.

Die örtlichen Verkehrsbedingungen sind zu beachten.

Für Nachtarbeit, sowie an Sonn- und Feiertagen, wird
kein Zuschlag vergütet. Die Verantwortung für einen
insgesamt gesicherten Ablauf liegt beim Auftragnehmer.

Die erforderliche Verkehrsbehinderung und Sperrfrist,
sowie Schäden an Flächen sollten durch den Einsatz von
geeigneter Technik minimiert werden.

Wie vorstehend beschrieben, durch Umleitung der
anfallenden Schmutzwassermenge aus dem Hauptsammler
und der Hausanschlüsse mittels geeigneter
Pumpen in die nachfolgenden Haltungen, einschl.
Sicherung der Druckleitungen gegen Überfahren.
Schwimmerschaltungen und Betriebsstundenzähler sind mit
einzurichten.

Abwassermenge:  bis 30 l/s
zu überpumpende Längen: bis 150 m
Kanal: DN 300 und Hausanschlüsse DN 150
Menge: 1,000 psch

**1.1.9.2 Fußgänger- Rollstuhlfahrerhilfsbrücke über Schlauch- Druckleitungen**
Fußgänger-, Rollstuhlfahrerhilfsbrücken über
provisorische Schlauch- und Druckleitung nach Wahl des
AN herstellen, entsprechend Baufortschritt vorhalten,
umsetzen und abbauen, mit Schutzgeländer nach den
statischen Erfordernissen, Beschilderung und
Beleuchtung für den öffentlichen Verkehr.
Menge: 2,000 St

**1.1.9.3 provisorische Schlauchüberfahrten**
provisorische Schlauchüberfahrten nach Wahl des AN für
Straßen herstellen. Überfahrten für PKW sowie
Schwerlastverkehr herstellen, einschl. Verankerung,
vorhalten und zurückbauen. Nach Bauzeit
Ursprungszustand wiederherstellen.
Menge: 2,000 St

**1.1.9.4 Rohrbrücke herstellen und beseitigen**
Rohrbrücke herstellen, vorhalten und beseitigen, nach
Wahl des AN und in Abstimmung mit dem AG, einschl.
Liefern aller dafür notwendigen Materialen, aller
anfallenden Nebenarbeiten sowie Erstellen und Liefern
einer Statik.
Mindesthöhe 3,50 m
Mindestbreite 10,00 m
Menge: 1,000 St

##### 1.1.10 Stundensätze

**1.1.10.1 Bagger bis 0,5 m3 Löffelinhalt**
Bagger bis 0,5 m3 Löffelinhalt mit Fahrer
Menge: 1,000 h

**1.1.10.2 Bagger über 0,5 bis 1 m3 Löffelinhalt**
Bagger über 0,5 bis 1 m3 Löffelinhalt mit Fahrer
Menge: 1,000 h

**1.1.10.3 Frontlader bis 1 m3 Löffelinhalt**
Frontlader bis 1 m3 Löffelinhalt mit Fahrer
Menge: 1,000 h

**1.1.10.4 Verdichtungsgerät AT 2000**
Verdichtungsgerät AT 2000 mit Bedienung
Menge: 1,000 h

**1.1.10.5 Verdichtungsgerät Vibro-Max-Walze**
Verdichtungsgerät Vibro-Max-Walze mit Bedienung
Menge: 1,000 h

**1.1.10.6 Kompressor mit Hammer**
Kompressor mit Hammer mit Bedienung
Menge: 1,000 h

**1.1.10.7 Handschneidgerät**
Handschneidgerät mit Diamantscheibe Durchmesser 300 mm
mit Bedienung
Menge: 1,000 h

**1.1.10.8 Allrad-LKW bis 9,0 t Nutzlast**
Allrad-LKW bis 9,0 t Nutzlast mit Fahrer
Menge: 1,000 h

**1.1.10.9 Allrad-LKW 9,0 bis 13,0 t Nutzlast**
Allrad-LKW 9,0 bis 13,0 t Nutzlast mit Fahrer
Menge: 1,000 h

**1.1.10.10 Allrad-LKW mit Selbstauflader**
Allrad-LKW mit Selbstauflader mit Fahrer
Menge: 1,000 h

**1.1.10.11 Saug- und Spülfahrzeug**
Auf Anforderung des AG können Arbeiten zur Ausführung
kommen, die über Einzelstundennachweis abgerechnet
werden.
Saug- und Spülfahrzeug incl. 2 Mann Besatzung.
Menge: 1,000 h

**1.1.10.12 Inspektionsfahrzeug**
Auf Anforderung des AG können Arbeiten zur Ausführung
kommen, die über Einzelstundennachweis abgerechnet
werden.
Inspektionsfahrzeug incl. 2 Mann Besatzung.
Menge: 1,000 h

**1.1.10.13 Polier, Berufsgruppe I**
Polier, Berufsgruppe I
Tief-, Kanal- und Rohrleitungsbau
Menge: 1,000 h

**1.1.10.14 Vorarbeiter, Berufsgruppe II**
Vorarbeiter, Berufsgruppe II
Tief-, Kanal- und Rohrleitungsbau
Menge: 1,000 h

**1.1.10.15 Spezialbaufacharbeiter, Berufsgruppe III - V**
Spezialbaufacharbeiter, Berufsgruppe III - V
Pflasterer, Kanalbauer, Zimmerer, Maurer,
Rohrleitungsbauer

Baufacharbeiter
Auf Anforderung des AG können Arbeiten zur Ausführung
kommen, die über Einzelstundennachweis abgerechnet
werden.
Stundensatz eines Arbeitsnehmers der Berufsgruppe V -
Baufacharbeiter - auf Nachweis.
Menge: 1,000 h

**1.1.10.16 Baufachwerker, Berufsgruppe VI und VII**
Baufachwerker, Berufsgruppe VI und VII Tiefbau
Menge: 1,000 h

**1.1.10.17 Elektropumpe bis 10 m3/Stunde einschl. evtl. erforderlichem Pumpensumpf**
Menge: 1,000 h

**1.1.10.18 Elektropumpe bis 20 m3/Stunde einschl. evtl. erforderlichem Pumpensumpf**
Menge: 1,000 h

### 2 Umverlegung Trinkwasserleistung

#### 2.1 TW - HAUPTLEITUNG

*Hinweis*
Vorschriftenliste Trinkwasser
Arbeiten an Trinkwasseranlagen dürfen nur von Fachbetrieben mit einer Zertifizierung nach GW 301 und
GW 302 (für grabenlose Verlegung) in der entsprechenden Leitungsdimension und Material ausgeführt werden.

Der Baubetrieb hat die entsprechende DVGW-Zulassung vorzuweisen!

Nachfolgendes DVGW Regelwerk ist einzuhalten,

- EW 291 Reinigen und Desinfektion für die Trinkwasserversorgung
- W 302  Hydraulische Berechnung von Rohrleitungen und Rohrnetzen ...
- W 302  Ergänzung zum DVGW Arbeitsblatt
- W 320  Herstellung, Gütesicherung und Prüfung von Rohren ...
- W 320  Ergänzung zum DVGW Arbeitsblatt
- EW 331 Auswahl, Einbau und Betrieb von Hydranten
- EW 332 Absperr- und Regelarmaturen in Wassertransport und -verteilung
- W 333  Anbohrarmaturen und Anbohrvorgang in der Wasserversorgung
- W 403  Planungsregeln für Wasserrohrleitungen und Wasserrohrnetze
- W 404  Wasseranschlußleitungen
- GW 4  Technische Regeln für Straßenkappen
- GW 120 Planwerke für die Rohrnetze...
- GW 121 Fernleitungen und Verteilungsnetze, Leistungsbilder für Vermessungsleistungen
- GW 301 Qualifikationskriterien für Rohrleitungsbauunternehmen
- EGW 310 Widerlager aus Beton ...
- GW 315 Maßnahmen zum Schutz von Versorgungsanlagen...
- GW 330 Schweißen von Rohren und Rohrleitungsteilen...
- GW 331 Schweißaufsicht für Schweißarbeiten...

Bemerkung:
Armaturen und Formstücke sind in jedem Fall zugsicher einzubauen.

##### 2.1.1 Oberflächenarbeiten

**2.1.1.1 Asphaltbefestigung trennen, Schneiden Dicke bis 20 cm**
Asphaltbefestigung geradlinig trennen.
Trennen durch Schneiden einschl. einmaligem
nachschneiden und abtreppen,
Dicke der Befestigung bis 20 cm,
mit Fugenschneidegerät, Tiefe durchgehend,
anfallende Stoffe in Eigentum des AN übernehmen und
entsorgen einschl. Deponiekosten.
Menge: 137,000 m

**2.1.1.2 Bit. Befestigungen bis Verwertungsklasse A bis 20 cm aufbrechen**
Bituminöse Befestigung jeglicher Art einschl.
Tragschicht aus bituminösen Stoffen aufbrechen,
und aufnehmen (bis Verwertungsklasse A) bzw. fräsen.
Das Material ist von der Baustelle zu entfernen und einer Weiterverwertung nach Wahl des AN zuführen.
Der Nachweis der Verwertung ist zu erbringen.
Transport- und Kippgebühren sind einzurechnen.
Für Fahrbahnen und Fahrbahnnebenflächen.
Dicke Decke : bis 20 cm
Menge: 117,000 m2

**2.1.1.3 Tragschicht aufnehmen, entsorgen Rohrgraben * Aufüllungen, bis BM-F1 Mat. Verw. zuf.**
Tragschicht aufnehmen und entsorgen.
Schichten aus Auffüllungen bestehend aus Feinsand,
Schotter,Sand, schluffig.
Dicke ''bis 0,5 m''
Fläche = Rohrgraben, Start-/ Zielgruben in Fahrbahn
Material der Verwertung nach Wahl des AN zuführen.
Der Entsorgungsnachweis ist zu erbringen (Lieferscheine).
Baustoff mit Zuordnungswert bis BM-F2
Menge: 117,000 m2

**2.1.1.4 Planum wiederherstellen, +/- 2 cm**
Planum wiederherstellen gem. ZTVE-StB 94,
zur Aufnahme einer ungebundenen Tragschicht,
Auf- und Abtrag bis 5 cm,
zulässige Abweichung von der Sollhöhe +/- 2 cm,
Verformungsmodul EV2 mind. 45 MPa,
in der Kanaltrasse und in Teilflächen,
zum Aufbau der ungebundenen Tragschicht.
Menge: 117,000 m2

**2.1.1.5 Schottertragschicht gem. ZTV T-StB 95/02, bis 40 cm Fahrbahn**
Schottertragschicht gem. ZTV T-StB 95/02
liefern und höhen-u. profilgerecht herstellen,
für Leitungstrasse/Baugruben in Fahrbahn- und
Neben-/Teilflächen der Belastungsklasse Bk3,2,
aus Schotter-Splitt-Sand-Gemisch, Körnung  0/45 mm,
Baustoffgemisch ohne RC-Baustoffe,
Verformungsmodul EV2 mind. 150 MPa,
Verdichtungsgrad DPr mind. 100%,
Schichtdicke bis 40 cm.
Menge: 117,000 m2

**2.1.1.6 Asphalttragsch. aus AC 22 TN herstellen 10 cm (Handeinbau)**
Asphalttragschicht aus Asphalttragschichtmischgut
AC 22 TN im Handeinbau herstellen.
Verdichtungsgrad DPr mind. 97%.
In Verkehrsflächen der Belastungsklasse bis 3,2.
Einbaudicke = 10 cm.
Bindemittel 50/70.
Menge: 117,000 m2

**2.1.1.7 Bitumenemulsion aufsprühen Asphalt frisch, manuell**
Bitumenemulsion zur Herstellung des Schichtenverbundes
aufsprühen.
In Verkehrsflächen der Belastungsklasse bis 3,2.
Unterlage = Asphaltbefestigung, frisch, Anschlüsse gefräst.
(manuell)
Bindemittel = C60BP1-S.
Bindemittelmenge ''250 bis 350 g/m2.''
Vor Einbau Asphaltbinderschicht.
Menge: 117,000 m2

**2.1.1.8 Asphaltbindersch. a. AC 16 B N herst Dicke 4 cm, Handeinbau 25/55-55 A * SZ 18**
Asphaltbinderschicht aus Asphaltbinder AC 16 B N
im Handeinbau herstellen.
In Verkehrsflächen der Belastungsklasse bis 3,2.
Einbaudicke = 4 cm.
Bindemittel = 50/70.
Grobe Gesteinskörnung = Kategorie SZ 18.
Menge: 117,000 m2

**2.1.1.9 Bitumenemulsion aufsprühen Asphalt frisch, manuell**
Bitumenemulsion zur Herstellung des Schichtenverbundes
aufsprühen.
In Verkehrsflächen der Belastungsklasse bis 3,2.
Unterlage = Asphaltbefestigung, frisch.
(manuell)
Bindemittel = C60BP1-S.
Bindemittelmenge ''150 bis 250 g/m2.''
Vor Einbau Asphaltdeckschicht.
Menge: 117,000 m2

**2.1.1.10 Asphaltdecksch. aus AC 11 DN herst . Dicke 4 cm, Handeinbau Bindem. 50/70**
Asphaltdeckschicht aus Asphaltbeton AC 11 DN
im Handeinbau höhen- und profilgerecht herstellen.
Oberfläche an vorhandenes Gelände anpassen.
Verdichtungsgrad DPr mind. 97%.
In Verkehrsflächen der Belastungsklasse bis 3,2.
Einbaudicke = 4 cm.
Bindemittel = 50/70.
Grobe Gesteinskörnung = Kategorie C 100/0.
Menge: 117,000 m2

**2.1.1.11 Oberflächenschluss herstellen ECS 35 * Gestein wie Decke manuell**
Oberflächenschluss durch gleichmäßiges Aufbringen und
Einwalzen von Abstreukörnung auf die noch heiße Asphaltoberfläche herstellen. Nicht gebundene Abstreukörnung
aufnehmen und der Verwertung nach Wahl des AN zuführen.
Abstreukörnung = Feine Gesteinskörnung, Fließkoeffizient Kategorie ECS 35.
Aus Gestein wie grobe Gesteinskörnung in
Asphaltdeckschicht.
Abstreumenge ''2 kg/m2.''
Manuell abstreuen.
Menge: 117,000 m2

**2.1.1.12 Prov. Deckenschluss Asphaltfläche**
Provisorischer Deckenschluss im Bereich von
Asphaltfahrbahnen aus Schottertragschicht 0/32
im Rohrgrabenbereich herstellen und verdichten,
unterhalten und vor dem Einbau der Asphaltschichten
wieder ausbauen.
Schichtdicke 18 cm.
Verdichtung auf mind. Ev2=120 MN/m2.
Nach dem Rückbau ist ein Planum höhen- und
profilgerecht herzustellen, einschl. Nachverdichtung.
Menge: 117,000 m2

**2.1.1.13 Anschluss a. Fuge m. Fugenm. herst .**
Anschluss der Aspahltdecke als Fuge mit Fugenmasse
herstellen,
Längs- und Querfuge, Übergang Asphalt bzw. Borde/Rinnen,
Ausführung in der Deckschicht aus Asphaltbeton
mit heiß verarbeitbarer elastischer Fugenmasse Typ N 1,
einschließlich zugehörigem und zuvor aufgetragenem
Voranstrichmittel.
Fugenspalttiefe = 40 mm,
Fugenspaltbreite = 10 mm,
Fugenspalt säubern, soweit erforderlich trocknen.
Menge: 137,000 m

**2.1.1.14 Oberboden abtragen Abtrag 10 -30 cm * Abrechnung Abtrag**
Oberboden ggf. einschließlich Vegetationsdecke abtragen
und der Verwertung nach Wahl des AN zuführen.
Dicke des Abtrages über 10 bis 30 cm.
Abgerechnet wird nach Abtragsprofilen.
Mehraufwendungen für das Arbeiten in Kleinstflächen
sind einzurechnen.
Menge: 13,000 m2

**2.1.1.15 Oberboden liefern und andecken**
Oberboden liefern und in Vegetationsflächen
profilgerecht auftragen.
Bodengruppe 2 und 4 DIN 18 915 Teil 1.
Auftragsdicke bis 30 cm,
Mehraufwendungen für das Arbeiten in Kleinstflächen
sind einzurechnen.
Menge: 13,000 m2

**2.1.1.16 Rasenansaat herstellen Bösch/Seit/Trenn*Feinplanum herst. Menge 20 g/m2***
Rasenansaat herstellen. Saatgut ohne Entmischung ausbringen und einarbeiten.
Ansaat auf Böschungen, Seitenstreifen, Trennstreifen
und Mulden.
Feinplanum herstellen.
Saatgutmenge 20 g/m2.
Saatgut ''RSM 7.2.1 Landschaftsrasen für Trockenlagen. Saatgut liefern.''
Menge: 13,000 m2

##### 2.1.2 Erd-und Verbauarbeiten

*Hinweis*
Vorbemerkungen Erd- und Verbauarbeiten
Die OK vorhandenes Gelände oder Straße abzüglich Oberflächenabtrag gilt als Niveau zur Abrechnung des Rohrgrabenaushubes/-verfüllens bzw. der Montagegruben für die Leitungsanlagen.

Den Bemerkungen zur Verkehrsführung und Aufrechterhaltung des Durchgangs- und Anliegerverkehrs,
welche in der Baubeschreibung stehen, sind zu berücksichtigen.
Lagerflächen für Aushubmaterial vor Ort steht nur in begrenztem Umfang zur Verfügung. Zwischentransporte des Aushubmaterials zum und vom Zwischenlagerplatz des Auftragnehmers sind für das wieder einzubauende Material einzukalkulieren.

Abrechnungsniveau für den Verbau bildet die Oberkante Gelände nach Oberflächenabtrag bzw. Nebenfläche zzgl. 0,10 m Überstand über der Geländeoberkante.

Die Abrechnung erfolgt ausschließlich mit senkrechten Wänden; Abböschen ist nicht erlaubt.

Die Grabentiefe ist in der Regel auf Rohrsohle zu beziehen. Die Stärke der Rohrwandung und Bettung -
sofern zutreffend zzgl. Betonauflager - wird nicht gesondert vergütet und ist einzukalkulieren.

Bodenersatz aus vorhandenem Verdrängungsmaterial aufgrund der Zulieferung von Rohrummantelung aus Kies-Sand-Gemisch ist vorrangig zu verwenden, erst dann wird eine Zulieferung gestattet. Bodenersatz aus
Verdrängungsmaterial wird nicht gesondert vergütet.

Die Tragfähigkeit der Rohrsohle ist durch den Auftragnehmer im Rahmen der Eigenüberwachung zu erbringen und dem Auftraggeber unaufgefordert vor der Leitungsverlegung zu übergeben. Gleiches gilt für Verdichtungsnachweise für verfüllte Gräben. Die Nachweise sind dem Auftraggeber bei Abnahme vorzulegen.

Bei Verwendung von Boden des AN, soweit zugelassen, ist unaufgefordert ein Nachweis über Herkunft und Klassifizierung nach EBV BM-F0 vorzulegen.

Für alle Erdarbeiten sind die Ergebnisse und Hinweise des geotechnischen Berichtes (Baugrundgutachten) zu berücksichtigen. Das Gutachten wird in digitaler Form der Ausschreibungsunterlage beigelegt.

Vorbemerkungen zur Sicherung und Freilegung von den Graben querenden Ver-/ Entsorgungsleitungen und Wurzeln:

Suchschlitze sowie Bodenaushub im Wurzelbereich von Bäumen haben per Hand zu erfolgen.

Für alle bei Suchschachtungen sowie bei Arbeiten aller Art aufgefundenen Kabel und Leitungen ist durch den Auftragnehmer eine Dokumentation über Höhe und Lage (bezogen auf OK Gelände) anzufertigen, welche dem Auftraggeber mit der Abrechnung der Leistung verwertbar zu übergeben ist (Aufmaß-/Haltungsblätter).

Desgleichen sind alle freigelegten Wurzeln mit einem Durchmesser größer 3 cm zu dokumentieren und den Graben querende Wurzeln in einem separatem Aufmaß festzuhalten mit dem zugehörigen Querschnitt.

Bei der Auswahl der Bautechnologie für die Erdarbeiten und Leitungsverlegung sind die teilweise sehr beengten Platzverhältnisse sowie teilweise Behinderungen durch Leistungen Dritter zu beachten. Die Bautechnologie ist entsprechend auszuwählen. Auf Grund der Abschnittsweisen Bauweise ist mit
Behinderungen durch mehrfache Bauunterbrechung, bis zur Verkehrsfreigabe der einzelnen Bauabschnitte, zu rechnen. Mehrkosten werden nicht gesondert vergütet und sind in die entsprechenden Positionen einzukalkulieren.

**2.1.2.1 Suchschachtung**
Suchschachtung von Hand zum Auffinden von im Bestandsplan als lagemäßig unsicher bezeichnete und vermerkten
Medien aller Art nach DIN EN 1610 u. DIN 4124.

Die Leistung umfasst sowohl das vorsichtige Aufsuchen
der unsicheren Bestände als auch das zeitweilige
Sichern offener Schlitze sowie das Wiederverfüllen und
Verdichten bis zur Stand-Festigkeit.

Abrechnungsgrundlage ist das Aufmaß vor Ort, für die
Breite der Schlitze i.d.R. die Abrechnungsbestimmungen
in den Allgemeinen Technischen Vorschriften der VOB,
hier 0,60 m, (Gräben ohne betretbaren Arbeitsraum mit
senkrechten Wänden).

Nur auf Anweisung bzw. in Abstimmung mit der Bauleitung
für Voruntersuchungen zur Lage der verschiedenen Medien
wie Wasserleitung und Kabel jeglicher Art
Menge: 8,160 m3

**2.1.2.2 Leitungsgraben herst., Kl. 3-5, Tiefe 0 bis 2,50 m, <= DN 80/d90 x 8,2**
Leitungsgraben herstellen Klassen 3 bis 5,
Homogenbereich entsprechend Baugrundgutachten
Tiefe 0 bis 2,50 m ab GOK zur Verlegung einer Leitung
<= PEHD d 90 x 8,2 im  Boden für Leitungsgraben profilgerecht ausheben.
Grabensohle verdichten
Straßenaufbruch und Aufnahme einer
Oberflächenbefestigung werden gesondert vergütet.
Bodenklasse 3 bis 5 bzw. Auffüllungen mit
Bauschuttresten mit einem Belastungsgrad < Z2 nach
LAGA bzw. < BM-F3 nach EBV.

Tiefe 0 bis 2,50 m, Verbau ist gemäß einschlägigen
Normen DIN 4124 und DIN EN 1610 einzukalkulieren.
Ebenso Erschwernisse für querende Medien im
Grabenprofil.
Verdrängungsmassen gehen in Eigentum des AN
und sind zu entsorgen.

Wasserhaltung wird gesondert vergütet.
Aushub zur Wiederverwendung zum Ziwschenlager des AN
transportieren sowie Liefern des Bodens vom
Zwischenlager und einschl. Leitungszone lagenweise
verdichtet einbauen.
Breite des Grabens gemäß DIN 4124
Menge: 27,000 m

**2.1.2.3 Leitungsgraben (Stufengraben mit SWK) herst., Kl. 3-5, Tiefe 0 bis 2,50 m, <= DN 80/d90 x 8,2**
Leitungsgraben (Stufengraben) herstellen Klassen 3 bis 5,
Homogenbereich entsprechend Baugrundgutachten
Tiefe 0 bis 2,50 m ab GOK zur Verlegung einer Leitung
<= PEHD d 90 x 8,2 im  Boden für Leitungsgraben profilgerecht ausheben.
Grabensohle verdichten
Straßenaufbruch und Aufnahme einer
Oberflächenbefestigung werden gesondert vergütet.
Bodenklasse 3 bis 5 bzw. Auffüllungen mit
Bauschuttresten mit einem Belastungsgrad < Z2 nach
LAGA bzw. < BM-F3 nach EBV.

Tiefe 0 bis 2,50 m, Verbau ist gemäß einschlägigen
Normen DIN 4124 und DIN EN 1610 einzukalkulieren.
Ebenso Erschwernisse für querende Medien im
Grabenprofil.
Verdrängungsmassen gehen in Eigentum des AN
und sind zu entsorgen.

Wasserhaltung wird gesondert vergütet.
Aushub zur Wiederverwendung zum Ziwschenlager des AN
transportieren sowie Liefern des Bodens vom
Zwischenlager und einschl. Leitungszone lagenweise
verdichtet einbauen.
Breite des Grabens gemäß DIN 4124

Stufengraben für Trinkwasserleitung mit
SWK
(für Anteil TW, siehe Richtzeichnung Stufengraben)
Menge: 67,000 m

**2.1.2.4 TW Montagegrube herst., Kl. 3-5, Tiefe bis 2,5m, KP 1,2**
Trinkwasser Montagegrube herstellen Klassen 3 bis 5 Tiefe 0 bis 2,5 m, Boden für Baugrube ausheben. Straßenaufbruch und Aufnahme einer Oberflächenbefestigung werden gesondert vergütet. Bodenklasse 3 bis 5 bzw. Auffüllungen mit Bauschuttresten mit einem Belastungsgrad < Z2 nach LAGA bzw. < BM-F3 nach EBV.

Tiefe 0 bis 2,5 m, Verbau ist gemäß einschlägigen Normen DIN 4124 und DIN EN 1610 einzukalkulieren inklusive Erschwernisse durch querende Medien.

Wasserhaltung wird gesondert vergütet. Aushub zur Wiederverwendung auf Zwischenlager des AN transportieren, zum Verfüllen anfahren und einschl. Leitungszone lagenweise verdichten.

Die Größe der Montagegrube ist durch den AN anhand der Planunterlagen in Anbetracht der Wahl seiner Technologie zu bemessen.

Zur Montage von Knotenpunkt: ''K1, K2''
Menge: 4,000 St

**2.1.2.5 Abfuhr ungeeign. Boden / Auffüllungen < BM-F3**
Abfuhr ungeeigneter Boden, und Auffüllungen < BM-F3,
Zum Verfüllen ungeeigneten oder überschüssigen Aushub,
abfahren und deponieren.
Der Nachweis über die Entsorgung ist dem AG vorzulegen.

Abrechnung nach Tonnen gemäß Wiegeschein.
Menge: 180,000 t

**2.1.2.6 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen.
Menge: 100,000 m3

**2.1.2.7 Standsicherheitsnachweis Verbau**
Standsicherheitsnachweis Verbau aufstellen und liefern

Rechnerischen Nachweis der Standsicherheit des gewählten
Verbaus für Rohrleitungsgräben und Baugruben, auf
Grundlage der Bodenkennwerte, gemäß Baugrundgutachten
aufstellen und dem Auftraggeber übergeben.
Menge: 1,000 psch

**2.1.2.8 Zulage Rohrgrabenaushub im Kronentraufbereich**
Zulage für die Behinderungen und Erschwernis beim
Rohrgrabenaushub und bei Verbauarbeiten durch in den Rohrgraben eindringenden bzw. querenden Wurzeln im
Kronentraufbereich. (DIN 18920 beachten)
Mit dem EP sind alle Aufwendungen für Sichern der
Wurzeln, Erschwernisse für Erd- (Handschachtung über
u. unter Kreuzungen) Verbau- und Verlegearbeiten
enthalten und gilt als Zulage zur Pos. "Baugrube für
Rohrleitungsgraben" U. a. ist einzurechnen, dass durch den
Wurzelbereich nur relativ kurze Bauabschnitte möglich
sind.
Außerdem ist zu berücksichtigen, dass der Verbau
unabhängig der gewährten Verbauart durch die Wurzeln
nicht lückenlos errichtet werden kann. Mit geeigneten
Maßnahmen sind die Lücken im Verbau fachgerecht zu
schließen.
Verletzungen der Baumkrone und des Stammes vermeiden.
Aushub im Bereich der Kronentraufe von Hand ausführen,
Wurzeln mit DU über 2 cm unversehrt erhalten, Wurzeln
mit DU 0,5 bis 2 cm weitgehend schonen. Unvermeidbare
Wurzelabtrennungen mit glattem Schnitt durchführen.
Schnitt-, Bruch- und Schürfwunden glattschneiden und
mit Wundbehandlungsmittel versehen.
Abgerechnet werden die von Hand ausgehobenen Grabenbereiche innerhalb der Kronentraufe von Bäumen.
Wurzeln beim Verfüllen und Verdichten vor Beschädigung schützen, Hohlräume einschlämmen.
Wurzelbereiche bis 0,3 m tief Kiessand 0/8 mm verfüllen.
Menge: 15,000 m

**2.1.2.9 Trassenwarnband liefern u. verlegen**
Trassenwarnband aus Verbundfolie PEw blau (TW) Breite
0,4 m, mit Stahldrahteinlage (beim verlegen von PE
Leitungen) liefern und ca 0,3 m über Rohrscheitel
verlegen.
Menge: 94,000 m

*Hinweis*
Sicherung v. im Graben befindl. Kabeln, Leitungen
Mehrkosten für Erschwernisse bei Erdarbeiten und Verbau
durch Kabel, Kanäle, Gas- und Wasserleitungen, einschl.
aller notwendigen Arbeiten zur Sicherung der Kabel und
Leitungen und einschl. der erforderlichen
Handschachtung sowie sorgfältiger Wiederverfüllung
unter Berücksichtigung der einschlägigen Vorschriften
aller Versorgungsträger. Bündel bis zu einer Breite von
60 cm gelten als eine Kreuzung bzw. Längsführung.

**2.1.2.10 Kreuzungsstellen sichern**
Kreuzungsstellen sichern  Kreuzungsstelle Kabel oder
Leitung sichern.
Menge: 4,000 St

**2.1.2.11 Längsführung in der Grabentrasse**
Längsführung in der Grabentrasse
Längsverlaufendes Kabel oder Leitung sichern.
Menge: 20,000 m

##### 2.1.3 Ausbau von Rohrleitungen

*Hinweis*
Vorbemerkungen Ausbau von Rohrleitungen, Armaturen:
Ausbau von Rohren, Formteilen und Armaturen einschl.
Ablängen der Leitungen. Aufladen, Abtransport und
Verwertung einschließlich aller Einbauten. Inklusive
anfallender Rohrschnitte. Der Ausführung dieser
Position erfolgt nur nach vorheriger Absprache mit der
Bauleitung des AG.

Der Ausbau und die Entsorgung von AZ-Rohren ist mit
besonderer Sorgfalt und unter Einhalten nachfolgend
beschriebenen Positionen vorzusehen.

**2.1.3.1 Ausbau Rohrleitung PEW d 90 x 9,7**
Ausbau Rohrleitung von PEW d 90 x9,7
Material ist entsprechend zu entsorgen.
Abrechnung auf Nachweis.
Menge: 10,000 m

**2.1.3.2 Rohrleitungsverschluss, bis DN 80**
Vorhandene und außer Betrieb genommene
Trinkwasserleitung bis DN 80 fachgerecht verschließen,
einschließlich Material und aller anfallenden
Nebenkosten.
Menge: 6,000 St

**2.1.3.3 Rückbau aller oberirdisch sichtbarenTeile, TW**
Rückbau aller nicht mehr funktionstüchtigen oberirdisch
sichtbaren Teile (Trinkwasser) von Schiebern,
Ventilanbohrschellen, Hydranten und dazugehörige
Beschilderung usw. inklusive Wiederherstellung der
Oberflächenbefestigung entsprechend der Örtlichkeit.

Es sind alle im Zuge der Maßnahme außer Betrieb gehende
Einbauten auszubauen.

Material ist entsprechend zu entsorgen.
Abrechnung auf Nachweis.
Menge: 5,000 St

##### 2.1.4 PE-Rohre

*Hinweis*
Vorbemerkungen Rohrverlegung
PE-HD-Rohrverlegung Rohre liefern und verlegen (Stangen
oder Ringbunde)

Es wird ausschließlich PE-HD Rohr PE 100 SDR 11 PN 16
RC verwendet, wenn nicht anderslautend beschrieben.

Die Rohrverlegungspositionen beinhalten:

- Liefern, Abladen und Ausfahren der Rohre auf der
Baustelle und auf äußere sichtbare Schäden prüfen
- Rohrverlegung bzw. erschwerte Rohrverlegung
(verbauter Graben, unter Hindernissen etc.)
- Rohrschnitte, Herstellung von Paßstücken
- Rohrverbindungen und Schweißverbindungen sowie
Schweißmuffen
- vorübergehende Verschlüsse von Leitungsteilen

**2.1.4.1 PEHD d 90 x 8,2 liefern und verlegen**
PEHD Rohr gemäß Vortext liefern und verlegen

PEHD d 90 x 8,2 mm (PE100-RC, SDR11)
Mehraufwand für Kurz- und Passlängen einrechnen.
Menge: 94,000 m

##### 2.1.5 Gussformteile

*Hinweis*
Vorbemerkungen Gussformteile
Formstücke aus ducktilen Gußeisen mit Tyton- Muffen
oder Flansch in den Nenndruckstufen nach DIN 28 610,
Teil 1 und 2. Die Innen- und Außenbeschichtung ist mit
Epoxy-Pulverbeschichtung gemäß den Anforderungen
der Gütegemeinschaft Schwerer Korrosionsschutz (GSK)
auszuführen.

In die EP sind einzurechnen:

- Liefern abladen, erforderlichenfalls Zwischenlagern
und im Baufeld transportieren.
- Montage inkl. aller Dichtungselemente, Schrauben und
Muttern  (feuerverzinkt) usw.
- die Verlegung im Rohrgraben / Baugrube

**2.1.5.1 E-Stück GGG DN 80 ( Flanschkupplung )**
E-Stück (Flanschkupplung) GGG DN 80 (für PE-Leitung PEW d 90, zugfest, mit Stützhülse)

DN 80
Menge: 1,000 St

**2.1.5.2 GGG-T-Stück DN 80/80**
T-Stück, innen und außen Epoxydharzbeschichtung für
Trinkwasser DIN EN 545, Flansch DIN EN 1092-2, PN 16,

DN ''80/80'
Menge: 1,000 St

**2.1.5.3 GGG-N-Stück DN 80**
N-Stück, innen und außen Epoxydharzbeschichtung für
Trinkwasser DIN EN 545, Flansch DIN EN 1092-2, PN 16,

DN ''80''
Menge: 1,000 St

**2.1.5.4 U-Stück GGG DN 80 ( Doppelkupplung)**
U-Stück (Doppelkupplung) GGG DN 80 (für PE-Leitung d 90, zugfest, mit Stützhülse)

DN 80
Menge: 1,000 St

##### 2.1.6 PE-Formteile

*Hinweis*
Vorbemerkungen PE-Formteile
Formstücke aus PE-HD

In die EP sind einzurechnen:

- liefern, abladen, erforderlichenfalls zwischenlagern
und im Baufeld transportieren.
- Montage inkl. aller Dichtungselemente, Schrauben,
Muttern usw.
- Herstellen der erforderlichen Schweißverbindung inkl.
Schweißmuffen
- die Verlegung im Rohrgraben
- einschließlich das Herstellen von Paßstücken

**2.1.6.1 Winkel PE-HD d 90 /45°**
Elektroschweißfitting,PE Formteil
d ''90 x 8,2 / 45°{\bkmkend Feld1}'
Menge: 8,000 St

**2.1.6.2 Winkel PE-HD d 90 /30°**
Elektroschweißfitting,PE Formteil
d ''90 x 8,2 / 30°{\bkmkend Feld1}'
Menge: 1,000 St

**2.1.6.3 Winkel PE-HD d 90 /22°**
Elektroschweißfitting,PE Formteil
d ''90 x 8,2  / 22°{\bkmkend Feld1}'
Menge: 1,000 St

**2.1.6.4 Winkel PE-HD d 90 /11°**
Elektroschweißfitting,PE Formteil
d ''90 x 8,2  / 11°{\bkmkend Feld1}'
Menge: 1,000 St

**2.1.6.5 Einschweißbund mit Losflansch DN 80/90 x 8,2**
Einschweißbund mit Stahlflansch
DN ''80''/d''90 x 8,2''
Menge: 5,000 St

##### 2.1.7 Armaturen

*Hinweis*
Vorbemerkungen Armaturen
Armaturen aus ducktilen Gußeisen nach vorgabe des AG In
die EP sind einzurechnen:

- liefern, abladen, erforderlichenfalls zwischenlagern
und im  Baufeld transportieren.

- Montage inkl. aller Dichtungselemente, Schrauben,
Muttern feuerverzinkt usw.

**2.1.7.1 Absperrschieber KOS DN 80**
Schieber 5000 DIN 3352-4B weichdichtend mit Flanschen
und dreifacher O-Ring-Abdichtung, mit V4A-Spindel, Baulänge F5,
schwerer Korrosionsschutz innen u. außen mittels
EPOXY-Dickschicht (Wirbelsinterverfahren EWS) nach
GSK-Vorschrift mind. 250micrometer
Schließkörper GGG 50 mit aufvulkanisiertem
NBR-Kautschuk.
Wartungsfreie doppelte O-Ring-Spindelabdichtung mit
zusätzlichem Abstreifer.
Spindelabdichtung unter Druck durch
Teflon-Rückdichtung auswechselbar.
Entwässerter Schließkörper.
DN 80, PN16
Die Lieferung und der Einbau der Schrauben u. Muttern (feuerverzinkt),
einschl. entsprechender Unterlegscheiben, sowie der Dichtungen
sind einzukalkulieren.
Hersteller Fa. vonRoll hydrotec
Menge: 2,000 St

**2.1.7.2 Unterflurhydrant, Form A, DN 80**
Unterflurhydrant 5000 nach DIN 3221 Teil 1,
Erzeugnis ''von Roll INFRATEC oder gleichwertige'',

Form A, PN 16, DN 80 Unterflurhydrant 5000 nach DIN 3221, Rohrdeckung 1,5 m. Prüfung nach DIN 3230, Teil 4 Gehäuse GGG 50 (Werkstoff -Nr. 0.7050) ,schwerer Korrosionsschutz innen und außen mittels EPOXY-Dickschicht (Wirbelsinterverfahren EWS) nach GSK-Vorschrift min 250 nano m (DIN 3476, DIN 30677, Teil 2) blau RAL 5017 allseitig gummierter Kegel, integrierte Schutzkappe Mindestvolumenstrom 110 m³/h Spindel X20Cr13(Werkstoff -Nr. 1.4021 Druckrohr X5CrNi 189 (Werkstoff 1.4301) Schrauben und Muttern nichtrostender Stahl(Werkstoff-Nr.1.40301) Kunststoffgleitscheibe Doppelabsperrung durch hochfeste Kunststoffkugel sichere Entwässerung, Entwässerungsbohrung ist mit Epoxid-Deckschicht versehen. gemäß DVGW Richtlinie sind ab Drücken von 10 bar grundsätzlich Dichtungen mit Stahleinlage zu verwenden.  Dichtungen mit Stahleinlage.

Hersteller: vonRoll hydrotec - Figur 5527

Inkl. Straßenkappe höhenverstellbar  einschl. Tragplatte DIN 19720, für Wasserleitung DIN 4055 für Unterflurhydrant DN 80, Oberflächenschutz nach Wahl des AN.
Menge: 1,000 St

**2.1.7.3 Straßenkappe Gusseisen liefern und einbauen, für Absperrarmaturen, Einbau in Pflasterflächen/Grünflächen**
Straßenkappe aus Gusseisen für
Absperrarmaturen Wasser DIN 4056,
Steg aus nichtrostendem Stahl,
mit Aufschrift "W" einschl. Tragplatte
aus Kunststoff liefern und höhengerecht
einbauen.
Bereich Fahrbahnfläche (Asphalt)
Menge: 2,000 St

**2.1.7.4 Einbaugarnitur, Streckenschieber, RD 1,0 bis 1,5 m**
Einbaugarnitur für Streckenschieber für Erdeinbau,
- stufenlos höhenverstellbares, dreiteiliges Gestänge
aus Vierkantstahl und Vierkantrohr, feuerverzinkt bzw.
Edelstahl, Niro- Spiralfedersystem mit Polyamidhülsen,
auszuggesichert, doppelwirkendes Edelstahl Druckstück
zur Adaption von Systemmuffen;
- integriert in vierteiligem, die Auszugkräfte minimierenden,
spritzgegossenem Hülsrohr aus Polyethylen mit
integrierten Schmutzdichtringen, oberer Hülsrohrabschnitt
mit integriertem Kunststoffvierkantschoner sowie
schmutzdichter und wasserabweisender Zentrierkappe,
vorbereitet für die Aufnahme von Beschriftungssteckern,
- mittels Verriegelung abnehmbare PE-Spezialglocke zur
Aufnahme von Schmutzscheiben,
individuell verlängerbar über Kupplungsgestänge und
Kupplungshülsrohre,
- einschl. erforderlicher Kuppelmuffen
aus Temperguss, durch spezielle Geometrie adaptier- und
tauschbar,
- einschl. eventuell notwendiger Verlängerung bestehend aus
Kupplungsstange aus Vierkantrohr, feuerverzinkt, mit
Kupplungsmuffe zur Adaption an Teleskopsystem sowie
doppelwirkendem Edelstahl Druckstück zur Adaption
von Systemmuffen, Nennweitenunabhängig;
Kupplungshülsrohr inkl. Kupplungssatz aus Polyethylen,
einseitig an Teleskopsystem Hülsrohr adaptierbar,
andererseits vorbereitet zur Adaption des
Teleskopsystem Glocke;
- einschl. Kunststoffschmutzscheibe (universal) mit
2 metallverstärkten Gummieinlegern zum passgenauen
abdichten des Hülsrohres gegen Versandung von unten,
in Glocke einrastbar;
liefern und nach Vorgabe des Herstellers fachgerecht
einbauen.
Einschl. aller notwendigen Neben- und Nacharbeiten für
die Höhenanpassung in Abhängigkeit von unterschiedlichen
Geländehöhen während der Bauphase (z.B. Straßenbau).
Für Rohrdeckung von 1,0 m bis 1,50 m
System: Kettler od. gleichwertig
Menge: 2,000 St

##### 2.1.8 Anbindungen

*Hinweis*
Vorbemerkungen Anbindungen
Erschwerniszuschlag für die Einbindung der neuen
Trinkwasserversorgungsleitung an die vorhandene in
Betrieb befindliche Versorgungsleitung.
Diese Position gilt nicht bei der Einbindung/Umbindung
von Hausanschlussleitungen sondern nur für
Versorgungsleitungen.

**2.1.8.1 Erschwerniszus. Einbindung in Leitung DN 80**
Zuschlag für Mehrleistungen beim Anschluss von
der neu verlegten TWL an die vorhandene Trinkwasserleitung
einschl. aller Nebenarbeiten, Entleeren der Bestandsleitung,
den dafür erforderlichen Rohrschnitten, eventuell
erforderlichen Pass- und Formstücken zum
lage-, höhen- und achsgleichen Anschluss und
Aufwand für die Abstimmung mit dem Wasserverband
zur Außer- und Inbetriebnahme der Bestandsleitung.

Material der vorh. VL: PE, GG, Stahl, AZ oä.
 Abmessungen der vorh. VL: - DN 80

Abrechnung pro Anbindepunkt.
Menge: 2,000 St

**2.1.8.2 Außer- und Inbetriebnahme**
Außerbetriebnahme der vorhandenen Leitungen und
Inbetriebnahme der neuen Leitungen.  Dies beinhaltet
auch die rechtzeitige Information  der Anwohner per
Handzettel über die zeitweise Unterbrechung der
Wasserversorgung.
Einschl. erforderliche Abstimmungen mit dem Wasserverband.
Menge: 2,000 St

##### 2.1.9 Allgemeine Arbeiten

**2.1.9.1 Innendruckprüfung gemäß DVGW W 400-2 PEHD d 90 x 8,2, SDR11, PE 100-RC**
Innendruckprüfung gemäß DVGW W 400-2 für TW-
Druckleitung PEHD d 90 x8,2, SDR11, PE 100-RC durchführen
einschl. Wasser liefern und beseitigen sowie aller anfallenden
Nebenarbeiten.
Aufwendungen für das Sichern der TWL-Leitung während der
Druckprüfung sind in den EH-Preis einzurechnen.
Die Innendruckprüfung ist für jeden fertiggestellten
Druckleitungsabschnitt durchzuführen.
Dadurch entstehende Mehrkosten werden nicht gesondert
vergütet und sind einzukalkulieren.
Menge: 165,000 m

**2.1.9.2 Reinigen, Desinfizieren und Prüfen d 90 x 8,2**
Reinigen und Desinfizieren der TW-Leitung und
Durchführung der Prüfung von Wasserproben.
Rohrmaterial: PE 100-RC, d 90 x 8,2
vor Inbetriebnahme entsprechend DIN 1988: DVGW W 291;
DVGW W 346; Trinkwasserverordnung- TrinkwV etc.
Die zur Reinigung und Desinfektion erforderlichen
Stoffe, chem. Zusatzmittel, Wasser u.a. sind ohne
zusätzliche Vergütung zu liefern und nach Beendigung
der Teilleistung schadlos und unter Berücksichtigung
der geltenden Gesetze, Vorschriften und Richtlinien
etc. zu entsorgen. Die Entsorgung des Spülwassers
sowie Wasser aus der Desinfektion ist vorher der örtl.
BÜ schriftlich anzuzeigen.
Der Reinigungs- und Desinfektionsvorgang ist zu
protokollieren, das Protokoll ist der örtl. BÜ
unverzüglich zu übergeben. Als Protokoll ist
der im DVGW W 291
veröffentlichte Vordruck zu verwenden.

Desinfektionsmittel: Herlisil
Menge: 165,000 m

**2.1.9.3 Keimfreimachung Einbindungen Ortsnetzleitungen**
Keimfreimachung der neuen Formteile und Armaturen sowie
der Anschlussbereiche der Einbindungen der
Ortsnetzleitungen.

Armaturen und Formstücke sind durch örtliche
Desinfektionsmaßnahmen nach DVGW W291 vor der Montage
keimfrei zu machen.
Menge: 1,000 psch

**2.1.9.4 Hygienenachweis**
Für Hygienenachweis ist unabhängiges Umweltlabor
zu beauftragen.
Die Wasserproben sind auf folgende mikrobiologische Parameter
zu untersuchen:
- Koloniezahl (22°C, 36°C) - TrinkwV § 15 (1c)
- coliforme Bakterien - DIN EN ISO 9308-1
- Escherichia coli - DIN EN ISO 9308-1
- Enterokokken - DIN EN ISO 7899-2
- Pseudomonas aerugin. - DIN EN ISO 16266
Menge: 1,000 St

**2.1.9.5 Aufschneiden Wasserleit. DN 80**
Bestehende Wasserleitung aus GG, Stahl, AZ, PE, DN 80
durch geraden Schnitt trennen; abgetrennte Rohrstücke
(Länge nach Erfordernis) gehen in Eigentum des AN über
und sind von der Baustelle zu entfernen. Abgerechnet
wird je Rohrschnitt.
Menge: 4,000 St

**2.1.9.6 Prov: Absperr- und Spüleinrichtung**
Liefern und Einbauen einer Absperr- und Spüleinrichtung
für die TW-Hauptleitung nach Wahl AN.
Sämtliche dafür erforderlichen Materialien, Formstücke,
Armaturen etc. bleiben im Eigentum AN.
Nach der erfolgreichen Druckprüfung, Desinfizierung und
Spülung der TW-Hauptleitung ist die Absperr- und
Spüleinrichtung wieder rückzubauen und von der
Baustelle zu entfernen.
In den EH-Preis sind sämtliche für die Leistung
erforderlichen Materialien, Aufwendungen etc.,
insbesondere
- Anbindung der Absperr- und Spüleinrichtung an die
  neue TW-Leitung
- Liefern und Montieren der für das Spülen der Leitung
  erforderlichen Ableitung incl. Rückbau
- Liefern, Montieren und Rückbauen einer Zapfstelle an
  der Absperr- und Spüleinrichtung zur Entnahme von
Wasserproben.
Menge: 1,000 St

**2.1.9.7 Fotodokumentation**
Fotodokumentation sämtlicher Einbindungen und
Schieberkreuze zur Vorlage und Freigabe  durch den AG.
Der AG behält sich vor, bei nicht Vorlage der
Dokumentation nachrichtlich entsprechende Stellen durch
und auf Kosten des AN freilegen zu lassen.
Menge: 1,000 psch

#### 2.2 TW - HAUSANSCHLÜSSE

##### 2.2.1 Oberflächenarbeiten

**2.2.1.1 Asphaltbefestigung trennen, Schneiden Dicke bis 20 cm**
Asphaltbefestigung geradlinig trennen.
Trennen durch Schneiden einschl. einmaligem
nachschneiden und abtreppen,
Dicke der Befestigung bis 20 cm,
mit Fugenschneidegerät, Tiefe durchgehend,
anfallende Stoffe in Eigentum des AN übernehmen und
entsorgen einschl. Deponiekosten.
Menge: 5,000 m

**2.2.1.2 Bit. Befestigungen bis Verwertungsklasse A bis 20 cm aufbrechen**
Bituminöse Befestigung jeglicher Art einschl.
Tragschicht aus bituminösen Stoffen aufbrechen,
und aufnehmen (bis Verwertungsklasse A) bzw. fräsen.
Das Material ist von der Baustelle zu entfernen und einer Weiterverwertung nach Wahl des AN zuführen.
Der Nachweis der Verwertung ist zu erbringen.
Transport- und Kippgebühren sind einzurechnen.
Für Fahrbahnen und Fahrbahnnebenflächen.
Dicke Decke : bis 20 cm
Menge: 3,000 m2

**2.2.1.3 Planum wiederherstellen, +/- 2 cm**
Planum wiederherstellen gem. ZTVE-StB 94,
zur Aufnahme einer ungebundenen Tragschicht,
Auf- und Abtrag bis 5 cm,
zulässige Abweichung von der Sollhöhe +/- 2 cm,
Verformungsmodul EV2 mind. 45 MPa,
in der Kanaltrasse und in Teilflächen,
zum Aufbau der ungebundenen Tragschicht.
Menge: 3,000 m2

**2.2.1.4 Tragschicht aufnehmen, entsorgen Rohrgraben * Aufüllungen, bis Z 2 Mat. Verw. zuf.**
Tragschicht aufnehmen und entsorgen.
Schichten aus Auffüllungen bestehend aus Sand,
Schlacke, Schotter, Splitt, schwach bis stark schluffig,
vereinzelt Asche.
Dicke ''bis 0,5 m''
Fläche = Rohrgraben, Start-/ Zielgruben in Fahrbahn
Material der Verwertung nach Wahl des AN zuführen.
Der Entsorgungsnachweis ist zu erbringen (Lieferscheine).
LAGA Zuordnungswert bis Z 2
Menge: 3,000 m2

**2.2.1.5 Schottertragschicht gem. ZTV T-StB 95/02, bis 40 cm Fahrbahn**
Schottertragschicht gem. ZTV T-StB 95/02
liefern und höhen-u. profilgerecht herstellen,
für Leitungstrasse/Baugruben in Fahrbahn- und
Neben-/Teilflächen der Belastungsklasse Bk3,2,
aus Schotter-Splitt-Sand-Gemisch, Körnung  0/45 mm,
Baustoffgemisch ohne RC-Baustoffe,
Verformungsmodul EV2 mind. 150 MPa,
Verdichtungsgrad DPr mind. 100%,
Schichtdicke bis 40 cm.
Menge: 3,000 m2

**2.2.1.6 Asphalttragsch. aus AC 22 TN herstellen 10 cm (Handeinbau)**
Asphalttragschicht aus Asphalttragschichtmischgut
AC 22 TN im Handeinbau herstellen.
Verdichtungsgrad DPr mind. 97%.
In Verkehrsflächen der Belastungsklasse bis 3,2.
Einbaudicke = 10 cm.
Bindemittel 50/70.
Menge: 3,000 m2

**2.2.1.7 Bitumenemulsion aufsprühen Asphalt frisch, manuell**
Bitumenemulsion zur Herstellung des Schichtenverbundes
aufsprühen.
In Verkehrsflächen der Belastungsklasse bis 3,2.
Unterlage = Asphaltbefestigung, frisch, Anschlüsse gefräst.
(manuell)
Bindemittel = C60BP1-S.
Bindemittelmenge ''250 bis 350 g/m2.''
Vor Einbau Asphaltbinderschicht.
Menge: 3,000 m2

**2.2.1.8 Asphaltbindersch. a. AC 16 B N herst Dicke 4 cm, Handeinbau 25/55-55 A * SZ 18**
Asphaltbinderschicht aus Asphaltbinder AC 16 B N
im Handeinbau herstellen.
In Verkehrsflächen der Belastungsklasse bis 3,2.
Einbaudicke = 4 cm.
Bindemittel = 50/70.
Grobe Gesteinskörnung = Kategorie SZ 18.
Menge: 3,000 m2

**2.2.1.9 Bitumenemulsion aufsprühen Asphalt frisch, manuell**
Bitumenemulsion zur Herstellung des Schichtenverbundes
aufsprühen.
In Verkehrsflächen der Belastungsklasse bis 3,2.
Unterlage = Asphaltbefestigung, frisch.
(manuell)
Bindemittel = C60BP1-S.
Bindemittelmenge ''150 bis 250 g/m2.''
Vor Einbau Asphaltdeckschicht.
Menge: 3,000 m2

**2.2.1.10 Asphaltdecksch. aus AC 11 DN herst . Dicke 4 cm, Handeinbau Bindem. 50/70**
Asphaltdeckschicht aus Asphaltbeton AC 11 DN
im Handeinbau höhen- und profilgerecht herstellen.
Oberfläche an vorhandenes Gelände anpassen.
Verdichtungsgrad DPr mind. 97%.
In Verkehrsflächen der Belastungsklasse bis 3,2.
Einbaudicke = 4 cm.
Bindemittel = 50/70.
Grobe Gesteinskörnung = Kategorie C 100/0.
Menge: 3,000 m2

**2.2.1.11 Oberflächenschluss herstellen ECS 35 * Gestein wie Decke manuell**
Oberflächenschluss durch gleichmäßiges Aufbringen und
Einwalzen von Abstreukörnung auf die noch heiße Asphaltoberfläche herstellen. Nicht gebundene Abstreukörnung
aufnehmen und der Verwertung nach Wahl des AN zuführen.
Abstreukörnung = Feine Gesteinskörnung, Fließkoeffizient Kategorie ECS 35.
Aus Gestein wie grobe Gesteinskörnung in
Asphaltdeckschicht.
Abstreumenge ''2 kg/m2.''
Manuell abstreuen.
Menge: 3,000 m2

**2.2.1.12 Prov. Deckenschluss Asphaltfläche**
Provisorischer Deckenschluss im Bereich von
Asphaltfahrbahnen aus Schottertragschicht 0/32
im Rohrgrabenbereich herstellen und verdichten,
unterhalten und vor dem Einbau der Asphaltschichten
wieder ausbauen.
Schichtdicke 18 cm.
Verdichtung auf mind. Ev2=120 MN/m2.
Nach dem Rückbau ist ein Planum höhen- und
profilgerecht herzustellen, einschl. Nachverdichtung.
Menge: 3,000 m2

**2.2.1.13 Anschluss a. Fuge m. Fugenm. herst .**
Anschluss der Aspahltdecke als Fuge mit Fugenmasse
herstellen,
Längs- und Querfuge, Übergang Asphalt bzw. Borde/Rinnen,
Ausführung in der Deckschicht aus Asphaltbeton
mit heiß verarbeitbarer elastischer Fugenmasse Typ N 1,
einschließlich zugehörigem und zuvor aufgetragenem
Voranstrichmittel.
Fugenspalttiefe = 40 mm,
Fugenspaltbreite = 10 mm,
Fugenspalt säubern, soweit erforderlich trocknen.
Menge: 5,000 m

**2.2.1.14 Oberboden abtragen, seitl. lagern, Abtrag 10 -30 cm * Abrechnung Abtrag**
Oberboden ggf. einschließlich Vegetationsdecke abtragen
und seitlich lagern.
Dicke des Abtrages über 10 bis 30 cm.
Abgerechnet wird nach Abtragsprofilen.
Mehraufwendungen für das Arbeiten in Kleinstflächen
sind einzurechnen.
Menge: 16,000 m2

**2.2.1.15 Oberboden seitl. lagernd andecken**
Oberboden seitlich lagernd profilgerecht auftragen.
Auftragsdicke bis 30 cm,
Mehraufwendungen für das Arbeiten in Kleinstflächen
und an Böschungen sind einzurechnen.
Menge: 16,000 m2

**2.2.1.16 Rasenansaat herstellen Bösch/Seit/Trenn*Feinplanum herst. Menge 20 g/m2***
Rasenansaat herstellen. Saatgut ohne Entmischung ausbringen und einarbeiten.
Ansaat auf Böschungen, Seitenstreifen, Trennstreifen
und Mulden.
Feinplanum herstellen.
Saatgutmenge 20 g/m2.
Saatgut ''RSM 7.2.1 Landschaftsrasen für Trockenlagen. Saatgut liefern.''
Menge: 16,000 m2

**2.2.1.17 Bankett abtragen*Dicke 25-35 cm Ohne Veg.decke*zw.-lagern**
StL-Nr. 22112044930101
Bankett abtragen ggf. einschließlich Vegetationsdecke.
Erschwernisse durch Einbauten werden gesondert
vergütet.
Breite ''1,00m.''
Dicke über 25 bis 35 cm.
Ausbauen ohne Vegetationsdecke.
Ausbaustoffe innerhalb der Baustelle fördern und nach
Unterlagen des AG zwischenlagern.
Menge: 1,000 m3

**2.2.1.18 Bankett profilgerecht herstellen Neben Fahrbahn*Baustoffgemisch*12 tief+ 6 hoch 3 cm tiefer*EV2 mind. 100MPa**
StL-Nr. 22112701129111
Bankett gemäß ZTV E-StB profilgerecht herstellen. Er-
schwernisse durch Einbauten, Schächte und Straßenabläufe werden gesondert vergütet.
Neben Verkehrsfläche Fahrbahn.
Baustoffgemisch gemäß ZTV E-StB.
Einbau ''Bankettbreite wie vorgefunden.''
Querneigung 12 v.H. am tiefliegenden und 6 v.H. am
hochliegenden Fahrbahnrand.
Einbau 3 cm tiefer als Fahrbahnrand.
Verformungsmodul EV2 auf der Oberfläche mindestens
100 MPa.
Menge: 1,000 m3

##### 2.2.2 Erd-und Verbauarbeiten

**2.2.2.1 Suchschachtung**
Suchschachtung von Hand zum Auffinden von im Bestandsplan als lagemäßig unsicher bezeichnete und vermerkten
Medien aller Art nach DIN EN 1610 u. DIN 4124.

Die Leistung umfasst sowohl das vorsichtige Aufsuchen
der unsicheren Bestände als auch das zeitweilige
Sichern offener Schlitze sowie das Wiederverfüllen und
Verdichten bis zur Stand-Festigkeit.

Abrechnungsgrundlage ist das Aufmaß vor Ort, für die
Breite der Schlitze i.d.R. die Abrechnungsbestimmungen
in den All-gemeinen Technischen Vorschriften der VOB,
hier 0,60 m, (Gräben ohne betretbaren Arbeitsraum mit
senkrechten Wänden).

Nur auf Anweisung bzw. in Abstimmung mit der Bauleitung
für Voruntersuchungen zur Lage der verschiedenen Medien
wie Wasserleitung und Kabel jeglicher Art
Menge: 5,000 m3

**2.2.2.2 Versorgungsleitungsgraben ausheben**
Versorgungsleitungsgraben profilgerecht ausheben,
zwischenlagern, verfüllen und verdichten.
Von OK Gelände bzw. nach Straßenaufbruch ist ein
Graben auszuheben für TW-Hausanschlussleitungen,
einschließlich Behinderung durch Ver- und
Entsorgungsleitungen, Aushub in kombinierter Maschinen- Handschachtung (40/60) Bodenklasse 3 bis 5 bzw. Auffüllungen mit
Bauschuttresten mit einem Belastungsgrad < Z2 nach
LAGA bzw. < BM-F3 nach EBV.
Notwendiger Verbau ist in die Pos. einzurechnen.
Aushub zur Wiederverwendung zum Ziwschenlager des AN
transportieren sowie Liefern des Bodens vom
Zwischenlager und einschl. Leitungszone lagenweise
verdichtet einbauen.
Breite des Grabens gemäß DIN 4124
Menge: 15,000 m

**2.2.2.3 Montagegrube**
Herstellung der Baugrube in erforderlicher Größe,
als Montagegrube für den Einbau der Ventilanbohrarmatur sowie der Umbindung der Hausanschlüsse,
Aushub in kombinierter Maschinen- Handschachtung
(40/60), Boden: Bodenklasse 3 bis 5 bzw. Auffüllungen mit
Bauschuttresten mit einem Belastungsgrad < Z2 nach
LAGA bzw. < BM-F3 nach EBV
Aushub zur Wiederverwendung zum Ziwschenlager des AN
transportieren sowie Liefern des Bodens vom
Zwischenlager und einschl. Leitungszone lagenweise
verdichtet einbauen. Einschl. Behinderung durch Ver-und Entsorgungsleitungen, notwendiger Verbau ist in die Pos. einzurechnen. inkl. Kopfloch.
Tiefe bis 2,5m
Menge: 3,000 St

**2.2.2.4 Abfuhr ungeeign. Boden / Auffüllungen < BM-F3**
Abfuhr ungeeigneter Boden, und Auffüllungen < BM-F3,
Zum Verfüllen ungeeigneten oder überschüssigen Aushub,
abfahren und deponieren.
Der Nachweis über die Entsorgung ist dem AG vorzulegen.

Abrechnung nach Tonnen gemäß Wiegeschein.
Menge: 30,000 t

**2.2.2.5 Boden liefern und einbauen**
Steinfreies, verdichtungsfähiges Material fachgerecht oberhalb der Leitungszone (gemäß DIN EN1610) in Leitungsgräben und Baugruben einbauen und verdichten.
Geeignetes Material liefern inkl. notwendiger
Zwischenlagerung. Die dafür notwendigen Kosten sind in
den EP einzukalkulieren, eine gesonderte Vergütung
erfolgt nicht.
Behinderungen beim Einbau und Verdichten durch querende
Leitungen, Kanäle und Kabel anderer VU´s sind in den
EH-Preis einzurechnen.
Menge: 16,000 m3

**2.2.2.6 Trassenwarnband liefern u. verlegen**
Trassenwarnband aus Verbundfolie PEw blau (TW) Breite
0,4 m, mit Stahldrahteinlage (beim verlegen von PE
Leitungen) liefern und ca 0,3 m über Rohrscheitel
verlegen.
Menge: 15,000 m

**2.2.2.7 Zul. Handschachtung**
Rohrgrabenaushub von Hand, nur auf Anordnung der
Bauleitung, als Zulage zum Erdaushub.
Bodenklasse: 3 - 5
Alle Tiefenlagen.
Menge: 2,000 m3

##### 2.2.3 Rohrleitung / Formstücke / Armaturen

**2.2.3.1 Druckrohr aus PE d 50**
Druckrohr aus PE 100 für Trinkwasserversorgung
DIN 19 533, Farbe schwarz/blau, SDR 11, Typ 1 DIN 8075
Teil 1, d 50 x 4,6. (PE 100-RC)
Verbindung mit Ventilanbohrschelle System EWE
oder gleichwertig; bis Grundstücksgrenze führen;
Leitung freispülen; Erdarbeiten gesond. erfasst,
liefern und verlegen auf vorhandenem
Auflager einschließlich Verbindungskupplung oder
Stopfen in vorhandenen Gräben mit oder ohne Verbau,
Verlegetiefe über 1,25 bis 2,5 m.
Menge: 5,000 m

**2.2.3.2 Druckrohr aus PE d 40**
Druckrohr aus PE 100 für Trinkwasserversorgung
DIN 19 533, Farbe schwarz/blau, SDR 11, Typ 1 DIN 8075
Teil 1, d 40 x 3,7. (PE 100-RC)
Verbindung mit Ventilanbohrschelle System EWE
oder gleichwertig; bis Grundstücksgrenze führen;
Leitung freispülen; Erdarbeiten gesond. erfasst,
liefern und verlegen auf vorhandenem
Auflager einschließlich Verbindungskupplung oder
Stopfen in vorhandenen Gräben mit oder ohne Verbau,
Verlegetiefe über 1,25 bis 2,5 m.
Menge: 10,000 m

**2.2.3.3 Ventilanbohrarmatur PE-Rohr d 90**
Ventil-Anbohrarmatur

Zur Erfüllung der Trinkwasserverordnung Messingmaterial aus bleifreiem, entzinkungsresistentem Silicium-Messing (CW724R), gem. der Liste trinkwasserhygienisch geeigneter metallener Werkstoffe des Umweltbundesamtes.
Elastomere aus EPDM, gem. der Elastomerleitlinie des Umweltbundesamtes, sowie nach DVGW-Arbeitsblatt W 270.
Für erdverlegte PE-Druckrohre, geeignet für Trinkwasser bis PN 16, für obere Anbohrung unter Druck, seitlicher Abgang mit Innengewinde nach DIN EN 10226-1, zusätzlich mit O-Ring-Kammer für das EWE-O-Ring-System.
Der Hersteller ist zertifiziert vom DVGW nach DIN EN ISO 9001:2000.

Anbohr-Eckventil, DVGW, aus Pressmessing, im Anschlussstück mit zwei O-Ringen beweglich eingedichtet, beidseitig um 45° drehbar. Nicht steigende Spindel aus austenitischem Edelstahl mit mind. 17% Chrom-Anteil, mit mehrgängigem Rundgewinde und doppelter O-Ring-Spindel-Abdichtung. Ventilkegel nicht drehend, konisch dichtend, mit zusätzlicher PTFE-Weichdichtung. Kegelschaft mit Sechskantführung. Oberteil mit Linksgewinde und Bajonettriegel.

Anschluss- und Haltestück Schweißsystem +GF+ ELGEF Plus, mit Adapter aus bleifreiem Silicium-Messing mit PE-Überzug.

Komplett liefern und einbauen.

für TWL: PE d 90 x 8,2 mm (Schutzmantelrohr)
Abgang: Innengewinde 1 1\2"
(inkl. Anbindung PE-Rohr d 40 an Anbohrschelle)

System: EWE oder gleichwertig
Artikel-Nr. 1120106.

Der Mehraufwand für die Entfernung des vorhandenen
PP-Schutzmantels ist ebenfalls in die Positionen einzurechnen.
Eine gesonderte Vergütung erfolgt nicht.
Menge: 2,000 St

**2.2.3.4 Teleskop-Einbaugarnitur für VAA**
Teleskop-Einbaugarnitur für Erdeinbau für
Anbohrschellen der Pos. vor,
Schlüsselstange und Teleskoprohr komplett montiert und
mit Ausziehschutz für Handhabung und Montage gesichert.
Stufenlos verstellbare Rohrdeckungen - ohne
Hilfsmittel.
Teleskoprohr mit Glocke aus Polyethylen.
Zentrierkappe, schmutzdicht, wasserabweisend und mit
Aussparungen gegen Wasserstau in der Straßenkappe.
Verschlussscheibe gegen Verschmutzen oder Versanden
des Glockenhohlraumes.
Schlüsselstange aus Stahl, feuerverzinkt, mit
Ausziehschutz, jederzeit stufenlos verstellbar durch
Spiralfedersystem, bestehend aus einer Nirospiralfeder.
Vierkantschoner (Kuppelmuffe) aus Temperguss,
feuerverzinkt.
Kerbstift aus Nirostahl, konisch und gerändelt.
Rohrdeckung 1,40 bis 2,3 m liefern und einbauen.
Achtung:
Gestänge zugsicher einbauen.
Menge: 2,000 St

**2.2.3.5 Straßenkappe (einwalzbar) mit integriertem Fugenring liefern und einbauen, für Hausanschlussarmaturen**
Straßenkappe aus Kunststoff P 123 (Polyamid)
für den Einbau in Asphaltflächen (einwalzbar),
nach DIN 4057 verstärkter Deckelsitz und vergrößerte
Auflagefläche am Oberteil für besonders hohe
Beanspuchungen, höhenverstellbare Ausführung,
patentierte Höhenarretierung, mit integriertem Fugenring,
für Hausanschlussarmaturen
bestehend aus Ober- und Unterteil liefern und
gemäß Herstellerangaben einbauen.
Oberteil in jeder beliebigen Höhe zu arretieren, ohne
Werkzeug und ohne zusätzliche Arretierhilfen.
- mit Gussdeckel GG 20
- Bolzen und Steg aus Niro (V2A)
- Temperaturbeständig: 240°C
- Druckbeständig: bis 250 kN
- Aufschrift: - W -
- Typ: 4057V-FUG
- Einbau nach ZTV Fug-StB

Fabrikat: G+W "Schweizer Model" od. gleichwertig
Menge: 2,000 St

**2.2.3.6 Rohrverbindung herstellen**
Herstellen der Rohrverbindung bei Druckrohr aus PE mit
glatten Enden; Hausanschlussleitung auf vorhandene
Leitung aufschließen: PN 10 für d 32 - d 63
vorh. Leitung trennen (Stahl, PE, KBK, Hume usw.)
und entsorgen; Kupplungsstücke liefern und einbauen;
Leitungen alt/neu verbinden.
Für alle Materialien aus Messing gilt die folgende
Legierung: Cu Zn 40 Pb2, G-Cu Zn 37 Pb, oder
entzinkungsgehemmt Cu Zn 36 Pb2 As.
Menge: 2,000 St

**2.2.3.7 Zulage Höhensprung Hausanschlussleitung**
Zulage für Aufwendungen, zusätzliche Leistungen
für das Herstellen eines Höhensprungs in der TWL PEHD d 32 bis d 63 zum Anschluss an die neu verlegte Hauptleitung bzw. an die Bestandsleitung. Sämtliche erforderliche Aufwendungen, Materialien, Formstücke sowie zusätzliche Erdarbeiten im Handaushub sind einzurechnen.
Lage und Höhe aufmessen und im Bestandslageplan
darstellen.
Menge: 2,000 St

**2.2.3.8 Abstimmung Umbindung TW-Hausanschl.**
Koordinierung und Abstimmung der Umbindung jedes
einzelnen Trinkwasserhausanschlusses mit dem
jeweiligen Eigentümer.
Menge: 2,000 St

**2.2.3.9 Leitungsrückbau HA**
Rückbau der vorhandenen Hausanschlussleitungen gleich welcher Dimension oder Material.
Das ausgebaute Material ist von der Baustelle zu entfernen und einer weiterverwertung nach Wahl des AN zuzuführen.
Einschl. aller Leistungen wie trennen der Leitung oder Lösen von Verschraubungen.
Menge: 5,000 m

**2.2.3.10 Leitungen spülen**
Spülen der einzelnen Hausanschlussleitungen incl. aller notwendigen Materialien u. Verbindungsteile und Nebenleistungen.
PE d 40 bis d 50
Menge: 15,000 m

#### 2.3 Kreuzung Bahnstrecke

*Hinweis: Vorbemerkung*
Vorbemerkung

Die geplante Trinkwasserleitung PEHD DN 90  kreuzt die Bahnanlage
der DB AG Strecke 6142 Berlin-Görlitz bei km 94,876.
Die Trassenkreuzung wurde bei der DB AG beantragt, die
Freigabe der DB AG liegt vor.
Es gilt die DWA A 125 und das DVGW-Arbeitsblatt GW 321
als Vertragsbestandteil.

Es ist die Ril 877  "Gas- und Wasserleitungskreuzungsrichtlinien" 2012 der DB Netz AG zu beachten.

Die Verlegung des neuen Mantelrohres PEHD d 180 x 16,4
(PE-100-RC, SDR 11, Schutzmantelrohr erfolgt nach DWA-A 125
(Punkt 6.1.3.3) im Horizontal-Spülbohrverfahren (HDD-Verfahren).

Weitere Hinweise zur Ausführung

Das geplante Mantelrohr PEHD d 180 x 16,4  (PE100-RC, SDR11)
wird auf einer Länge von ca. 70m verlegt und besitzt einen zusätzlichen PP-Mantel, der das Kernrohr vor mechanischen Beschädigungen schützt.

Der Mindestbiegeradius des gewählten Rohres PEHD d 180 beträgt bei einer Rohrwandtemperatur von 0°C (50*dn; dn = Nennaußendurchmesser) ca. 9,0 m.
Es ist eine Vortriebsmaschine zu wählen, die den Krümmungsradius des Bohrgestänges von ca. 60 m nicht überschreitet.

Die Start- und Zielbaugruben für die Verlegung des Mantelrohres wurden in einem Abstand von ca. 32,8 m (bahnrechts) und ca. 30,0 m (bahnlinks) von der nächstgelegenen Gleisachse beidseitig der Bahnanlage angeordnet. Damit kann die Verlegung des Schutzrohres mit einem min. Bogenradius von ca. 60 m und mit einer Rohrdeckung im Bereich des Gleises von ca. 5,60 m erfolgen.
Die Mindestrohrdeckung im Bereich der ideellen Böschungslinie der Gleisanlage von 5,0 m ist zwingend einzuhalten.

Für die Durchführung der Spülbohrung ist nach Forderung der RIL 877 ein kabelgesteuertes Ortungsverfahren (Wire-Line-Verfahren) einzusetzen.

Für das Spülbohrverfahren ist die selbsterhärtende Bohrspülung Drill-mix
einzusetzen.

Die selbsthärtende Bohrspülung Drill-mix wurde für das Horizontal-Spülbohrverfahren entwickelt und gewährleistet eine komplette und homogene Verfüllung im Ringraum. Im erhärtenden Zustand können Setzungen im Erdreich dauerhaft verhindert werden.
Nach Ablauf der Verarbeitungszeit (ca. 2 Tage) härtet die Spülung langsam aus und bewirkt so eine kraftschlüssige Stabilisierung und eine erosionssichere Abdichtung des Bohrkanals.

Eine Beweissicherung der Gleislage mit Messung vor Beginn der Baumaßnahme und nach Abklingen aller Setzungen ist vorzunehmen.
Während und nach den Vortriebsarbeiten ist die Gleislage (5 Gleise) regelmäßig bis zum Abklingen der Setzungen zu überwachen.

Die zulässigen Zugkräfte nach DVGW-Arbeitsblatt GW 321 (PE100, SDR11,
PE d 180 = 84 kN (Rohrwandtemperatur max. 20°)) sind zwingend einzuhalten.

Das für den Vortrieb beauftragte Unternehmen hat eine Zertifizierung nach DVGW-Arbeitsblatt GW 321 oder GW 302 der Gruppe GN2 nachzuweisen.
Es muss bereits vergleichbare Arbeiten im Bereich von Gleisen durchgeführt haben.
Das vom Bauherren beauftragte Unternehmen muss die für die Ausführung des
Vortriebs im Bereich der Bahnanlage erforderliche Befähigung - Präqualifikation
Bauen unter Eisenbahnbetrieb besitzen.
Beim Einsatz von Nachunternehmern muss auch der Nachunternehmer die o.g. Anforderungen erfüllen.
Entsprechende Nachweise des einzusetzenden Unternehmens und des vorgesehenen Personals müssen der anlagenverantwortlichen Stelle der DB vor Beginn der Bauarbeiten vorgelegt werden.

Die Pilotbohrung muss höhen-und lagemäßig dokumentiert werden und ist hierzu auf einen Bezugspunkt (OK-Schiene am Kreuzungsschnittpunkt) zu beziehen.
Beim Einzug des Rohrstrangs sind die Zugkräfte zwischen Einziehwerkzeug und Einziehkopf am Rohrstrang zu messen. Diese Messung ist wesentlich für die Rückverfolgbarkeit des Arbeitsganges.

Bei Pilot-, Aufweit- und gegebenenfalls Räumungsbohrungen sowie beim Einzug des Rohrstrangs sind außerdem zu erfassen:
- Zeitangaben
- Kennwerte der Bohrspülung
- Spülungsdruck
- Pumprate
- Bohrfortschritt
- Drehmoment
- Rotation (Pilotbohrung)
- Ortungsdaten (Pilotbohrung)
- Schubkraft (Pilotbohrung)
- Zugkraft (Aufweit-/ Räumungsbohrung, Einzug)
- Station des Aufweitwerkzeuges in der Bohrung (Aufweitbohrung)
- Station des Einziehwerkzeugs in der Bohrung (Einzug)
- Besonderheiten

einschl. liefern der Votriebsprotokolle.

Die Entwässerung des Mantelrohres wird mit einem Steigrohr aus PE d 63 beidseitig der Bahnanlage gewährleistet. Das Steigrohr wird mittels Anbohrschelle am Rohrscheitel des Mantelrohes angebracht und bis zur Oberfläche geführt. Dort ist das Rohrende mit einer Straßenkappe zu sichern.

In dem Schutzrohr ist eine Trinkwasserleitung PEHD d 90 x 8,2 (PE100, SDR11) auf Gleitkufen Typ MF mini zu verlegen.

Der Ringspalt zwischen Mantelrohr und Trinkwasserleitung PEHD d 90 wird an den Mantelrohrenden mit Ringraumdichtungen (druckdicht bis 5 bar) dauerhaft abgedichtet. Die Schutzrohrenden werden zusätzlich mit Abschlussmanschetten Typ STM und Nirosta-Spannbändern verschlossen.

Die Start- und Zielgruben sind außerhalb des Druckbereiches der Gleisanlagen anzulegen. Der Verbau der Gruben ist nach den statischen Erfordernissen auszuführen.

Zur Einschätzung der Baugrundverhältnisse ist der Geotechnische Bericht für die geplante Trinkwasserleitung der Ingenieurbüro Bauer GmbH, Cottbus vom
vom Januar 2026 zu beachten.

Die im Prüfbericht und Freigabeschreiben formulierten Forderungen der DB AG sind zu berücksichtigen und daraus resultierende Mehraufwendungen in die jeweiligen Positionen einzurechnen.

##### 2.3.1 Vorbereitung, Abstimmung, Dokumentation

*Hinweis: Vorbemerkungen zu Arbeiten im Gleisbereich*
Vorbemerkungen zu Arbeiten im Gleisbereich
der DB Netz AG

Ohne örtliche Einweisung sind Arbeiten auf bzw. am
Bahngelände nicht gestattet.

Die technischen Bedingungen, die während der
Bauausführung einzuhalten sind, ergeben sich aus den
gesetzlichen Bestimmungen, Vorschriften und technischen
Regelwerken.

Einzelheiten der Abstimmungen sind der fachtechnischen Stellungnahme
DB Netz AG zu entnehmen.

Die Bau- und Sicherungsüberwachung/ Sicherung auf der
Baustelle ist durch den AN bei  zugelassenen externen
Firmen  (mit  Zulassung der  DB InfraGO AG) vor Baubeginn zu
beauftragen und vertraglich zu binden.

**2.3.1.1 Bau- und Sicherungsüberwachung**
Bau- und Sicherungsüberwachung/ Sicherung auf der
Baustelle für die Dauer der Arbeiten am Gleisbereich
durch eine Firma mit Zulassung der DB InfraGO AG.

Die zugelassene Firma muss den Nachweis über die
Verwendungsprüfung zum Bauüberwacher mit betrieblichen
Aufgaben gemäß  DS 046275 und DS 046276 und Nachweis
gemäß § 6 Abs. 3 der Verwaltungsvorschrift Bau des
Eisenbahnbundesamtes verfügen und vor Baubeginn
vorlegen.

- einschl. Gestellung der erforderlichen
  Sicherungsposten

- einschl. Aufstellen eines Sicherungs- und
  Havariekonzeptes mit Überwachungs- und Alarmplan für die
Baumaßnahme und Abstimmung darüber mit dem
  verantwortlichen BÜB/Anlagenveranntwortlichen (Alv) Oberbau
  rechtzeitig vor Baubeginn (einschl. Einholung der Bestätigung durch diesen).
Menge: 1,000 psch

**2.3.1.2 Bahnbetriebliche Handlungen in Vorbereitung**
Bahnbetriebliche Handlungen in Vorbereitung
und im Rahmen der Bauausführung:

Die Auflagen der DB AG sind zu erfüllen.
Folgende Maßnahmen sind auszuführen:
- Alle Abstimmungen mit der DB AG, die im
  Rahmen der Gleiskreuzung erforderlich sind
- Beginn und Abschluss der Arbeiten anzeigen
- Übergabe aller Messprotokolle an den AG/BÜ und an
  die DB AG
- Betra Antragstellung e-workflow vollumfänglich nach Ril 406
  für 1 Gleis
- Ein objektspezifisches Messprogramm zur Überwachung
  der Gleislage während des grabenlosen Einbaus der Querung
  ist aufzustellen und mit dem verantwortlichen BÜB / Anlagenverantwortlichen (Alv) Oberbau rechtzeitig vor Baubeginn abzustimmen
  und von diesem bestätigen zu lassen.
- Die Vorgaben zur Bauausführung gemäß Ril 877.2301 sind
  nachweislich einzuhalten und umzusetzen.

Hinweis:
  Das Einmessung des Istzustandes der Gleisanlagen
  in der Achse des Rohrvortriebes und die
  Messtechnische Überwachung während und
  Kontrollmessung nach Abschluss des Rohrvortriebes
  erfolgt durch ein vom AN zu beauftragendes Vermessungsbüro.
  Es ist ausschließlich qualifiziertes Fachpersonal einzusetzen. Folgende
  Nachweise müssen erbracht werden:
  - Ausbildungs- und Studienabschlüsse
  - Erfahrungen mit gleichartigen Aufgaben
  - Besuch anerkannter Fortbildungsveranstaltungen im thematischen
  Kontext der anstehenden Aufgaben
Menge: 1,000 Psch

**2.3.1.3 Dokumentation aller Arbeitsvorgänge**
Dokumentation
Alle Arbeitsvorgänge des Vortriebes müssen
unterBerücksichtigung der jeweiligen
verfahrensspezifischen Besonderheiten,
gemäß DWA-A125 (Punkt 7.2.6) und
DVGW-Arbeitsblatt GW 321 (Punkt 6.3.3),
protokolliert werden.
Menge: 1,000 psch

**2.3.1.4 Abschlussbericht und Bauakte**
Abschlussbericht und Bauakte
gemäß DWA-A125 (Punkt 8.7) anfertigen.

Für die fertiggestellte Leitungsquerung ist
eine Bauakte nach Ril 809.0101 unter Berücksichtigung
von Ril 836.6001 anzufertigen und der DB AG (2x) zu
übergeben.

Folgende Unterlagen sind mindestens zu übergeben:
- Bahnlageplan mit eingetragener Leitungskreuzung /
Parallelverlegung (M 1:1000) - 2 fach
- Querschnitt entsprechend Bohrprotokoll und örtlicher Einmessung (unverzerrt)
- Schutzrohr:
    1. Materialzertifikat
    2. Abnahmeprüfzeugnis
    3. Rohrvortriebsprotokoll
    4. Protokoll über durchgeführten Schweißungen
- Leitungsrohr:
    1. Materialzertifikat
    2. Abnahmeprüfzeugnis
    3. Dichtigkeitsprüfung entsprechend der verlegten Leitung
    4. Protokoll über durchgeführten Schweißungen
- Beweissicherungsmessungen
- Abnahmeprotokolle mit eingemessenen Bahnkilometer
- Einmessung der tatsächlichen örtlichen Lage der Leitung auf Grenzzeichen
oder Vermessungszeichen, Dokumentation in einem Einmessungsfeldbuch und
im Liegenschaftsplan
Menge: 1,000 psch

##### 2.3.2 Bauseitige Leistungen

**2.3.2.1 Absteckung und Kontrollmessung**
Absteckung und Kontrollmessungen auf Anweisung des AG einschl. Führen der Messprotokolle, unter Einschaltung eines öffentlich bestellten Vermessungsingenieurs, für alle Vortriebsstrecken, die Kosten des öffentlich bestellten Vermessungsingenieurs einrechnen.

Absteckung der Rohrleitungsachse und Aufstellen von Bestandsplänen.

Für den Rohrvortrieb ist Höhe, Richtung und Gefälle
durch Höhenbolzen und Achspflöcke (vor und hinter der
Startgrube) direkt an der Startgrube anzugeben.

Vor Vortriebsbeginn ist der Ansatzpunkt der Bohrung
zu kontrollieren und der Bohrfirma schriftlich zu
bestätigen.

Die Absteckung der Rohrleitungstrasse ist vorzunehmen.
Einmessen der Leitungsteile und Anfertigen von
Bestandszeichnungen.
Menge: 1,000 St

**2.3.2.2 Setzungsmessungen durchführen**
Setzungskontrollmessungen vor, während und nach Beendigung
des Vortriebes ausführen.
Setzung messen, unter Einschaltung eines vereidigten Vermessungsingenieurs, für Setzungsmessungen im Einflussbereich des Rohrvortriebes, auf Messpunktketten unter Einbeziehung der Beweissicherungspunkte und Gleis- und Dammmesspunkte, einschl. Aufstellen eines Messpunktverzeichnisses und Führen der Messprotokolle nach Vorgabe des AG.
(Kosten für Vermessungsingenieur einrechnen.)
Das objektspezifische Messprogramm zur Überwachung der Gleisanlage muss mit dem verantwortlichen BÜB/Anlagenverantwortlichen (Alv) Oberbau rechtzeitig vor Baubeginn abgestimmt und von diesem bestätigt vorliegen.
Menge: 1,000 psch

**2.3.2.3 Gleislagemonitoring durchführen**
Gleislagemonitoring im Bereich einer Leitungsverlegung mit Kreuzung eines in Betrieb befindlichen Eisenbahngleises herstellen, betreiben und zurückbauen.

Das Gleislagemonitoring ist für die Dauer sämtlicher Bauarbeiten im Einflussbereich der Gleisanlage durchzuführen.

Ausführung einschließlich:

- Erstellung eines Monitoringkonzeptes
- Abstimmung mit Auftraggeber, Bauüberwachung und zuständigen Stellen der DB InfraGO AG
- Festlegung und Einmessung von Referenz- und Messpunkten
- Lieferung, Montage, Vorhaltung, Betrieb und Demontage sämtlicher Mess- und Überwachungseinrichtungen
- Durchführung einer Nullmessung vor Beginn der Bauarbeiten
- Laufende Überwachung der Gleislage während der Bauausführung
- Messdatenerfassung, Dokumentation und Auswertung
- Sofortmeldung bei Erreichen vereinbarter Warn- und Eingreifwerte
- Bereitstellung der Messergebnisse an den Auftraggeber
- Abschlussdokumentation nach Beendigung der Arbeiten

Zu überwachen sind insbesondere:

- Höhenlage des Gleises
- Richtungslage
- Gleisverformungen und Setzungen

Die Ausführung hat gemäß den gültigen Regelwerken und Richtlinien der DB InfraGO AG sowie den anerkannten Regeln der Technik zu erfolgen.

Alle erforderlichen Nebenleistungen, Transporte, Betriebsstoffe, Datenübertragungen, Vorhaltungen sowie erforderliche Abstimmungen sind in den Einheitspreis einzurechnen.
Menge: 1,000 psch

**2.3.2.4 Beweissicherungsverfahren**
Beweissicherung im Einflussbereich der Rohrvortriebsarbeiten vor Beginn und nach Abschluss der Bauarbeiten für querende Gleise gemäß Zeichnung, in Abstimmung mit dem Grundstückseigentümer und dem Leitungsbetreiber, Durchführung der Beweissicherung durch einen Sachverständigen, die Kosten für den Sachverständigen sind einzurechnen, Zustand und Beschaffenheit feststellen und dokumentieren, durch Begehung mit schriftlichem Protokoll und Anfertigen von Lichtbildern, durch Befahrung mit TV-Kamera und Aufzeichnung auf Video-Bändern, Protokolle und Anlagen müssen durch Unterschrift des AG, des AN, der Grundstückseigentümer und der Leitungsbetreiber anerkannt sein, Vorlage aller Beweissicherungen zeitnah, Schlussbeweissicherung spätestens mit der Schlussrechnung, 3 Ausfertigungen der Protokolle und sonstiger Dokumentationen, 18 Lichtbilder.
Menge: 1,000 psch

**2.3.2.5 Beweissicherungshilfsm.**
STLB-Bau 2014-10 085
Beweissicherungshilfsmittel anbringen und beseitigen, in Form von Mess- und Markierungspunkten.
Menge: 10,000 St

**2.3.2.6 Dokumentation Rohrvortrieb Start- Zielbaugruben**
STLB-Bau 2014-10 085
Dokumentation über Ablauf, Ausführung und Kontrolle von Rohrvortrieb, Start- und Zielbaugruben, einschl. Vortriebsprotokollen, Absteck- und Bestandsplänen, Mess- und Beweissicherungsprotokollen, dem AG übergeben, 3 Ausfertigungen.
Menge: 1,000 psch

**2.3.2.7 Gleitkufenringe**
Gleitkufenring für PE-HD-Rohr d 90,
Gleitkufen aus Kunststoff,
5 x MF mini 19, Steghöhe 19 mm, Abstand ca. 1,0 m
inkl. Schubsicherungsband, liefern und montieren.
Typ: SGM (Nr. 9504) oder gleichwertig
Menge: 71,000 St

**2.3.2.8 Abschlussmanschette liefern und montieren**
Elastomere Abschlussmanschette Typ KO für nachträgliche Montage aus Neoprenkautschuk zur Abdichtung des Raumes zwischen Mantelrohr und Mediumrohr, komplett mit Spannbändern und Spannschlössern aus rostfreiem Stahl liefern und gemäß Einbauvorschrift des Herstellers montieren.
Außendurchm. Medienrohr: 90 mm (PEHD d 90 x 8,2 mm)
Innendurchmesser Schutzrohr: ca. 147 mm (PE d 180 x 16,4)
Außendurchmesser Schutzrohr: ca. 180 mm (zuzgl. Schutzmantel)
Lage des Mediumrohres im Schutzrohr: konzentrisch
Menge: 2,000 St

**2.3.2.9 Ringraumdichtung liefern und einbauen**
Ringraumdichtung zur Abdichtung des Ringraumes zwischen
Mantelrohr PEHD d 180 x 16 ,4 und Trinkwasserleitung PE d 90
aus ineinandergreifenden Gummielementen, die durch
Schrauben, Muttern und Druckplatten im Ringraum verpreßt
werden, liefern und gemäß Einbauvorschrift des Herstellers
einbauen.
- Werkstoff Gummielemente: thermoplast. Elastomer
- Werkstoff Schrauben: Edelstahl V4A
- Außendurchmesser Mediumrohr: AD 90
- Innendurchmesser Mantelrohr: ID 147
- Anzahl der Elemente: 9
- Typ: DG 350 druckdicht bis 5 bar
Fabrikat: SGM oder gleichwertig
Menge: 2,000 St

**2.3.2.10 Steigrohr PE d 63 inkl. Anbohrschelle und Straßenkappe liefern und einbauen**
Herstellung eines Steigrohres PEHD d 63 x 5,8, einschl. Herstellen der
Verbindung zum Schutzrohr PEHD d 180  x 16,4 (mit Schutzmantel) mittels
Anbohrschelle. Obere Anbohrung des Mantelrohres durchführen, einschl. Stellen des Bohrgerätes. Bohrgut geht ins Eigentum des AN über und ist von der Baustelle zu entfernen.
Ende Steigrohr mit passender Kunststoffkappe sichern. Rohrende mit
Hydrantenstraßenkappe aus Guss inkl. Tragplatte aus Kunststoff sichern,
Straßenkappe höhengerecht einbauen.

Einschl. Lieferung aller notwendigen Materialien und herstellen aller Verbindungen.

Anbohrschelle aus Duktilguss mit Epoxy-Beschichtung, Hauptdichtung aus EPDM, Schrauben aus Edelstahl A2, Muttern aus säurefestem Edelstahl A4, SBR-Gummibeschichtung an den Innenflächen verhindert derekten Kontakt zwischen der Schelle aus duktilem Gusseisen und der Rohroberfläche, Schraubenlöcher vollständig mit Epoxy beschichtet.
Anbohrschelle passend zum Mantelrohr PEHD d 180 x 16,4 mit Abgang 2"
System: AVK oder gleichwertig

Einschl. herstellen von Passlängen usw.
(Rohrverbindung nach Wahl des AN.)
Der Mehraufwand für die Entfernung des vorhandenen PP-Schutzmantels vor dem Einbau der Anbohrschelle ist ebenfalls in die Positionen einzurechnen.
Eine gesonderte Vergütung erfolgt nicht.

Länge Steigrohr bis 6,0 m.

Behinderungen beim Einbau des Steigrohres durch querende Leitungen, Kanäle und Kabel etc. sind in den EH-Preis einzurechnen.
Ausführung wie im Detail Steigrohr - Unterlage 5 Blatt 1 dargestellt.
Menge: 2,000 St

**2.3.2.11 Einziehen des Medienrohres in Mantelrohr**
Einziehen des Medienrohres PEHD d 90 x 8,2 in das
Schutzrohr PEHD d 180 x 16,4 inkl.
aller erforderlichen Nebenarbeiten.
(Lieferung gesonderte Position)
Menge: 71,000 m

*Hinweis: Lieferung Rohrmaterial für Gleiskreuzung*

**2.3.2.12 Trinkwasserleitung PEHD d 90 x 8,2, PE100-RC, SDR 11 liefern**
Trinkwasserleitung
PEHD d 90 x 8,2, SDR 11, PN16
Druckrohr aus PE 100-RC für
Trinkwasserversorgung nach DIN EN 12201,
liefern, laden, zwischenlagern und transportieren,
für Gleiskreuzung, einschl. Herstellen der Schweißverbindungen
mittels Heizelement-Stumpfschweißen.

Die Abrechnung erfolgt nach Grundrisslänge.
Alle erforderlichen Fomstücke sind im Einheitspreis
enthalten und werden nicht gesondert vergütet.
Menge: 71,000 m

##### 2.3.3 Leitungsverlegung Spülbohrverfahren

*Hinweis*
Vorbemerkungen Vortrieb
Bei der Kalkulation nachfolgender Positionen ist der vorhandene Baugrund (siehe beiliegendes Baugrundgutachten) zu berücksichtigen.
Die Verlegung in geschlossener Bauweise hat im steuerbaren horizontalen Spülbohrverfahren für Gas und Wasserrohrleitungen nach DVGW Regelwerk, Arbeitsblatt GW 321 zu erfolgen.
Die Vortriebsmaschine für die durchzuführende Spülbohrung ist entsprechend den Einsatzbedingungen zu wählen. Alle sich hieraus ergebenden Mehrkosten sind in die EP`s einzurechnen. Der Einsatz von Vortriebsmaschinen mit zu geringen Zug- und Schubkräften ist auszuschließen. Sich daraus ergebende Behinderungen im Bauablauf gehen zu Lasten des AN und werden nicht gesondert vergütet.

Für die Rohre muss ein DVGW - Zertifikat und eine Zulassung für Verlegung im Spülbohrverfahren nach nach DVGW GW 321 vorliegen. Richtungsänderungen sind nach dem zulässigen Krümmungsradien nach GW 321 auszuführen.

Grundsätzlich ist ebenfalls bei der Kalkulation zu berücksichtigen, dass die Arbeiten in der Nähe von Masten und dem Einspeisekabel der Oberleitungen erfolgen.
Der Einsatz geeigneter Technik ist einzukalkulieren.

Nach Beendigung der Vortriebsmaßnahme sind die Oberflächen wie vorgefunden wieder herzustellen.

**2.3.3.1 Baustelle einrichten**
Baustelle einrichten, hierzu Geräte,
Werkzeuge, Materialien und sonstige
Betriebsmittel, die zur Durchführung der
Vortriebsleistungen (Spülbohr-Verfahren) erforderlich
sind, auf die Baustelle bringen, bereitstellen und
betriebsfertig aufstellen, einschl. aller
dafür notwendigen Arbeiten und vorhalten der
Gerätschaften.
Menge: 1,000 psch

**2.3.3.2 Baustelle räumen**
Baustelle räumen, hierzu alle Geräte,
Werkzeuge, Materialien und sonstige
Betriebsmittel abbauen und abtransportieren.
Menge: 1,000 psch

**2.3.3.3 Startgrube herstellen**
Herstellung der Baugrube in erforderlicher Größe,
als Startgrube für die Spülbohrung;
einschl. nachfolgender Vergrößerung der Baugrube für
das Herstellen der Rohrverbindung nach erfolgter
Leitungsverlegung.
Aushub in kombinierter Maschinen- Handschachtung
(40/60), Bodenklasse 3 - 5,
Verdrängter Boden ist abzutransportieren und der
Verwertung nach Wahl des AN zuzuführen.
Geeigneter Füllboden ist anzuliefern, einzubauen und zu
verdichten.
Verbau nach statischen und konstruktiven
Erfordernissen herstellen. Verbau nach Wahl des AN.
Behinderungen beim Herstellen und beim Verfüllen u.
Verdichten der Baugrube durch querende Leitungen,
Kanäle und Kabel anderer VU´s, durch notwendigen Verbau
etc. sind in den EH-Preis einzurechnen.
Menge: 1,000 St

**2.3.3.4 Zielgrube herstellen**
Herstellung der Baugrube in erforderlicher Größe,
als Zielgrube für die Spülbohrung;
einschl. nachfolgender Vergrößerung der Baugrube für
das Herstellen der Rohrverbindung nach erfolgter
Leitungsverlegung.
Aushub in kombinierter Maschinen- Handschachtung
(40/60), Bodenklasse 3 - 5,
Verdrängter Boden ist abzutransportieren und der
Verwertung nach Wahl des AN zuzuführen.
Geeigneter Füllboden ist anzuliefern, einzubauen und zu
verdichten.
Verbau nach statischen und konstruktiven
Erfordernissen herstellen. Verbau nach Wahl des AN.
Behinderungen beim Herstellen und beim Verfüllen u.
Verdichten der Baugrube durch querende Leitungen,
Kanäle und Kabel anderer VU´s, durch notwendigen Verbau
etc. sind in den EH-Preis einzurechnen.
Menge: 1,000 St

**2.3.3.5 Bergegrube herstellen**
Bergegrube zur Beseitigung eines Vortriebshindernisses
einschl. Bergung des Hindernisses oder zur Bergung des
Bohrkopfes bei unüberwindlichen Hindernissen in Bkl. 3-
5 herstellen.

Vergütet wird nur die tatsächlich erforderliche Größe.
Die möglichen Grubentiefen ergeben sich aus den
Rohrsohlen der Planung.

Einschl. aller erforderlichen Erd- und
Nebenarbeiten und des erforderlichen Verbaus.
Menge: 1,000 St

**2.3.3.6 Stillstandszeit**
Stillstandszeit der Vortriebsanlage während der
Herstellung einer Begegrube bzw. Beseitigung oder
Bergung der Bohrkrone.
Menge: 1,000 d

**2.3.3.7 Geräteeinsatz für Rohrvortrieb Vortr. Spülbohr.**
Gerät für Rohrvortrieb einsetzen. Der Einsatz umfasst
das betriebsbereite Aufstellen, Vorhalten, Abbauen und
Abfahren aller für das Rohrvortriebsverfahren erforderlichen Einrichtungen und Hilfsmittel.
Abgerechnet wird der Einsatz je Ansatzpunkt.
Vortriebsverfahren = Horizontal-Spülbohrverfahren.
Menge: 1,000 St

**2.3.3.8 Leitung PE d 180 durch Vortrieb herstellen**
Leitungen durch Vortrieb einschließlich erforderlicher
Pilotbohrung und Aufweitungen unterirdisch herstellen.
Rohrleitung einziehen bzw. einpressen. Erforderliches
Spülmittel bereitstellen und beseitigen.
Es ist zwingend eine selbsterhärtende Bohrspülung (z.B. Drill-mix 330)
einzusetzen oder der Überschnitt muss mit einem Zement-Betonitgemsich
nach dem Rohreinzug hohlraumfrei verpresst werden.
Für die Durchführung der Spülbohrung ist nach Forderung der RIL 877 ein kabelgesteuertes Ortungsverfahren (Wire-Line-Verfahren) einzusetzen.
Baugrund nach ATV DIN 18 319 nach Unterlagen des AG.
Vortriebsrichtung, Solllinie und zulässige Abweichung nach Unterlagen des AG. Ausführung der notwendigen Messungen einschließlich Protokoll über den Verlauf des Vortriebs. Protokolle dem AG in 3-facher Ausfertigung übergeben.
Rohre nach Einzug reinigen.
Herstellen der Start- und Zielgrube wird gesondert vergütet.
Rohr :  PEHD d 180 x 16,4 mm
(SDR 11, PE100-RC, mit additivem PP-Schutzmantel)
gemäß PAS 1075 Typ 3,
Maximale Überdeckung über 1,5 m bis 5,6 m.
Vortriebsverfahren = Horizontal-Spülbohrverfahren.
Bodenklasse  '3 bis 5'
Mit Verkehrslast. Statische Berechnung aufstellen und liefern.
Einschl. aller erforderlichen Neben- und Schneidarbeiten.
Rohre in Stangen auf Baustelle lagernd.
Einschl. herstellen von Passlängen, Rohrverbindungen usw.
(Rohrverbindung nach Wahl des AN.
Der Mehraufwand für die Entfernung des vorhandenen
PP-Schutzmantels vor dem Schweißvorgang
ist ebenfalls in die Positionen einzurechnen.
Eine gesonderte Vergütung erfolgt nicht.
Die Abrechnung der Rohrlänge erfolgt nach Bestandsvermessung.
Menge: 71,000 m

**2.3.3.9 PE-HD Rohr d 180 x 16,4 (mit additivem PP-Schutzmantel) liefern, lagern, transportieren**
PE-HD Schutzmantelrohr als Stangen frei Baustelle liefern, laden, zwischenlagern und transportieren.
Überschüssiges Rohrmaterial ist abzufahren und geht in das Eigentum des Auftragnehmers über (ohne Herstellung der Verbindung)
PE-Rohr: d 180 x 16,4
(PE 100-RC, SDR 11, mit additivem PP-Schutzmantel)
gemäß PAS 1075 Typ 3,
(Technologisch erforderliche Mehrlängen, die über die ausgewiesene
Schutzrohrlänge / Vortriebslänge hinaus geht, sind einzurechnen.)
Menge: 71,000 m

##### 2.3.4 Rückbau vorhandene Bahnkreuzung

*Hinweis*
Vorbemerkung

Für die Stilllegung und Sicherung der bestehenden Bahnkreuzung werden folgende Maßnahmen notwendig:
- Medienrohr PEW d 90 aus dem vorhandenen
  Schutzrohr ST DN 300 auszubauen
- Verdämmen von Schutzrohr St DN 300

**2.3.4.1 Ausbau Medienrohr aus Mantelrohr**
Ausbau des innenliegenden Medienrohrs
PEW d 90 x 9,7  aus  Mantelrohr St DN 300.
Abrechnung auf Nachweis.
Menge: 13,000 m

**2.3.4.2 Verdämmen SR St DN 300**
Verfüllen des SR St DN 300;
Im Bereich Bahn-Km 94.889.
Verfüllmaterial = Dämmer Fa. AZ BUT,
Dyckerhoff Dämmer oder gleichwertig.

liefern und einbauen, inkl. aller erforderlichen
Zusatz- und Nebenleistungen, die für die vollständige
Verfüllung des Hohlraumes erforderlich sind.
Abgerechnet wird die Länge der zu verfüllenden
Rohrleitung.
Menge: 13,000 m

**2.3.4.3 Baugrube für Ausbau Medienrohr herstellen, Kl. 3-5, Tiefe bis 2,5m**
Baugrube für Ausbau Medienrohr herstellen, Klassen 3 bis 5 Tiefe 0 bis 2,5 m, Boden für Baugrube ausheben. Straßenaufbruch und Aufnahme einer Oberflächenbefestigung werden gesondert vergütet. Bodenklasse 3 bis 5 bzw. Auffüllungen mit Bauschuttresten mit einem Belastungsgrad < Z2 nach LAGA bzw. < BM-F3 nach EBV.

Tiefe 0 bis 2,5 m, Verbau ist gemäß einschlägigen Normen DIN 4124 und DIN EN 1610 einzukalkulieren inklusive Erschwernisse durch querende Medien.

Wasserhaltung wird gesondert vergütet. Aushub zur Wiederverwendung auf Zwischenlager des AN transportieren, zum Verfüllen anfahren und einschl. Leitungszone lagenweise verdichten.

Die Größe der Montagegrube ist durch den AN anhand der Planunterlagen in Anbetracht der Wahl seiner Technologie zu bemessen.

Zum Rückbau der TWL PEW d 90 aus vorhandenem SR St DN 300
Menge: 2,000 St

### 3 Umverlegung Schmutzwasserkanal

#### 3.1 SWK - ERSATZNEUBAU

##### 3.1.1 Oberflächenarbeiten

**3.1.1.1 Asphaltbefestigung trennen, Schneiden Dicke bis 20 cm**
Asphaltbefestigung geradlinig trennen.
Trennen durch Schneiden einschl. einmaligem
nachschneiden und abtreppen,
Dicke der Befestigung bis 20 cm,
mit Fugenschneidegerät, Tiefe durchgehend,
anfallende Stoffe in Eigentum des AN übernehmen und
entsorgen einschl. Deponiekosten.
Menge: 130,000 m

**3.1.1.2 Bit. Befestigungen bis Verwertungsklasse A bis 20 cm aufbrechen**
Bituminöse Befestigung jeglicher Art einschl.
Tragschicht aus bituminösen Stoffen aufbrechen,
und aufnehmen (bis Verwertungsklasse A) bzw. fräsen.
Das Material ist von der Baustelle zu entfernen und einer Weiterverwertung nach Wahl des AN zuführen.
Der Nachweis der Verwertung ist zu erbringen.
Transport- und Kippgebühren sind einzurechnen.
Für Fahrbahnen und Fahrbahnnebenflächen.
Dicke Decke : bis 20 cm
Menge: 135,000 m2

**3.1.1.3 Tragschicht aufnehmen, entsorgen Rohrgraben * Aufüllungen, bis BM-F1 Mat. Verw. zuf.**
Tragschicht aufnehmen und entsorgen.
Schichten aus Auffüllungen bestehend aus Feinsand,
Schotter,Sand, schluffig.
Dicke 'bis 0,5 m'
Fläche = Rohrgraben, Schachtgraben in Fahrbahn
Material der Verwertung nach Wahl des AN zuführen.
Der Entsorgungsnachweis ist zu erbringen (Lieferscheine).
Baustoff mit Zuordnungswert bis BM-F2
Menge: 135,000 m2

**3.1.1.4 Planum wiederherstellen, +/- 2 cm**
Planum wiederherstellen gem. ZTVE-StB 94,
zur Aufnahme einer ungebundenen Tragschicht,
Auf- und Abtrag bis 5 cm,
zulässige Abweichung von der Sollhöhe +/- 2 cm,
Verformungsmodul EV2 mind. 45 MPa,
in der Kanaltrasse und in Teilflächen,
zum Aufbau der ungebundenen Tragschicht.
Menge: 135,000 m2

**3.1.1.5 Schottertragschicht gem. ZTV T-StB 95/02, bis 40 cm**
Schottertragschicht gem. ZTV T-StB 95/02
liefern und höhen-u. profilgerecht herstellen,
für Leitungstrasse/Baugruben in Fahrbahn- und
Neben-/Teilflächen der Belastungsklasse Bk3,2,
aus Schotter-Splitt-Sand-Gemisch, Körnung  0/45 mm,
Baustoffgemisch ohne RC-Baustoffe,
Verformungsmodul EV2 mind. 150 MPa,
Verdichtungsgrad DPr mind. 100%,
Schichtdicke bis 40 cm.
Menge: 150,000 m2

**3.1.1.6 Asphaltdecksch. aus AC 11 DN herst . Dicke 4 cm, Handeinbau Bindem. 50/70**
Asphaltdeckschicht aus Asphaltbeton AC 11 DN
im Handeinbau höhen-und profilgerecht herstellen.
Oberfläche an vorhandenes Gelände anpassen.
Verdichtungsgrad DPr mind. 97%.
In Verkehrsflächen der Belastungsklasse bis 1,0.
Einbaudicke = 4 cm.
Bindemittel = 50/70.
Grobe Gesteinskörnung = Kategorie C 100/0.
Menge: 135,000 m2

**3.1.1.7 Bitumenemulsion aufsprühen Asphalt frisch, manuell**
Bitumenemulsion zur Herstellung des Schichtenverbundes
aufsprühen.
In Verkehrsflächen der Belastungsklasse bis 3,2.
Unterlage = Asphaltbefestigung, frisch.
(manuell)
Bindemittel = C60BP1-S.
Bindemittelmenge ''150 bis 250 g/m2.''
Vor Einbau Asphaltdeckschicht.
Menge: 135,000 m2

**3.1.1.8 Asphaltbindersch. a. AC 16 B N herst Dicke 4 cm, Handeinbau 25/55-55 A * SZ 18**
Asphaltbinderschicht aus Asphaltbinder AC 16 B N
im Handeinbau herstellen.
In Verkehrsflächen der Belastungsklasse bis 3,2.
Einbaudicke = 4 cm.
Bindemittel = 50/70.
Grobe Gesteinskörnung = Kategorie SZ 18.
Menge: 135,000 m2

**3.1.1.9 Bitumenemulsion aufsprühen Asphalt frisch, manuell**
Bitumenemulsion zur Herstellung des Schichtenverbundes
aufsprühen.
In Verkehrsflächen der Belastungsklasse bis 3,2.
Unterlage = Asphaltbefestigung, frisch, Anschlüsse gefräst.
(manuell)
Bindemittel = C60BP1-S.
Bindemittelmenge ''250 bis 350 g/m2.''
Vor Einbau Asphaltbinderschicht.
Menge: 135,000 m2

**3.1.1.10 Asphalttragsch. aus AC 22 TN herstellen 10 cm (Handeinbau)**
Asphalttragschicht aus Asphalttragschichtmischgut
AC 22 TN im Handeinbau herstellen.
Verdichtungsgrad DPr mind. 97%.
In Verkehrsflächen der Belastungsklasse bis 1,0.
Einbaudicke = 10 cm.
Bindemittel ''50/70''
Menge: 135,000 m2

**3.1.1.11 Oberflächenschluss herstellen ECS 35 * Gestein wie Decke manuell**
Oberflächenschluss durch gleichmäßiges Aufbringen und
Einwalzen von Abstreukörnung auf die noch heiße Asphaltoberfläche herstellen. Nicht gebundene Abstreukörnung
aufnehmen und der Verwertung nach Wahl des AN zuführen.
Abstreukörnung = Feine Gesteinskörnung, Fließkoeffizient Kategorie ECS 35.
Aus Gestein wie grobe Gesteinskörnung in
Asphaltdeckschicht.
Abstreumenge ''2 kg/m2.''
Manuell abstreuen.
Menge: 135,000 m2

**3.1.1.12 Prov. Deckenschluss Asphaltfläche**
Provisorischer Deckenschluss im Bereich von
Asphaltfahrbahnen aus Schottertragschicht 0/32
im Rohrgrabenbereich herstellen und verdichten,
unterhalten und vor dem Einbau der Asphaltschichten
wieder ausbauen.
Schichtdicke 14 cm.
Verdichtung auf mind. Ev2=120 MN/m2.
Nach dem Rückbau ist ein Planum höhen- und
profilgerecht herzustellen, einschl. Nachverdichtung.
Menge: 135,000 m2

**3.1.1.13 Anschluss a. Fuge m. Fugenm. herst .**
Anschluss der Aspahltdecke als Fuge mit Fugenmasse
herstellen,
Längs- und Querfuge, Übergang Asphalt bzw. Borde/Rinnen,
Ausführung in der Deckschicht aus Asphaltbeton
mit heiß verarbeitbarer elastischer Fugenmasse Typ N 1,
einschließlich zugehörigem und zuvor aufgetragenem
Voranstrichmittel.
Fugenspalttiefe = 40 mm,
Fugenspaltbreite = 10 mm,
Fugenspalt säubern, soweit erforderlich trocknen.
Menge: 130,000 m

**3.1.1.14 Waldboden abtragen Abtrag 20-50 cm * Abrechnung Abtrag**
Waldboden ggf. einschließlich Vegetationsdecke abtragen
und der Verwertung nach Wahl des AN zuführen.
Dicke des Abtrages über 20 bis 50 cm.
Abgerechnet wird nach Abtragsprofilen.
Mehraufwendungen für das Arbeiten in Kleinstflächen
sind einzurechnen.
Menge: 58,000 m2

**3.1.1.15 Oberboden abtragen Abtrag 20-50 cm * Abrechnung Abtrag**
Oberboden ggf. einschließlich Vegetationsdecke abtragen
und der Verwertung nach Wahl des AN zuführen.
Dicke des Abtrages über 20 bis 50 cm.
Abgerechnet wird nach Abtragsprofilen.
Mehraufwendungen für das Arbeiten in Kleinstflächen
sind einzurechnen.
Menge: 47,000 m2

**3.1.1.16 Oberboden liefern und andecken**
Oberboden liefern und in Vegetationsflächen
profilgerecht auftragen.
Bodengruppe 2 und 4 DIN 18 915 Teil 1.
Auftragsdicke bis 50 cm,
Mehraufwendungen für das Arbeiten in Kleinstflächen
sind einzurechnen.
Menge: 105,000 m2

**3.1.1.17 Rasenansaat herstellen Bösch/Seit/Trenn*Feinplanum herst. Menge 20 g/m2***
Rasenansaat herstellen. Saatgut ohne Entmischung ausbringen und einarbeiten.
Ansaat auf Böschungen, Seitenstreifen, Trennstreifen
und Mulden.
Feinplanum herstellen.
Saatgutmenge 20 g/m2.
Saatgut ''RSM 7.2.1 Landschaftsrasen für Trockenlagen. Saatgut liefern.''
Menge: 105,000 m2

**3.1.1.18 Ungebundene Decke aufnehmen**
Schicht ohne Bindemittel aufnehmen. Erschwernisse
durch Einbauten werden gesondert vergütet.
Schichten aus Baustoffgemischen für Deckschichten
ohne Bindemittel.
Dicke 50cm.
Fläche Parkplatz/Stellfläche.
Baustoff nach Wahl des AN verwerten.
Menge: 30,000 m2

**3.1.1.19 Deckschicht ohne Bindem. herst.**
Deckschicht ohne Bindemittel herstellen. Erschwernisse durch Einbauten, Schächte und Straßenabläufe werden gesondert vergütet.
In kleinen Flächen, Einbau ohne Fertiger.
Parkplatz/Stellfläche.
Baustoffgemisch= Brechsand/Splittgemisch 0/5
Einbaudicke = 5 cm.
Menge: 30,000 m2

##### 3.1.2 Erd- und Verbauarbeiten

**3.1.2.1 Suchschlitze herstellen**
Suchschlitze zur Feststellung der Lage
von Kabeln, Leitungen u.dgl. nach Angabe
des AG bzw. nach Spartenplänen in
Handschachtung bis 1,75 m Tiefe in Boden
der Homogenbereiche siehe Baugrundgutachten
herstellen.
Boden seitlich lagern und nach Markierung und Dokumentation der Stellen
wieder einbauen und verdichten.
Menge: 6,000 St

**3.1.2.2 Leitungsgraben herst., Kl. 3-5, Tiefe 0 bis 2,50 m, PP DN 250, PE d 140**
Leitungsgraben herstellen Klassen 3 bis 5,
Homogenbereich entsprechend Baugrundgutachten
Tiefe 0 bis 2,50 m ab GOK zur Verlegung einer Leitung
PP DN 250, PE d 140 im Boden für Leitungsgraben profilgerecht ausheben.
Grabensohle verdichten
Straßenaufbruch und Aufnahme einer
Oberflächenbefestigung werden gesondert vergütet.
Bodenklasse 3 bis 5 bzw. Auffüllungen mit
Bauschuttresten mit einem Belastungsgrad < Z2 nach
LAGA bzw. < BM-F3 nach EBV.

Tiefe 0 bis 2,50 m, Verbau ist gemäß einschlägigen
Normen DIN 4124 und DIN EN 1610 einzukalkulieren.
Ebenso Erschwernisse für querende Medien im
Grabenprofil.
Verdrängungsmassen gehen in Eigentum des AN
und sind zu entsorgen.

Wasserhaltung wird gesondert vergütet.
Aushub zur Wiederverwendung zum Ziwschenlager des AN
transportieren sowie Liefern des Bodens vom
Zwischenlager und einschl. Leitungszone lagenweise
verdichtet einbauen.
Breite des Grabens gemäß DIN 4124
Menge: 35,000 m

**3.1.2.3 Leitungsgraben herst., Kl. 3-5, Tiefe 0 bis 3,00 m, PP DN 300**
Leitungsgraben herstellen Klassen 3 bis 5,
Homogenbereich entsprechend Baugrundgutachten
Tiefe 0 bis 3,00 m ab GOK zur Verlegung einer Leitung
PP DN 300 im  Boden für Leitungsgraben profilgerecht ausheben.
Grabensohle verdichten
Straßenaufbruch und Aufnahme einer
Oberflächenbefestigung werden gesondert vergütet.
Bodenklasse 3 bis 5 bzw. Auffüllungen mit
Bauschuttresten mit einem Belastungsgrad < Z2 nach
LAGA bzw. < BM-F3 nach EBV.

Tiefe 0 bis 3,00 m, Verbau ist gemäß einschlägigen
Normen DIN 4124 und DIN EN 1610 einzukalkulieren.
Ebenso Erschwernisse für querende Medien im
Grabenprofil.
Verdrängungsmassen gehen in Eigentum des AN
und sind zu entsorgen.

Wasserhaltung wird gesondert vergütet.
Aushub zur Wiederverwendung zum Ziwschenlager des AN
transportieren sowie Liefern des Bodens vom
Zwischenlager und einschl. Leitungszone lagenweise
verdichtet einbauen.
Breite des Grabens gemäß DIN 4124
Menge: 33,000 m

**3.1.2.4 Leitungsgraben (Stufengraben mit TWL) herst., Kl. 3-5, Tiefe 0 bis 3,0 m**
Leitungsgraben (Stufengraben) herstellen Klassen 3 bis 5,
Homogenbereich entsprechend Baugrundgutachten
Tiefe 0 bis 3,00 m ab GOK zur Verlegung einer Leitung
PP DN 300 im  Boden für Leitungsgraben profilgerecht ausheben.
Grabensohle verdichten
Straßenaufbruch und Aufnahme einer
Oberflächenbefestigung werden gesondert vergütet.
Bodenklasse 3 bis 5 bzw. Auffüllungen mit
Bauschuttresten mit einem Belastungsgrad < Z2 nach
LAGA bzw. < BM-F3 nach EBV.

Tiefe 0 bis 3,00 m, Verbau ist gemäß einschlägigen
Normen DIN 4124 und DIN EN 1610 einzukalkulieren.
Ebenso Erschwernisse für querende Medien im
Grabenprofil.
Verdrängungsmassen gehen in Eigentum des AN
und sind zu entsorgen.

Wasserhaltung wird gesondert vergütet.
Aushub zur Wiederverwendung zum Zwischenlager des AN
transportieren sowie Liefern des Bodens vom
Zwischenlager und einschl. Leitungszone lagenweise
verdichtet einbauen.
Breite des Grabens gemäß DIN 4124

Stufengraben für Schmutzwasserkanal
mit Trinkwasserleitung
(für Anteil SW, siehe Richtzeichnung Stufengraben)
Menge: 73,000 m

**3.1.2.5 Abfuhr ungeeign. Boden / Auffüllungen < BM-F3**
Abfuhr ungeeigneter Boden, und Auffüllungen < BM-F3,
Zum Verfüllen ungeeigneten oder überschüssigen Aushub,
abfahren und deponieren.
Der Nachweis über die Entsorgung ist dem AG vorzulegen.

Abrechnung nach Tonnen gemäß Wiegeschein.
Menge: 675,000 t

**3.1.2.6 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 375,000 m3

**3.1.2.7 Standsicherheitsnachweis Verbau**
Standsicherheitsnachweis Verbau aufstellen und liefern

Rechnerischen Nachweis der Standsicherheit des gewählten
Verbaus für Rohrleitungsgräben und Baugruben, auf
Grundlage der Bodenkennwerte, gemäß Baugrundgutachten
aufstellen und dem Auftraggeber übergeben.
Menge: 1,000 psch

**3.1.2.8 Zulage Rohrgrabenaushub im Kronentraufbereich**
Zulage für die Behinderungen und Erschwernis beim
Rohrgrabenaushub und bei Verbauarbeiten durch in den Rohrgraben eindringenden bzw. querenden Wurzeln im
Kronentraufbereich. (DIN 18920 beachten)
Mit dem EP sind alle Aufwendungen für Sichern der
Wurzeln, Erschwernisse für Erd- (Handschachtung über
u. unter Kreuzungen) Verbau- und Verlegearbeiten
enthalten und gilt als Zulage zur Pos. "Baugrube für
Rohrleitungsgraben" U. a. ist einzurechnen, dass durch den
Wurzelbereich nur relativ kurze Bauabschnitte möglich
sind.
Außerdem ist zu berücksichtigen, dass der Verbau
unabhängig der gewährten Verbauart durch die Wurzeln
nicht lückenlos errichtet werden kann. Mit geeigneten
Maßnahmen sind die Lücken im Verbau fachgerecht zu
schließen.
Verletzungen der Baumkrone und des Stammes vermeiden.
Aushub im Bereich der Kronentraufe von Hand ausführen,
Wurzeln mit DU über 2 cm unversehrt erhalten, Wurzeln
mit DU 0,5 bis 2 cm weitgehend schonen. Unvermeidbare
Wurzelabtrennungen mit glattem Schnitt durchführen.
Schnitt-, Bruch- und Schürfwunden glattschneiden und
mit Wundbehandlungsmittel versehen.
Abgerechnet werden die von Hand ausgehobenen Grabenbereiche innerhalb der Kronentraufe von Bäumen.
Wurzeln beim Verfüllen und Verdichten vor Beschädigung schützen, Hohlräume einschlämmen.
Wurzelbereiche bis 0,3 m tief Kiessand 0/8 mm verfüllen.
Menge: 10,000 m

**3.1.2.9 Trassenwarnband SWK liefern und verlegen**
Trassenwarnband verlegen - Verlegung 0,3 m oberhalb der Rohrleitung,
Trassenwarnband für Schmutzwasserkanäle liefern.
Menge: 171,000 m

**3.1.2.10 Trassenwarnband SWDL liefern und verlegen**
Trassenwarnband verlegen - Verlegung 0,3 m oberhalb der Rohrleitung,
Trassenwarnband für Schmutzwasserdruckleitung liefern.
Menge: 5,000 m

*Hinweis*
Sicherung v. im Graben befindl. Kabeln, Leitungen
Mehrkosten für Erschwernisse bei Erdarbeiten und Verbau
durch Kabel, Kanäle, Gas- und Wasserleitungen, einschl.
aller notwendigen Arbeiten zur Sicherung der Kabel und
Leitungen und einschl. der erforderlichen
Handschachtung sowie sorgfältiger Wiederverfüllung
unter Berücksichtigung der einschlägigen Vorschriften
aller Versorgungsträger. Bündel bis zu einer Breite von
60 cm gelten als eine Kreuzung bzw. Längsführung.

**3.1.2.11 Zulage für das Kreuzen von Kabel und Leitungen**
Zulage für das Kreuzen von Kabeln und Leitungen bei der Herstellung von Rohrgräben und Baugruben.
Es sind alle Erschwernisse für Erd-, Verbau- und Rohrverlegearbeiten bis Grabensohle oberhalb und unterhalb der vorhandenen Leitungen einschl. erforderlicher Handschachtung einzurechnen.
Die einzelnen Spartenträger sind sorgfältig zu sichern und im Zuge der Leitungsgrabenverfüllung mit steinfreiem Material zu umhüllen. Das Einholen der evtl. erforderlichen Aufgrabungsgenehmigungen ist im EP inbegriffen.
Das Queren von Kabelsträngen sowie Kabeln in Schutzrohren wird nicht gesondert vergütet und ist in dieser Position abzurechnen.
Menge: 6,000 St

**3.1.2.12 Zulage für parallele Kabel- und Leitungen**
Zulage für parallele Kabel- und Leitungen bzw. vorhandene Einbauten im Aushubprofil des Rohrgrabens und der Baugrube.
Aushubprofil = Abrechnungsbreite entsprechend Rohrgrabenposition zzgl. einem Toleranzbereich von max. 50 cm für Mehrbreiten aus Böschungswinkel oder Verbau nach DIN 4124 / DIN EN 1610.
Es sind alle Erschwernisse für Erd-, Verbau- und Rohrverlegearbeiten bis Grabensohle oberhalb und unterhalb der vorhandenen Leitungen einschl. erforderlicher Handschachtung einzurechnen.
Die einzelnen Spartenträger sind sorgfältig freizulegen bzw. zu sichern und im Zuge der Leitungsgrabenverfüllung / Baugrubenverfülung mit steinfreiem Material zu umhüllen.
Das Einholen der evtl. erforderlichen Aufgrabungsgenehmigungen ist im EP inbegriffen.
Menge: 10,000 m

##### 3.1.3 Rückbau

*Hinweis*
Vorbemerkungen Ausbau von SWK/SWDL:
Ausbau von Schächten, Rohren und Formteilen einschl.
Ablängen der Leitungen einschließlich aller
Erd- und Nebenarbeiten. Aufladen, Abtransport und
Verwertung einschließlich aller Einbauten. Inklusive
anfallender Rohrschnitte. Der Ausführung dieser
Position erfolgt nur nach vorheriger Absprache mit der
Bauleitung des AG.
(siehe Unterlage 4, Blatt Nr. 3)

**3.1.3.1 Entwässerungsrohrleitung abbrechen Steinzeug DN 200**
Entwässerungsrohrleitung abbrechen. Entwässerungsrohrleitung liegt bis Oberkante Rohr frei. Zusätzliche Erdarbeiten in der verbliebenen Leitungszone ausführen.
Das Ausbauen von Schächten wird gesondert vergütet.
Rohr DN ''200''
Rohr ''Stz''
Fliessohlentiefe ''bis 3,00 m''
Abbruchgut der Verwertung nach Wahl des AN zuführen.
Menge: 2,000 m

**3.1.3.2 Entwässerungsrohrleitung abbrechen Steinzeug DN 300**
Entwässerungsrohrleitung abbrechen. Entwässerungsrohrleitung liegt bis Oberkante Rohr frei. Zusätzliche Erdarbeiten in der verbliebenen Leitungszone ausführen.
Das Ausbauen von Schächten wird gesondert vergütet.
Rohr DN ''300''
Rohr ''Stz''
Fliessohlentiefe ''bis 3,00 m''
Abbruchgut der Verwertung nach Wahl des AN zuführen.
Menge: 75,000 m

**3.1.3.3 Stz-Rohre bis DN 250 schneiden**
Bestehende Rohre im Kanal trennen bzw.auf Passlänge vor
Ort schneiden incl. notwendiger Fasen und
Nachbearbeitung. Die Reststücken gehen in Eigentum des
AN.
Stz-Rohr bis DN 250
Menge: 4,000 St

**3.1.3.4 Stz-Rohre bis DN 350 schneiden**
Bestehende Rohre im Kanal trennen bzw.auf Passlänge vor
Ort schneiden incl. notwendiger Fasen und
Nachbearbeitung. Die Reststücken gehen in Eigentum des
AN.
Stz-Rohr bis DN 350
Menge: 4,000 St

**3.1.3.5 Schmutzwasserdruckleitung abbrechen, PEHD d 140**
Schmutzwasserdruckleitung abbrechen. Entwässerungsrohrleitung liegt bis Oberkante Rohr frei. Zusätzliche Erdarbeiten in der verbliebenen Leitungszone ausführen.
Das Ausbauen von Schächten wird gesondert vergütet.
Rohr DN/OD ''140''
Rohr ''PEHD''
Fliessohlentiefe ''bis 3,00 m''
Abbruchgut der Verwertung nach Wahl des AN zuführen.
Menge: 6,000 m

**3.1.3.6 Schacht ausbauen DU bis 1,00 m T bis 3,00 m**
Schacht Nennweite DN 1000, Material Beton, Stahlbeton,
Mauerwerk sowie Gerinne aus GFK, Beton, Stz oder
Kanalklinker freilegen und einschließlich Abdeckung
vollständig ausbauen.
Inklusive aller notwendigen Erdarbeiten.
Aufbruch von Straßenbefestigungen und
das Ausbauen von Rohrleitungen wird gesondert vergütet.
Runder Schacht, DN/ID bis 1,00 m.
Ausbautiefe ab OK Abdeckung bis 3,00 m..
Verbau ist gemäß einschlägigen Normen DIN 4124 und DIN EN 1610
einzukalkulieren inklusive Erschwernisse durch querende Medien.
Wasserhaltung wird gesondert vergütet.

Anfallende Stoffe gehen in Eigentum des AN über und
sind zu entsorgen einschl. Deponiekosten.
Für überwachungsbedürftigen Abfall Entsorgungsnachweis führen.

Schächte: V_S791, V_S797, V_S796
Menge: 3,000 St

**3.1.3.7 Schächte verdämmen, mit Teilrückbau**
Schächte aus Betonfertigteilen DN1000 errichtet
bis ca. 1,5 m unter Oberkante Gelände abbrechen einschließlich
Abdeckung. Die erforderlichen Erdarbeiten in Handschachtung
sind in den EP einzukalkulieren.
Der Verbau entsprechend statischen und konstruktiven
Erfordernissen nach Wahl des AN ist einzurechnen, eine
gesonderte Vergütung erfolgt nicht.
Erforderliche Oberflächenarbeiten werden gesondert
vergütet. Vorhandene Zu-/ Ausläufe sind mit Beton
zu verschließen.
Der Schacht ist bis ca. 1,5m unter Gelände mit Flüssigbeton
zu verfüllen.
Die Schachtbaugrube im Bereich des rückgebauten Oberteils
ist mit geeigneten Bodenmassen (verdichtungsfähiges,
frostsicheres Material) zu verfüllen und zu verdichten.
Im EP ist das Liefern aller erforderlichen Materialien einzukalkulieren.

Anfallende Stoffe gehen in Eigentum des AN über und
sind zu entsorgen einschl. Deponiekosten.
Für überwachungsbedürftigen Abfall Entsorgungsnachweis führen.

Schächte: V_S792, V_S793, V_S794, V_S795
Menge: 4,000 St

**3.1.3.8 Verdämmen SWK DN 200**
Verfüllen des SWK DN 200;
Verfüllmaterial = Dämmer Fa. AZ BUT,
Dyckerhoff Dämmer oder gleichwertig.

liefern und einbauen, inkl. aller erforderlichen
Zusatz- und Nebenleistungen, die für die vollständige
Verfüllung des Hohlraumes erforderlich sind.
Abgerechnet wird die Länge der zu verfüllenden
Rohrleitung.
Menge: 27,000 m

**3.1.3.9 Verdämmen SWK DN 250**
Verfüllen des SWK DN 250;
Verfüllmaterial = Dämmer Fa. AZ BUT,
Dyckerhoff Dämmer oder gleichwertig.

liefern und einbauen, inkl. aller erforderlichen
Zusatz- und Nebenleistungen, die für die vollständige
Verfüllung des Hohlraumes erforderlich sind.
Abgerechnet wird die Länge der zu verfüllenden
Rohrleitung.
Menge: 6,000 m

**3.1.3.10 Verdämmen SWK DN 300**
Verfüllen des SWK DN 300;
Verfüllmaterial = Dämmer Fa. AZ BUT,
Dyckerhoff Dämmer oder gleichwertig.

liefern und einbauen, inkl. aller erforderlichen
Zusatz- und Nebenleistungen, die für die vollständige
Verfüllung des Hohlraumes erforderlich sind.
Abgerechnet wird die Länge der zu verfüllenden
Rohrleitung.
Menge: 22,000 m

**3.1.3.11 Rohrleitungsverschluss, DN 200**
Vorhandene und außer Betrieb genommene
Abwasserleitung oder Schutzrohr DN 200
fachgerecht druckwasserdicht verschließen,
einschließlich Material und aller anfallenden
Nebenkosten.
Menge: 4,000 St

**3.1.3.12 Rohrleitungsverschluss, DN 300**
Vorhandene und außer Betrieb genommene
Abwasserleitung oder Schutzrohr DN 300
fachgerecht druckwasserdicht verschließen,
einschließlich Material und aller anfallenden
Nebenkosten.
Menge: 4,000 St

##### 3.1.4 Einbindung in vorhand. SWK

*Hinweis*
Vorbemerkungen Umbau

Die SW-Anlage befindet sich in Betrieb.
Sich daraus ergebende Mehraufwendungen
sind in die nachfolgenden Positionen einzurechnen.

**3.1.4.1 Absperren der Kanäle bis DN 200**
Absperrung der Kanäle mittels Blase, Scheibe o. glw.
Kanal bis DN 200
Abzusperrender Kanal in Betrieb!
Menge: 2,000 St

**3.1.4.2 Absperren der Kanäle DN 250 bis DN 300**
Absperrung der Kanäle mittels Blase, Scheibe o. glw.
Kanal DN 250 bis DN 300
Abzusperrender Kanal in Betrieb!
Menge: 2,000 St

*Hinweis*
Vorbemerkungen Steinzeugrohre
Die Lieferung der Rohre erfolgt bis zur Baustelle bzw. auf das vom AG vorgegebene Lager. Wenn nichts anderes angegeben ist, ist das Vorzugssortiment des AG zu nutzen. Die Angabe von Tragfähigkeitsklassen (TKL) bzw. Scheiteldruckkräften sind Mindestwerte.

**3.1.4.3 Stz, DN200, System A-D / E-G liefern und verlegen**
Stz-Kanalrohr nach DIN EN 295 entsprechend der Vorgaben der Materialordnung incl. Dichtung ink Überschiebmuffen liefern, abladen, erforderlichenfalls zwischenlagern und im Baufeld transportieren
und gemäß der DIN EN 1610 und Verlegeanleitung des Herstellers verlegen. Verbindungssystem : A-D oder E-G
DN  : 200
TKL  :  160
Baulänge min. 0,50 m.
Bereich: Ersatzneubau Schächte
Menge: 2,000 m

**3.1.4.4 Stz, DN300, System A-D / E-G liefern und verlegen**
Stz-Kanalrohr nach DIN EN 295 entsprechend der Vorgaben der Materialordnung incl. Dichtung ink Überschiebmuffen liefern, abladen, erforderlichenfalls zwischenlagern und im Baufeld transportieren
und gemäß der DIN EN 1610 und Verlegeanleitung des Herstellers verlegen.
Verbindungssystem : A-D oder E-G
DN  : 300
TKL  :  160
Baulänge min. 0,50 m.
Bereich: Ersatzneubau Schächte
Menge: 2,000 m

**3.1.4.5 Zulage Rohranschluss**
Erschwerniszulage bei Kanalauswechslung für das
Einsetzen der neuen Rohre in oder an einen bestehenden
Kanal gleich welcher Dimension und Durchmesser.
Erdbau, Schneiden von Passstücken usw. sind einzurechnen.
Menge: 2,000 St

**3.1.4.6 Manschettendichtung, breit, DN 300**
Manschettendichtung DN 300
entsprechend der Vorgaben der Materialordnung liefern,
abladen, erforderlichenfalls zwischenlagern und
im Baufeld transportieren.
Breite: breit Typ 2B
Menge: 2,000 St

**3.1.4.7 Manschettendichtung, breit, DN 200**
Manschettendichtung DN 200
entsprechend der Vorgaben der Materialordnung liefern,
abladen, erforderlichenfalls zwischenlagern und
im Baufeld transportieren.
Breite: breit Typ 2B
Menge: 2,000 St

##### 3.1.5 Kunststoffrohre

*Hinweis*
Die Lieferung der Rohre erfolgt bis zur Baustelle bzw.
auf das vom AG vorgegebene Lager. Wenn nichts anderes
angegeben ist, ist das Vorzugssortiment des AG zu
nutzen. Die Angabe von Tragfähigkeitsklassen (TKL) bzw.
Scheiteldruckkräften sind Mindestwerte. Es kommen
grundsätzlich wandverstärkte Materialien zum Einsatz.
KG Scheiteldruckfestigkeit: SN 8
PP Vollwandrohr Scheiteldruckfestigkeit: SN 16

**3.1.5.1 Kanalrohr DN 250 PP Vollwandrohr DIN 1852 SN 16**
Kanalrohr DN 250 aus PP, Vollwandrohr nach DIN 1852 SN
16, Doppelsteckmuffe und Profildichtringe aus
EPDM nach DIN EN 681, gemäß gültiger Zulassung (DIBt,
Berlin) liefern und gemäß der DIN EN 1610, und
Verlegeanleitung des Herstellers verlegen, ink. Steckmuffen.
Menge: 32,000 m

**3.1.5.2 Kanalrohr DN 300 PP Vollwandrohr DIN 1852 SN 16**
Kanalrohr DN 300 aus PP, Vollwandrohr nach DIN 1852
SN16, Doppelsteckmuffe und Profildichtringe aus
EPDM nach DIN EN 681, gemäß gültiger Zulassung (DIBt,
Berlin) liefern und gemäß der DIN EN 1610, und
Verlegeanleitung des Herstellers verlegen, ink. Steckmuffen..
Menge: 108,000 m

##### 3.1.6 Kunststoffformstücke

*Hinweis*
Die Lieferung der Formstücke erfolgt bis zur Baustelle
bzw. auf das vom AG vorgegebene Lager. Wenn nichts
anderes angegeben ist, ist das Vorzugssortiment des AG
zu nutzen. In die EP sind einzurechnen:
- Liefern, abladen, erforderlichenfalls zwischenlagern
und im
  Baufeld transportieren.
- Montage incl aller Dichtungselemente, Schrauben,
Muttern usw.
- die Verlegung im Rohrgraben.

**3.1.6.1 PP-Bogen-15° bis 90°, DN 250**
PP-Bogen entsprechend der Vorgaben der Materialordnung
incl. Dichtung liefern, abladen, einbauen,
erforderlichenfalls zwischenlagern und im Baufeld
transportieren.
Abwinkelung  : 15 Grad bis 90 Grad
DN  : 250
Menge: 4,000 St

**3.1.6.2 PP-Bogen-15° bis 90°, DN 300**
PP-Bogen entsprechend der Vorgaben der Materialordnung
incl. Dichtung liefern, abladen, einbauen,
erforderlichenfalls zwischenlagern und im Baufeld
transportieren.
Abwinkelung  : 15 Grad bis 90 Grad
DN  : 300
Menge: 4,000 St

##### 3.1.7 SW-Schächte

*Hinweis: Vorbemerkung*
Hinweis zur Ausführung:
Die spezifischen Angaben zu jedem Schacht – insbesondere die Schachtnummer, die Schachthöhe sowie die Anzahl und Nennweiten (Rohrgrößen) aller Zu- und Abgänge – sind der Unterlage 2, Anlage 1 (Schachtliste) zu entnehmen.

**3.1.7.1 Beton-Fertigteilsch. SN01 DN 1000, t bis 2,50 m**
Fertigteilschacht gem. Vorbemerkungen,

Zulaufstutzen DN 250 PP
Auslaufstutzen PE d 250

rund, lichte Weite 1000 mm,
aus Betonfertigteilen DIN 4034-1, mit Schachtunterteil,
Schachtringe, Schachthals, Auflagering (ohne Steigeisen) und
Schachtabdeckung mit feuerverzinktem
Ringschmutzfänger nach DIN 1221 in schwerer Ausführung
mit Kreuzstangen ausgeführt,
(Abdeckung wird gesondert vergütet),
werkseitig eingebautes Schachtfutter für gelenkige Einbindung der Rohre
passend zum Zu- und Ablauf des anzuschließenden Rohres,
die Rohranschlussdichtungen sind jeweils entsprechend
den Rohrdichtungen und den Rohrquerschnitten zu wählen,
Fugendichtung mit Dichtring und integriertem Lastausgleichsring
aus Elastomeren DIN 4060,
gerades oder gekrümmtes Gerinne und Bermen mit
werkseitig einbetonierter GFK-Schachtschale, Schachtbauteile
mit GFK-Vollauskleidung (System Predl od. glw.), liefern und montieren.
Sohlsprung ca. 30 cm als Rutsche ausbilden.

lichte Weite 1000 mm,
Schachttiefe bis 2,50 m.

siehe Lageplan: SN01
Menge: 1,000 St

**3.1.7.2 Beton-Fertigteilsch. SN02 DN 1000, t bis 2,50 m**
Fertigteilschacht gem. Vorbemerkungen,

Zulauf 1: PE d 250
Zulauf 2: DN 250 PP
Auslauf: DN 300 PP

rund, lichte Weite 1000 mm,
aus Betonfertigteilen DIN 4034-1, mit Schachtunterteil,
Schachtringe, Schachthals, Auflagering (ohne Steigeisen) und
Schachtabdeckung mit feuerverzinktem
Ringschmutzfänger nach DIN 1221 in schwerer Ausführung
mit Kreuzstangen ausgeführt,
(Abdeckung wird gesondert vergütet),
werkseitig eingebautes Schachtfutter für gelenkige Einbindung der Rohre
passend zum Zu- und Ablauf des anzuschließenden Rohres,
die Rohranschlussdichtungen sind jeweils entsprechend
den Rohrdichtungen und den Rohrquerschnitten zu wählen,
Fugendichtung mit Dichtring und integriertem Lastausgleichsring
aus Elastomeren DIN 4060,
gerades oder gekrümmtes Gerinne und Bermen mit
werkseitig einbetonierter GFK-Schachtschale, Schachtbauteile
mit GFK-Vollauskleidung (System Predl od. glw.), liefern und montieren.

lichte Weite 1000 mm,
Schachttiefe bis 2,50 m.

siehe Lageplan: SN02
Menge: 1,000 St

**3.1.7.3 Beton-Fertigteilsch. V_S791 DN 1000, t bis 2,00 m**
Fertigteilschacht gem. Vorbemerkungen,

Zulauf: DN 200 Stz
Auslauf: DN 250 PP

rund, lichte Weite 1000 mm,
aus Betonfertigteilen DIN 4034-1, mit Schachtunterteil,
Schachtringe, Schachthals, Auflagering (ohne Steigeisen) und
Schachtabdeckung mit feuerverzinktem
Ringschmutzfänger nach DIN 1221 in schwerer Ausführung
mit Kreuzstangen ausgeführt,
(Abdeckung wird gesondert vergütet),
werkseitig eingebautes Schachtfutter für gelenkige Einbindung der Rohre
passend zum Zu- und Ablauf des anzuschließenden Rohres,
die Rohranschlussdichtungen sind jeweils entsprechend
den Rohrdichtungen und den Rohrquerschnitten zu wählen,
Fugendichtung mit Dichtring und integriertem Lastausgleichsring
aus Elastomeren DIN 4060,
gerades oder gekrümmtes Gerinne und Bermen mit
werkseitig einbetonierter GFK-Schachtschale, Schachtbauteile
mit GFK-Vollauskleidung (System Predl od. glw.), liefern und montieren.

lichte Weite 1000 mm,
Schachttiefe bis 2,00 m.

siehe Lageplan: V_S791
Menge: 1,000 St

**3.1.7.4 Beton-Fertigteilsch. SN03 DN 1000, t bis 3,00 m**
Fertigteilschacht gem. Vorbemerkungen,

Zulauf: DN 300 PP
Auslauf: DN 300 PP

rund, lichte Weite 1000 mm,
aus Betonfertigteilen DIN 4034-1, mit Schachtunterteil,
Schachtringe, Schachthals, Auflagering (ohne Steigeisen) und
Schachtabdeckung mit feuerverzinktem
Ringschmutzfänger nach DIN 1221 in schwerer Ausführung
mit Kreuzstangen ausgeführt,
(Abdeckung wird gesondert vergütet),
werkseitig eingebautes Schachtfutter für gelenkige Einbindung der Rohre
passend zum Zu- und Ablauf des anzuschließenden Rohres,
die Rohranschlussdichtungen sind jeweils entsprechend
den Rohrdichtungen und den Rohrquerschnitten zu wählen,
Fugendichtung mit Dichtring und integriertem Lastausgleichsring
aus Elastomeren DIN 4060,
gerades oder gekrümmtes Gerinne und Bermen mit
werkseitig einbetonierter GFK-Schachtschale, Schachtbauteile
mit GFK-Vollauskleidung (System Predl od. glw.), liefern und montieren.
Erdberührte Flächen 2mal mit kaltfluessigen, bituminoesem Aufstrichmittel nach DB TL 918 300, Bl.73, beschichten.

lichte Weite 1000 mm,
Schachttiefe bis 3,00 m.

siehe Lageplan: SN03
Menge: 1,000 St

**3.1.7.5 Beton-Fertigteilsch. SN05 DN 1000, t bis 2,50 m**
Fertigteilschacht gem. Vorbemerkungen,

Zulauf 1: DN 300 PP
Zulauf 2: DN 150 Stz (Grundstücksanschluss Nr.4,
Einbindung mit Kernbohrung und
innenliegenden Untersturz)
Auslauf: DN 300 Stz

rund, lichte Weite 1000 mm,
aus Betonfertigteilen DIN 4034-1, mit Schachtunterteil,
Schachtringe, Schachthals, Auflagering (ohne Steigeisen) und
Schachtabdeckung mit feuerverzinktem
Ringschmutzfänger nach DIN 1221 in schwerer Ausführung
mit Kreuzstangen ausgeführt,
(Abdeckung wird gesondert vergütet),
werkseitig eingebautes Schachtfutter für gelenkige Einbindung der Rohre
passend zum Zu- und Ablauf des anzuschließenden Rohres,
die Rohranschlussdichtungen sind jeweils entsprechend
den Rohrdichtungen und den Rohrquerschnitten zu wählen,
Fugendichtung mit Dichtring und integriertem Lastausgleichsring
aus Elastomeren DIN 4060,
gerades oder gekrümmtes Gerinne und Bermen mit
werkseitig einbetonierter GFK-Schachtschale, Schachtbauteile
mit GFK-Vollauskleidung (System Predl od. glw.), liefern und montieren.

lichte Weite 1000 mm,
Schachttiefe bis 2,50 m.

siehe Lageplan: SN05
Menge: 1,000 St

**3.1.7.6 Schachtabdeckung DN 625, D400 liefern und einbauen**
Schachtabdeckung, rund, Rahmen aus Guss,
Deckel aus Guss, mit lichter Weite für Öffnung DN 625 mm
nach DIN 19584, Ausführung Klasse D 400 nach
DIN EN 124 und DIN 1229, mit Belüftung und dämpfender
Einlage sowie feuerverzinktem Ringschmutzfänger nach
DIN 1221 in schwerer Ausführung mit Kreuzstangen
ausgeführt liefern und fachgerecht einbauen,
Schachtabdeckung auf planmäßige Höhe setzen.
Fuge zwischen Fertigteilen mit Mörtel MG III nach
DIN 1053 unter Verwendung von mindestens
3 Distanzstücken entsprechender Festigkeit füllen.
Füllung glattstreichen.

Schächte: SN01, SN02
Menge: 2,000 St

**3.1.7.7 Schachtabdeckung aus Gusseisen, Klasse D 400, rund mit Ventilation, selbstnivellierend, einwalzbarer Rahmen und Beton-Führungsring**
Schachtabdeckung Klasse D 400 gemäß DIN EN 124
und DIN 1229, selbstnivellierend, Form rund,
einwalzbarer Rahmen aus Gusseisen für bituminöse
Fahrbahnbeläge, LW 610 mm, Bauhöhe 160 mm,
Einlegeabmessungen für Deckel nach DIN 19584,
Deckel aus Gusseisen, mit Ventilation, mit dämpfender
Einlage im Deckel, mit Beton-Führungsring,
Bauhöhe 85 mm, Auflageflächen mechanisch bearbeitet.
Schachtabdeckung liefern und höhengerecht versetzen.
Schächte: V_S791, SN03, SN05
Menge: 3,000 St

**3.1.7.8 Schachtabdeckung einpflastern**
Schachtabdeckung einpflastern

Granitpflaster 3-reihig um Schachtabdeckung herstellen, bei Schächten im unbefestigten Bereich.

Folgender Aufbau gefordert ist:

- 10 cm Kleinpflaster in Beton gesetzt
- 15 cm Schottertragschicht 0/45 mit mindestens EV2 = 80 MN/m²

Abgerechnet wird pro Stück.
Menge: 5,000 St

##### 3.1.8 Abwasserentsorgung Druckleitung

**3.1.8.1 Druckleitungsendschacht DN 1500 liefern und einbauen**
Druckleitungsendschacht DN 1500, rund, lichte Weite 1500mm mit Schachthals oder Abdeckplatte einschließlich der vorgefertigen Öffnungen für die Rohranschlüsse der ankommenden und abgehenden Leitungen liefern und komplett herstellen.
Material = Beton
Betonschachtringe mit werkseitig vorgeschmierten Schachtabdichtungen aus Elastomeren mit dichter Sturktur, geprüft und güteüberwacht nach DIN 4060 und EN 681-1 mit integrierter Lastübertragung und Innenfugenverschluss.
Schachtunterteil mit Gerinnetiefpunkt, Auslauf Anschluss PP DN 250 Gerinne mit Berme, ohne Steigbügel. Zulauf Druckleitung PE d 140.

Einstiegsöffnung DN 800 mm in Schachtkonus bzw. Abdeckplatte vorsehen. Inklusive Schließen der Fugen und Einbau Schachtfutter für Ablauf.

Komplettschacht mit Vollauskleidung in GFK/PE gemäß Unterlage 2 Anlage 3 inklusive evtl. notwendigen Schachtringen, Ausgleichsringen und Konus, inkl. aller Materialien. Abdeckung wird separat vergütet.

Lichte Höhe: zwischen RS-Auslauf und OK-Abdeckung 2,18 m
Menge: 1,000 St

**3.1.8.2 Schachtabdeckung DN 800, D400 liefern und einbauen**
Schachtabdeckung, rund, Rahmen aus Guss,
Deckel aus Guss, mit lichter Weite für Öffnung DN 800 mm
nach DIN 19584, Ausführung Klasse D 400 nach
DIN EN 124 und DIN 1229, mit Belüftung und dämpfender
Einlage sowie feuerverzinktem Ringschmutzfänger nach
DIN 1221 in schwerer Ausführung mit Kreuzstangen
ausgeführt liefern und fachgerecht einbauen,
Schachtabdeckung auf planmäßige Höhe setzen.
Fuge zwischen Fertigteilen mit Mörtel MG III nach
DIN 1053 unter Verwendung von mindestens
3 Distanzstücken entsprechender Festigkeit füllen.
Füllung glattstreichen.

Schächte:  DL-Endschacht
Menge: 1,000 St

**3.1.8.3 Druckrohrleitung PE 100 - RC, d 140 x 8,3**
Druckrohr aus PE 100 - RC für Trinkwasserversorgung
DIN EN 12201 SDR 17,
Farbe: blau
in Stangen, Maße d 140 x 8,3
Verbindungen werden nicht gesondert vergütet,
liefern und verlegen auf vorhandenem
Auflager in vorhandenen Gräben, Baugruben mit Verbau,
Das erforderliche Schneiden von Paßlängen ist in den
EP einzurechnen.
Verlegetiefe bis 2,5 m.
(für offene Bauweise)
Menge: 5,000 m

##### 3.1.9 TV / Dichtheit

**3.1.9.1 Kanalreinigung DN 250, PE d 250 vor TV-Inspektion**
Grundreinigung des neuen Kanals einschl.
Schächte mit einer Hochdruck-Spül- und Saugkombination
einschl. Bedienung und An- und Abfahrt. Die Reinigung
ist so auszuführen, dass in der Leitung einschl. der
angrenzenden Schächte/Gerinne keine Ablagerungen
verbleiben. Die Reinigung darf nicht zu einem Aufstau
der angebundenen Rohrleitungen und zu Beschädigungen am
Kanal führen.

Das Räumgut ist aus der Kanalleitung zu fördern. Die
vorschriftsmäßige Entsorgung obliegt dem AN und ist
Bestandteil dieser Position. Die Reinigung wird pro
Haltung nur einmal vergütet. Der Mehraufwand durch
mehrmaliges Spülen ist einzukalkulieren. Die Entsorgung
des Räumgutes ist mit einzukalkulieren einschl.
anfallender Deponiekosten.

Die Reinigung darf der optischen Inspektion nicht mehr
als einen Tag vorausgehen. Nochmalige Reinigung wegen
zu großem Reinigungsvorlaufes gehen zu Lasten des
Auftragnehmers.

Dimension: DN 250, d 250
Material: PP, PEHD
(Grundreinigung vor TV-Befahrung)
Menge: 63,000 m

**3.1.9.2 Kanalreinigung DN 300 vor TV-Inspektion**
Grundreinigung des neuen Kanals einschl.
Schächte mit einer Hochdruck-Spül- und Saugkombination
einschl. Bedienung und An- und Abfahrt. Die Reinigung
ist so auszuführen, dass in der Leitung einschl. der
angrenzenden Schächte/Gerinne keine Ablagerungen
verbleiben. Die Reinigung darf nicht zu einem Aufstau
der angebundenen Rohrleitungen und zu Beschädigungen am
Kanal führen.

Das Räumgut ist aus der Kanalleitung zu fördern. Die
vorschriftsmäßige Entsorgung obliegt dem AN und ist
Bestandteil dieser Position. Die Reinigung wird pro
Haltung nur einmal vergütet. Der Mehraufwand durch
mehrmaliges Spülen ist einzukalkulieren. Die Entsorgung
des Räumgutes ist mit einzukalkulieren einschl.
anfallender Deponiekosten.

Die Reinigung darf der optischen Inspektion nicht mehr
als einen Tag vorausgehen. Nochmalige Reinigung wegen
zu großem Reinigungsvorlaufes gehen zu Lasten des
Auftragnehmers.

Dimension: DN 300
Material: PP
(Grundreinigung vor TV-Befahrung)
Menge: 106,000 m

**3.1.9.3 Druckprüfung Kanal DN 250, PE d 250**
Durchführung der Dichtigkeitsprüfung im
Beisein des AG nach den Vorgaben der
DIN EN 1610 mit Luft (200 mbar) oder Wasser (0,5bar).
Der EP umfaßt die gesamte
Leistung einschl. Hausanschlüssen incl. setzen und entfernen von Blasen und allen Zusatz- u. Nebenleistungen.
Einschl. aller Abdichtungen, Sicherungen, Lieferungen, Befüllen
und Entlüften oder Einfüllen und Ableiten des Wassers
sowie das Stellen und Vorhalten der erforderlichen
Geräte und des Personals.
Die Messdaten und Eingaben müssen durch ein automatisch
arbeitendes Aufzeichnungsgerät aufgezeichnet werden, so
dass eine vollständige Dokumentation der Prüfung
gewährleistet ist einschl. ein dem Auftraggeber
auszuhändigendes Protokoll nach DWA- Merkblatt M 143.
Von der beabsichtigten Dichtigkeitsprüfung ist der
Auftraggeber so rechtzeitig zu verständigen, dass er an
der Prüfung teilnehmen kann.

Abschnittweise bzw. haltungsweise Prüfungen nach
Baufortschritt sind einzurechnen.

Kanal DN 250, PE d 250
Menge: 63,000 m

**3.1.9.4 Druckprüfung Kanal DN 300**
Durchführung der Dichtigkeitsprüfung im
Beisein des AG nach den Vorgaben der
DIN EN 1610 mit Luft (200 mbar) oder Wasser (0,5bar).
Der EP umfaßt die gesamte
Leistung einschl. Hausanschlüssen incl. setzen und entfernen von Blasen und allen Zusatz- u. Nebenleistungen.
Einschl. aller Abdichtungen, Sicherungen, Lieferungen, Befüllen
und Entlüften oder Einfüllen und Ableiten des Wassers
sowie das Stellen und Vorhalten der erforderlichen
Geräte und des Personals.
Die Messdaten und Eingaben müssen durch ein automatisch
arbeitendes Aufzeichnungsgerät aufgezeichnet werden, so
dass eine vollständige Dokumentation der Prüfung
gewährleistet ist einschl. ein dem Auftraggeber
auszuhändigendes Protokoll nach DWA- Merkblatt M 143.
Von der beabsichtigten Dichtigkeitsprüfung ist der
Auftraggeber so rechtzeitig zu verständigen, dass er an
der Prüfung teilnehmen kann.

Abschnittweise bzw. haltungsweise Prüfungen nach
Baufortschritt sind einzurechnen.

Kanal DN 300
Menge: 106,000 m

**3.1.9.5 Druckprüfung Schacht, DN 1000**
Schachtbauwerke gem. DIN EN 1610 auf Wasserdichtheit
mit Luft oder Wasser prüfen, einschl. aller
Abdichtungen, Sicherungen, Lieferungen, Befüllen und
Entlüften oder Einfüllen und Ableiten des Wassers sowie
das Stellen und Vorhalten der erforderlichen Geräte und
des Personals.
Die Messdaten und Eingaben müssen durch ein automatisch
arbeitendes Aufzeichnungsgerät aufgezeichnet werden, so
dass eine vollständige Dokumentation der Prüfung
gewährleistet ist einschl. ein dem Auftraggeber
auszuhändigendes Protokoll nach DWA- Merkblatt M 143.
Von der beabsichtigten Dichtigkeitsprüfung ist der
Auftraggeber so rechtzeitig zu verständigen, dass er an
der Prüfung teilnehmen kann.

DN 1000
Tiefe bis 3,50 m
Abschnittweise bzw. haltungsweise Prüfungen nach
Baufortschritt sind einzurechnen.
Menge: 5,000 St

**3.1.9.6 Druckprüfung DL-Endschacht, DN 1500**
Schachtbauwerke gem. DIN EN 1610 auf Wasserdichtheit
mit Luft oder Wasser prüfen, einschl. aller
Abdichtungen, Sicherungen, Lieferungen, Befüllen und
Entlüften oder Einfüllen und Ableiten des Wassers sowie
das Stellen und Vorhalten der erforderlichen Geräte und
des Personals.
Die Messdaten und Eingaben müssen durch ein automatisch
arbeitendes Aufzeichnungsgerät aufgezeichnet werden, so
dass eine vollständige Dokumentation der Prüfung
gewährleistet ist einschl. ein dem Auftraggeber
auszuhändigendes Protokoll nach DWA- Merkblatt M 143.
Von der beabsichtigten Dichtigkeitsprüfung ist der
Auftraggeber so rechtzeitig zu verständigen, dass er an
der Prüfung teilnehmen kann.

DN 1500
Tiefe bis 3,00 m
Abschnittweise bzw. haltungsweise Prüfungen nach
Baufortschritt sind einzurechnen.
Menge: 1,000 St

**3.1.9.7 Druckprüfung ADL PEHD d 140 x 8,0**
Druckprüfung ADL nach DIN 4279 Prüfdruck 1,5 x
Nenndruck Prüfung in Teilstrecken.
Länge nach Wahl des AN
Anzahl nach Wahl des AN
Prüfung nach Wahl des AN

Für Rohrdimensionen PEHD d 140 x 8,0

Die Leistungen enthalten sämtliche, zur fachgerechten
Ausführung notwendigen Materialien und Formteile
in mehreren Einzelabschnitten.
Menge: 5,000 m

**3.1.9.8 TV-Inspektion DN 250, PE d 250**
Inspektion der Rohrleitung
mittels TV-Untersuchung auf Bruch,
Lageabweichung, Verformungen, Risse und
Beschädigung der Rohrverbindungen.
Kanal DN 250, PE d 250
Speicherung auf Datenträger (Video)
und Auswertung mit Haltungsgrafik und Fotomappe.

Ergebnisse mit allen Stamm- und Untersuchungsdaten
(baulicher Zustand, Zuläufe, Schadstellen) gemäß der
Vorbemerkungen auf DVD aufnehmen sowie
zusätzlich schriftlich protokollieren einschl.
Haltungsgrafik mit Einmessung der Abzweige und
Neigungsmessung. Die Eintragungen sind durch Farbdruck
hervorzuheben. Die Fertigung einer Haltungsgrafik sowie
Dokumentation gemäß DWA-M 143 und Übergabe an den
Auftraggeber ist in den Einheitspreis einzurechnen.

Es ist sicher zu stellen, dass sich die Anlagen in
einem sauberen, prüfbaren Zustand befinden.
Menge: 63,000 m

**3.1.9.9 TV-Inspektion DN 300**
Inspektion der Rohrleitung
mittels TV-Untersuchung auf Bruch,
Lageabweichung, Verformungen, Risse und
Beschädigung der Rohrverbindungen.
Kanal DN 300.
Speicherung auf Datenträger (Video)
und Auswertung mit Haltungsgrafik und Fotomappe.

Ergebnisse mit allen Stamm- und Untersuchungsdaten
(baulicher Zustand, Zuläufe, Schadstellen) gemäß der
Vorbemerkungen auf DVD aufnehmen sowie
zusätzlich schriftlich protokollieren einschl.
Haltungsgrafik mit Einmessung der Abzweige und
Neigungsmessung. Die Eintragungen sind durch Farbdruck
hervorzuheben. Die Fertigung einer Haltungsgrafik sowie
Dokumentation gemäß DWA-M 143 und Übergabe an den
Auftraggeber ist in den Einheitspreis einzurechnen.

Es ist sicher zu stellen, dass sich die Anlagen in
einem sauberen, prüfbaren Zustand befinden.
Menge: 106,000 m

#### 3.2 SWK - ERSATZNEUBAU GRUNDSTÜCKSANSCHLÜSSE

##### 3.2.1 Oberflächenarbeiten

**3.2.1.1 Asphaltbefestigung trennen, Schneiden Dicke bis 20 cm**
Asphaltbefestigung geradlinig trennen.
Trennen durch Schneiden einschl. einmaligem
nachschneiden und abtreppen,
Dicke der Befestigung bis 20 cm,
mit Fugenschneidegerät, Tiefe durchgehend,
anfallende Stoffe in Eigentum des AN übernehmen und
entsorgen einschl. Deponiekosten.
Menge: 5,000 m

**3.2.1.2 Bit. Befestigungen bis Verwertungsklasse A bis 20 cm aufbrechen**
Bituminöse Befestigung jeglicher Art einschl.
Tragschicht aus bituminösen Stoffen aufbrechen,
und aufnehmen (bis Verwertungsklasse A) bzw. fräsen.
Das Material ist von der Baustelle zu entfernen und einer Weiterverwertung nach Wahl des AN zuführen.
Der Nachweis der Verwertung ist zu erbringen.
Transport- und Kippgebühren sind einzurechnen.
Für Fahrbahnen und Fahrbahnnebenflächen.
Dicke Decke : bis 20 cm
Menge: 5,000 m2

**3.2.1.3 Tragschicht aufnehmen, entsorgen Rohrgraben * Aufüllungen, bis BM-F1 Mat. Verw. zuf.**
Tragschicht aufnehmen und entsorgen.
Schichten aus Auffüllungen bestehend aus Feinsand,
Schotter,Sand, schluffig.
Dicke 'bis 0,5 m'
Fläche = Rohrgraben, Schachtgraben in Fahrbahn
Material der Verwertung nach Wahl des AN zuführen.
Der Entsorgungsnachweis ist zu erbringen (Lieferscheine).
Baustoff mit Zuordnungswert bis BM-F1
Menge: 5,000 m2

**3.2.1.4 Planum wiederherstellen, +/- 2 cm**
Planum wiederherstellen gem. ZTVE-StB 94,
zur Aufnahme einer ungebundenen Tragschicht,
Auf- und Abtrag bis 5 cm,
zulässige Abweichung von der Sollhöhe +/- 2 cm,
Verformungsmodul EV2 mind. 45 MPa,
in der Kanaltrasse und in Teilflächen,
zum Aufbau der ungebundenen Tragschicht.
Menge: 5,000 m2

**3.2.1.5 Schottertragschicht gem. ZTV T-StB 95/02, bis 40 cm**
Schottertragschicht gem. ZTV T-StB 95/02
liefern und höhen-u. profilgerecht herstellen,
für Leitungstrasse/Baugruben in Fahrbahn- und
Neben-/Teilflächen der Belastungsklasse Bk3,2,
aus Schotter-Splitt-Sand-Gemisch, Körnung  0/45 mm,
Baustoffgemisch ohne RC-Baustoffe,
Verformungsmodul EV2 mind. 150 MPa,
Verdichtungsgrad DPr mind. 100%,
Schichtdicke bis 40 cm.
Menge: 5,000 m2

**3.2.1.6 Prov. Deckenschluss Asphaltfläche**
Provisorischer Deckenschluss im Bereich von
Asphaltfahrbahnen aus Schottertragschicht 0/32
im Rohrgrabenbereich herstellen und verdichten,
unterhalten und vor dem Einbau der Asphaltschichten
wieder ausbauen.
Schichtdicke 14 cm.
Verdichtung auf mind. Ev2=120 MN/m2.
Nach dem Rückbau ist ein Planum höhen- und
profilgerecht herzustellen, einschl. Nachverdichtung.
Menge: 5,000 m2

**3.2.1.7 Asphalttragsch. aus AC 22 TN herstellen 10 cm (Handeinbau)**
Asphalttragschicht aus Asphalttragschichtmischgut
AC 22 TN im Handeinbau herstellen.
Verdichtungsgrad DPr mind. 97%.
In Verkehrsflächen der Belastungsklasse bis 1,0.
Einbaudicke = 10 cm.
Bindemittel ''50/70''
Menge: 5,000 m2

**3.2.1.8 Bitumenemulsion aufsprühen Asphalt frisch, manuell**
Bitumenemulsion zur Herstellung des Schichtenverbundes
aufsprühen.
In Verkehrsflächen der Belastungsklasse bis 3,2.
Unterlage = Asphaltbefestigung, frisch.
(manuell)
Bindemittel = C60BP1-S.
Bindemittelmenge ''150 bis 250 g/m2.''
Vor Einbau Asphaltdeckschicht.
Menge: 5,000 m2

**3.2.1.9 Asphaltdecksch. aus AC 11 DN herst . Dicke 4 cm, Handeinbau Bindem. 50/70**
Asphaltdeckschicht aus Asphaltbeton AC 11 DN
im Handeinbau höhen-und profilgerecht herstellen.
Oberfläche an vorhandenes Gelände anpassen.
Verdichtungsgrad DPr mind. 97%.
In Verkehrsflächen der Belastungsklasse bis 1,0.
Einbaudicke = 4 cm.
Bindemittel = 50/70.
Grobe Gesteinskörnung = Kategorie C 100/0.
Menge: 5,000 m2

**3.2.1.10 Oberflächenschluss herstellen ECS 35 * Gestein wie Decke manuell**
Oberflächenschluss durch gleichmäßiges Aufbringen und
Einwalzen von Abstreukörnung auf die noch heiße Asphaltoberfläche herstellen. Nicht gebundene Abstreukörnung
aufnehmen und der Verwertung nach Wahl des AN zuführen.
Abstreukörnung = Feine Gesteinskörnung, Fließkoeffizient Kategorie ECS 35.
Aus Gestein wie grobe Gesteinskörnung in
Asphaltdeckschicht.
Abstreumenge ''2 kg/m2.''
Manuell abstreuen.
Menge: 5,000 m2

**3.2.1.11 Anschluss a. Fuge m. Fugenm. herst .**
Anschluss der Aspahltdecke als Fuge mit Fugenmasse
herstellen,
Längs- und Querfuge, Übergang Asphalt bzw. Borde/Rinnen,
Ausführung in der Deckschicht aus Asphaltbeton
mit heiß verarbeitbarer elastischer Fugenmasse Typ N 1,
einschließlich zugehörigem und zuvor aufgetragenem
Voranstrichmittel.
Fugenspalttiefe = 40 mm,
Fugenspaltbreite = 10 mm,
Fugenspalt säubern, soweit erforderlich trocknen.
Menge: 5,000 m

**3.2.1.12 Oberboden abtragen Abtrag 10 -30 cm * Abrechnung Abtrag**
Oberboden ggf. einschließlich Vegetationsdecke abtragen
und der Verwertung nach Wahl des AN zuführen.
Dicke des Abtrages über 10 bis 30 cm.
Abgerechnet wird nach Abtragsprofilen.
Mehraufwendungen für das Arbeiten in Kleinstflächen
sind einzurechnen.
Menge: 5,000 m2

**3.2.1.13 Oberboden liefern und andecken**
Oberboden liefern und in Vegetationsflächen
profilgerecht auftragen.
Bodengruppe 2 und 4 DIN 18 915 Teil 1.
Auftragsdicke bis 30 cm,
Mehraufwendungen für das Arbeiten in Kleinstflächen
sind einzurechnen.
Menge: 5,000 m2

**3.2.1.14 Rasenansaat herstellen Bösch/Seit/Trenn*Feinplanum herst. Menge 20 g/m2***
Rasenansaat herstellen. Saatgut ohne Entmischung ausbringen und einarbeiten.
Ansaat auf Böschungen, Seitenstreifen, Trennstreifen
und Mulden.
Feinplanum herstellen.
Saatgutmenge 20 g/m2.
Saatgut ''RSM 7.2.1 Landschaftsrasen für Trockenlagen. Saatgut liefern.''
Menge: 5,000 m2

##### 3.2.2 Erd- und Verbauarbeiten

**3.2.2.1 Suchschlitze herstellen**
Suchschlitze zur Feststellung der Lage
von Kabeln, Leitungen u.dgl. nach Angabe
des AG bzw. nach Spartenplänen in
Handschachtung bis 1,75 m Tiefe in Boden
der Homogenbereiche siehe Baugrundgutachten
herstellen.
Boden seitlich lagern und nach Markierung
und Dokumentation der Stellen
wieder einbauen und verdichten.
Menge: 2,000 St

**3.2.2.2 Leitungsgraben und Baugruben herst., Kl. 3-5, Tiefe 0 bis 2,50 m, <=DN 150**
Leitungsgraben und Baugruben herstellen Klassen 3 bis 5,
Homogenbereich entsprechend Baugrundgutachten
Tiefe 0 bis 2,50 m ab GOK zur Verlegung einer Leitung
<=DN 150 Boden für Leitungsgraben ausheben.
Straßenaufbruch und Aufnahme einer
Oberflächenbefestigung werden gesondert vergütet.
Bodenklasse 3 bis 5 bzw. Auffüllungen mit
Bauschuttresten mit einem Belastungsgrad < Z2 nach
LAGA-Mitteilung 20 Anforderungen an die stoffliche
Verwertung von mineralischen Abfällen und Reststoffen.

Tiefe 0 bis 2,50 m, Verbau ist gemäß einschlägigen
Normen DIN 4124 und DIN EN 1610 einzukalkulieren.
Ebenso Erschwernisse für querende Medien im
Grabenprofil.
Verdrengungsmassen gehen in Eigentum des AN und sind
zu entsorgen.

Wasserhaltung wird gesondert vergütet. Aushub zur
Wiederverwendung zum Zwischenlager des AN
transportieren sowie Liefern des Bodens vom
Zwischenlager und Lagenweise verdichtet einbauen.
Breite des Grabens gemäß DIN 4124
Menge: 3,000 m

**3.2.2.3 Abfuhr ungeeign. Boden / Auffüllungen < BM-F3**
Abfuhr ungeeigneter Boden, und Auffüllungen < BM-F3,
Zum Verfüllen ungeeigneten oder überschüssigen Aushub,
abfahren und deponieren.
Der Nachweis über die Entsorgung ist dem AG vorzulegen.

Abrechnung nach Tonnen gemäß Wiegeschein.
Menge: 25,000 t

**3.2.2.4 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 13,000 m3

**3.2.2.5 Zulage für das Kreuzen von Kabel und Leitungen**
Zulage für das Kreuzen von Kabeln und Leitungen bei der Herstellung von Rohrgräben und Baugruben.
Es sind alle Erschwernisse für Erd-, Verbau- und Rohrverlegearbeiten bis Grabensohle oberhalb und unterhalb der vorhandenen Leitungen einschl. erforderlicher Handschachtung einzurechnen.
Die einzelnen Spartenträger sind sorgfältig zu sichern und im Zuge der Leitungsgrabenverfüllung mit steinfreiem Material zu umhüllen. Das Einholen der evtl. erforderlichen Aufgrabungsgenehmigungen ist im EP inbegriffen.
Das Queren von Kabelsträngen sowie Kabeln in Schutzrohren wird nicht gesondert vergütet und ist in dieser Position abzurechnen.
Menge: 2,000 St

**3.2.2.6 Zulage für parallele Kabel- und Leitungen**
Zulage für parallele Kabel- und Leitungen bzw. vorhandene Einbauten im Aushubprofil des Rohrgrabens und der Baugrube.
Aushubprofil = Abrechnungsbreite entsprechend Rohrgrabenposition zzgl. einem Toleranzbereich von max. 50 cm für Mehrbreiten aus Böschungswinkel oder Verbau nach DIN 4124 / DIN EN 1610.
Es sind alle Erschwernisse für Erd-, Verbau- und Rohrverlegearbeiten bis Grabensohle oberhalb und unterhalb der vorhandenen Leitungen einschl. erforderlicher Handschachtung einzurechnen.
Die einzelnen Spartenträger sind sorgfältig freizulegen bzw. zu sichern und im Zuge der Leitungsgrabenverfüllung / Baugrubenverfülung mit steinfreiem Material zu umhüllen.
Das Einholen der evtl. erforderlichen Aufgrabungsgenehmigungen ist im EP inbegriffen.
Menge: 5,000 m

**3.2.2.7 Zulage Rohrgrabenaushub im Kronentraufbereich**
Zulage für die Behinderungen und Erschwernis beim
Rohrgrabenaushub und bei Verbauarbeiten durch in den Rohrgraben eindringenden bzw. querenden Wurzeln im
Kronentraufbereich. (DIN 18920 beachten)
Mit dem EP sind alle Aufwendungen für Sichern der
Wurzeln, Erschwernisse für Erd- (Handschachtung über
u. unter Kreuzungen) Verbau- und Verlegearbeiten
enthalten und gilt als Zulage zur Pos. "Baugrube für
Rohrleitungsgraben" U. a. ist einzurechnen, dass durch den
Wurzelbereich nur relativ kurze Bauabschnitte möglich
sind.
Außerdem ist zu berücksichtigen, dass der Verbau
unabhängig der gewährten Verbauart durch die Wurzeln
nicht lückenlos errichtet werden kann. Mit geeigneten
Maßnahmen sind die Lücken im Verbau fachgerecht zu
schließen.
Verletzungen der Baumkrone und des Stammes vermeiden.
Aushub im Bereich der Kronentraufe von Hand ausführen,
Wurzeln mit DU über 2 cm unversehrt erhalten, Wurzeln
mit DU 0,5 bis 2 cm weitgehend schonen. Unvermeidbare
Wurzelabtrennungen mit glattem Schnitt durchführen.
Schnitt-, Bruch- und Schürfwunden glattschneiden und
mit Wundbehandlungsmittel versehen.
Abgerechnet werden die von Hand ausgehobenen Grabenbereiche innerhalb der Kronentraufe von Bäumen.
Wurzeln beim Verfüllen und Verdichten vor Beschädigung schützen, Hohlräume einschlämmen.
Wurzelbereiche bis 0,3 m tief Kiessand 0/8 mm verfüllen.
Menge: 5,000 m

##### 3.2.3 Rückbau

**3.2.3.1 Entwässerungsrohrleitung abbrechen Steinzeug DN 150**
Entwässerungsrohrleitung abbrechen. Entwässerungsrohrleitung liegt bis Oberkante Rohr frei. Zusätzliche Erdarbeiten in der verbliebenen Leitungszone ausführen.
Das Ausbauen von Schächten wird gesondert vergütet.
Rohr DN''150''
Rohr ''Steinzeug''
Fliessohlentiefe ''bis 2,50 m''
Abbruchgut der Verwertung nach Wahl des AN zuführen.
Menge: 2,000 m

**3.2.3.2 Stz-Rohre bis DN 200 schneiden**
Entwässerungsrohrleitung trennen, einschließlich der
erforderlichen Schneidarbeiten.
Entwässerungsrohrleitung liegt frei.
Rohr bis DN '200'
Rohr 'Steinzeug'
Fliessohlentiefe 'bis 2,50 m'
Abbruchgut der Verwertung nach Wahl des AN zuführen.
Menge: 2,000 St

##### 3.2.4 Material und Verlegung

**3.2.4.1 Stz DN 150 liefern und verlegen**
Stz-Kanalrohr, nach DIN EN 295 entsprechend den
Vorgaben der Materialordnung incl. Dichtung und
Überschiebmuffen liefern, abladen, erforderlichenfalls
zwischenlagern und im Baufeld transportieren
und gemäß der DIN EN 1610 und Verlegeanleitung des Herstellers verlegen.
Verbindungssystem: F
DN  :  150
TKL  :  34
Menge: 2,000 m

**3.2.4.2 Stz-Rohre schneiden**
Rohre  trennen incl. notwendiger
Fasen und Nachbearbeitung. Die Reststücken gehen in
Eigentum des AN.
Material : Stz DN 150
Menge: 2,000 St

**3.2.4.3 Stz-Bogen-15° bis 90°, DN 150**
Stz-Bogen nach DIN EN 295 entsprechend der Vorgaben
der Materialordnung incl. Dichtung liefern, abladen,
erforderlichenfalls zwischenlagern und im Baufeld
transportieren.
Verbindungssystem : F
Abwinkelung  : 15 Grad bis 90 Grad
DN  : 150
Menge: 4,000 St

**3.2.4.4 Formstück liefern und einbauen Teller Stz DN 150**
Formstück aus Steinzeug liefern und einbauen.
Formstück = Verschlussteller DN 150, Steckmuffe L.
Material = Steinzeug.
Der Verschlussteller ist wasser- und luftdicht (für
Wasserdichtheitsprüfung mit Druckluft) einzubauen und
zu sichern. Alle hierfür notwendigen Leistungen sind
in den EP einzurechnen.
Menge: 1,000 St

**3.2.4.5 KG 150, Glattrohr**
KG-Kanalrohr wandverstärkt nach DIN 19 534 bzw.
DIN 8062 entsprechend der Vorgaben der Materialordnung
incl. Dichtung liefern, abladen, erforderlichenfalls
zwischenlagern und im Baufeld transportieren.
DN 150
Baulänge min. 1,50 m.
Menge: 3,000 m

**3.2.4.6 KG-Rohre schneiden**
Rohre  trennen incl. notwendiger
Fasen und Nachbearbeitung. Die Reststücken gehen in
Eigentum des AN.
Material : PVC DN 150
Menge: 2,000 St

**3.2.4.7 KG-Bogen-15° bis 90°, DN 150**
KG-Bogen entsprechend der Vorgaben der Materialordnung
incl. Dichtung liefern, abladen, einbauen,
erforderlichenfalls zwischenlagern und im Baufeld
transportieren.
Abwinkelung  : 15 Grad bis 90 Grad
DN  : 150
Menge: 4,000 St

**3.2.4.8 Verschlussteller für Rohr KG DN 150**
Verschlussteller als Abschluss der
Grundstückanschlussleitung liefern, einbauen und gegen
Herausdrücken sichern.

Verschlussteller KG DN 150,
Menge: 1,000 St

**3.2.4.9 Ü-Stück einbauen**
Übergangsstück herstellen
Übergangsstück Stzg / PVC-U DN 150
Rohrauflager gem. Hauptposition, DN 150
herstellen.
Menge: 1,000 St

**3.2.4.10 Manschettendichtung, breit, 150**
Manschettendichtung für Steinzeugrohre einbauen
entsprechend der Vorgaben der Materialordnung liefern,
abladen, erforderlichenfalls zwischenlagern und
im Baufeld transportieren.
Breite : breit Typ 2B
DN  : 150
Menge: 1,000 St

**3.2.4.11 Innenliegender Absturz**
Innenliegenden Absturz in anzuschließenden Schacht
Für Schacht SN05 herstellen/montieren.

Typ Inside Drop Typ 2 Fa. Predl oder gleichwertig mit
Wartungsöffnung nach oben offen, Ausführung als
Kunststoff- Formteil, Befestigungsmaterial Edelstahl
und Dübel inkslusive.

Ankommendes Material, Absturzhöhe, Schacht etc. gemäß
Planunterlagen.
Menge: 1,000 St

**3.2.4.12 GAL umbinden**
Herstellen der Umbindung der neuverlegten
Grundstücksanschlussleitung DN 150 Stzg auf die
vorhandene Hausanschlussleitung (DN 150 Stz) im
Bereich der Grundstücksgrenze.
Einschl. aller notwendigen Erd- und Nebenarbeiten.
Erforderliche Formstücke werden gesondert vergütet.
Gegebenenfalls, bei gerissenem oder defektem,
vorhandenen Rohr, fachgerechte Einbindung mittels neu
einzubauendem Schachtfutter am vorhandenen
Kontrollschacht (z. T. auch aus Beton oder Mauerwerk).
Ein eventuell notwendiges Aufsuchen der vorhandenen GAL
wird nicht gesondert vergütet und ist einzurechnen.
Menge: 1,000 St

**3.2.4.13 Neuer Anschluß an Bestandsschacht herstellen**
Neue Anschlussleitung an bestehenden Schacht
DN 1000 (Beton mit Kunststoffauskleidung) anschließen.
Die Abrechnung erfolgt pro Anschluss.
Anschluss mit KG-Rohr DN 150,
Einschließlich entsprechender Kernbohrung DN 200
und Ringraumdichtung SGM 10 x DG 310
und aller weiteren Arbeiten.
Einschl. aller notwendigen Erdarbeiten.

Anschlussleitung: ''KG DN 150''
Menge: 1,000 St

**3.2.4.14 Aufmaßblatt**
Für jeden Hausanschluss ist ein gesondertes Aufmaßblatt
anzufertigen, beginnend mit dem Abzweig im Hauptkanal
einschließlich der Straßenoberflächen.
Auf dem Aufmaß müssen alle Formstücke, Rohre
sowie alle Leistunge des AN notiert sein. Weiterhin ist
eine Skizze anzufertigen, auf der eine genaue
Einmessung des Hausanschlusses dargestelt ist. Von dem
Hausanschluss sind Leitungsbeginn und Leitungsende auf
mindestens zwei Festpunkte einzumessen. Jedes Formteil
und jede Leitungskreuzung muss entsprechend dargestellt
und eingemessen werden. Das Leitungsende ist auch
höhenmäßig festzuhalten.

Die Freistellungsbescheinigung, die Dokumention der
Absprache mit dem Eigentümer und die Fotodokumentation
sind dem Aufmaß beizufügen!
Menge: 1,000 St

**3.2.4.15 Freistellungsbescheinigung**
Durch den AN ist von jedem Grundstücks-/ Hauseigentümer
eine Freistellungsbescheinigung einzuholen, in der die
ordnungsgemäße Errichtung der Anschlüsse und/oder der
Oberflächen bescheinigt wird und der WAC
von jeglichen Forderungen durch den
Grundstücks-/ Hauseigentümer freigestellt wird. Die
vollständigen Freistellungsbescheinigungen sind
spätestens zur Abnahme zu übergeben.
Menge: 1,000 St

**3.2.4.16 Absprache mit Eigentümer**
Abstimmung zur lage- und höhenmäßigen Einordnung der
Hausanschlussleitungen auf den Grundstücken mit den
Anschlussteilnehmern. Dies ist auch zu dokumentieren,
z. Bsp. auf dem Planauszug oder der vorliegenden
Eigentümerbefragung.

Hierzu zählt auch die Erstellung eines Vorab-Aufmaßes
mit den vertraglichen Preisen als Kostenschätzung zur
Übergabe an den Eigentümer bei
Schmutzwasserentflechtungen, bei denen der Eigentümer
die tatsächlichen Herstellungskosten in vollem Umfang
selbst tragen muss, wobei die Weiterberechnung an den
Eigentümer nach Schlussrechnung der Baumaßnahme direkt
durch den WAC erfolgt.

Abgerechnet wird pro Hausanschluss.
Menge: 1,000 St

**3.2.4.17 Fotodokumentation**
Eine oder mehrere Compact Disc mit Bildern aller
Hausanschlüsse des Baubereiches entsprechend den
Vorbemerkungen Grundstücksanschlussleitungen erstellen
und liefern, im Format JPG.
Die Dateinamen der Bilder müssen so angelegt werden,
dass alle Bilder über den Dateinamen den einzelnen
Häusern oder Grundstücken zugeordnet werden können,
z.B. SWMusterstraße24.jpg.

Auf den Fotos muss der komplette Leitungsgraben mit
allen Formteilen und Leitungskreuzungen ersichtlich
sein. Es können auch mehrere Fotos gemacht werden.
Leitungen, die nicht auf den Fotos zu erkennen sind,
werden nicht vergütet. Die Fotos sind als Farbausdruck
jeweils den einzelnen Aufmaßblättern beizufügen. Auf
jedem Foto ist zur Größenbestimmung eine Messlatte
(Zollstock o.ä.) mit aufzunehmen sowie eine Tafel oder
Schild, auf der das Datum der Aufnahme sowie die Nummer
des Hausanschlusses (oder Eigentümer) zu erkennen ist.
Das Aufmaßblatt ist vom Hauseigentümer zu
unterzeichnen.
Ohne vorgenannte Unterlagen können die
Hausanschlussrechnungen vom AG nicht vergütet werden,
da erfahrungsgemäß Einsprüche der Anlieger entstehen,
die ohne die genannten Unterlagen nicht bearbeitet
werden können.
Kosten, die dem AG entstehen, weil die Rohrleitung auf
Grund fehlender Einmessung nicht gefunden werden kann,
gehen zu Lasten des AN!
Menge: 1,000 St

#### 3.3 Kreuzung Bahnstrecke

*Hinweis: Vorbemerkung*
Vorbemerkung

Die geplante Schmutzwasserleitung PEHD DN 250 kreuzt die Bahnanlage
der DB AG Strecke 6142 Berlin-Görlitz bei km 94,848.
Die Trassenkreuzung wurde bei der DB AG beantragt, die
Freigabe der DB AG liegt vor.
Es gilt die DWA A 125 und das DVGW-Arbeitsblatt GW 321
als Vertragsbestandteil.

Es ist die Ril 877  "Gas- und Wasserleitungskreuzungsrichtlinien" 2012 der DB Netz AG zu beachten.

Die Verlegung des neuen Mantelrohres ST DN 400
erfolgt nach DWA-A 125 (Punkt 6.1.3.2.2)
im Pilotenbohrverfahren mit Bodenverdrängung.

Abweichungen von der Sollachse in der Vortriebsstrecke
dürfen vertikal und horizontal die Werte nach
DWA - A 125 nicht überschreiten.

Weitere Hinweise zur Ausführung

Das geplante Mantelrohr ST DN 400
wird auf einer Länge von ca. 24 m verlegt und aller 6 m Stahlrohrlänge
miteinander verschweißt. Die Prüfung der Schweißnaht erfolgt zerstörungsfrei mittels Ultraschallverfahren.

Nach Forderung der DB AG ist der Ringspalt zwischen
Schutzrohr und Boden mit Bentonitsuspension zu verfüllen
und unmittelbar nach Abschluss des Vortriebs zu verdämmen.

Die Start- und Zielbaugruben für die Verlegung des Mantelrohres wurden in einem Abstand von ca. 9,00 m (bahnrechts) und ca. 13,00 m (bahnlinks) von der nächstgelegenen Gleisachse, des vorhandenen Gleises beidseitig der Bahnanlage angeordnet. Damit kann die Verlegung des Schutzrohres mit einer Rohrdeckung im Bereich des Gleises von ca. 2,70 m erfolgen.

Eine Beweissicherung der Gleislage mit Messung vor Beginn der Baumaßnahme und nach Abklingen aller Setzungen ist von einem durch die Bahn zertifizierten Vermesser vorzunehmen.
Während und nach den Vortriebsarbeiten ist die Gleislage regelmäßig bis zum Abklingen der Setzungen zu überwachen.

Das für den Vortrieb beauftragte Unternehmen hat nach RAL-Güte- und Prüfbestimmungen GZ 961 für die vorgesehene Bahnkreuzung (DN 400) die Beurteilungsgruppe VP nachzuweisen.

Außerdem ist eine Bahnzertifizierung für Arbeiten im Bereich von Gleisanlagen nachzuweisen. Das Unternehmen muss bereits vergleichbare Arbeiten im Bereich von Gleisen durchgeführt haben.
Beim Einsatz von Nachunternehmern muss auch der Nachunternehmer die o.g. Anforderungen erfüllen.
Entsprechende Nachweise des einzusetzenden Unternehmens und des vorgesehenen Personals müssen der anlagenverantwortlichen Stelle der DB vor Beginn der Bauarbeiten vorgelegt werden.

Vertikale und horizontale Abweichungen, Vortriebslänge und Presskräfte sind in Vortriebsintervallen von max. 90 Sek. Dauer automatisch zu messen und
maschinell aufzuzeichnen, einschl. liefern der Votriebsprotokolle.

In dem Schutzrohr ist eine Schmutzwasserleitung  PEHD d 250 x 14,8
(PE100, SDR17) auf Gleitkufen Typ MF mini zu verlegen.

Die Schutzrohrenden sind in den Revisionsschächten mit entsprechenden Ringraumdichtungen einzubinden.

Die Start- und Zielgruben sind außerhalb des Druckbereiches der Gleisanlagen anzulegen. Der Verbau der Gruben ist nach den statischen Erfordernissen auszuführen.

Zur Einschätzung der Baugrundverhältnisse ist der Geotechnische Bericht für die geplante Schmutzwasserleitung der Ingenieurbüro Bauer GmbH, Cottbus  zu beachten.

Die im Prüfbericht und Freigabeschreiben formulierten Forderungen der DB AG sind zu berücksichtigen und daraus resultierende Mehraufwendungen in die jeweiligen Positionen einzurechnen.

##### 3.3.1 Vorbereitung, Abstimmung, Dokumentation

*Hinweis: Vorbemerkungen zu Arbeiten im Gleisbereich*
Vorbemerkungen zu Arbeiten im Gleisbereich
der DB Netz AG

Ohne örtliche Einweisung sind Arbeiten auf bzw. am
Bahngelände nicht gestattet.

Die technischen Bedingungen, die während der
Bauausführung einzuhalten sind, ergeben sich aus den
gesetzlichen Bestimmungen, Vorschriften und technischen
Regelwerken.

Einzelheiten der Abstimmungen sind der fachtechnischen Stellungnahme
DB Netz AG zu entnehmen.

Die Bau- und Sicherungsüberwachung/ Sicherung auf der
Baustelle ist durch den AN bei  zugelassenen externen
Firmen  (mit  Zulassung der  DB InfraGO AG) vor Baubeginn zu
beauftragen und vertraglich zu binden.

**3.3.1.1 Bau- und Sicherungsüberwachung**
Bau- und Sicherungsüberwachung/ Sicherung auf der
Baustelle für die Dauer der Arbeiten am Gleisbereich
durch eine Firma mit Zulassung der DB InfraGO AG.

Die zugelassene Firma muss den Nachweis über die
Verwendungsprüfung zum Bauüberwacher mit betrieblichen
Aufgaben gemäß  DS 046275 und DS 046276 und Nachweis
gemäß § 6 Abs. 3 der Verwaltungsvorschrift Bau des
Eisenbahnbundesamtes verfügen und vor Baubeginn
vorlegen.

- einschl. Gestellung der erforderlichen
  Sicherungsposten

- einschl. Aufstellen eines Sicherungs- und
  Havariekonzeptes mit Überwachungs- und Alarmplan für die
Baumaßnahme und Abstimmung darüber mit dem
  verantwortlichen BÜB/Anlagenveranntwortlichen (Alv) Oberbau
  rechtzeitig vor Baubeginn (einschl. Einholung der Bestätigung durch diesen).
Menge: 1,000 psch

**3.3.1.2 Bahnbetriebliche Handlungen in Vorbereitung**
Bahnbetriebliche Handlungen in Vorbereitung
und im Rahmen der Bauausführung:

Die Auflagen der DB AG sind zu erfüllen.
Folgende Maßnahmen sind auszuführen:
- Alle Abstimmungen mit der DB AG, die im
  Rahmen der Gleiskreuzung erforderlich sind
- Beginn und Abschluss der Arbeiten anzeigen
- Übergabe aller Messprotokolle an den AG/BÜ und an
  die DB AG
- Betra Antragstellung e-workflow vollumfänglich nach Ril 406
  für 1 Gleis
- Ein objektspezifisches Messprogramm zur Überwachung
  der Gleislage während des grabenlosen Einbaus der Querung
  ist aufzustellen und mit dem verantwortlichen BÜB / Anlagenverantwortlichen (Alv) Oberbau rechtzeitig vor Baubeginn abzustimmen
  und von diesem bestätigen zu lassen.
- Die Vorgaben zur Bauausführung gemäß Ril 877.2301 sind
  nachweislich einzuhalten und umzusetzen.

Hinweis:
  Das Einmessung des Istzustandes der Gleisanlagen
  in der Achse des Rohrvortriebes und die
  Messtechnische Überwachung während und
  Kontrollmessung nach Abschluss des Rohrvortriebes
  erfolgt durch ein vom AN zu beauftragendes Vermessungsbüro.
  Es ist ausschließlich qualifiziertes Fachpersonal einzusetzen. Folgende
  Nachweise müssen erbracht werden:
  - Ausbildungs- und Studienabschlüsse
  - Erfahrungen mit gleichartigen Aufgaben
  - Besuch anerkannter Fortbildungsveranstaltungen im thematischen
  Kontext der anstehenden Aufgaben
Menge: 1,000 Psch

**3.3.1.3 Dokumentation aller Arbeitsvorgänge**
Dokumentation
Alle Arbeitsvorgänge des Vortriebes müssen
unterBerücksichtigung der jeweiligen
verfahrensspezifischen Besonderheiten,
gemäß DWA-A125 (Punkt 7.2.6) und
DVGW-Arbeitsblatt GW 321 (Punkt 6.3.3),
protokolliert werden.
Menge: 1,000 psch

**3.3.1.4 Abschlussbericht und Bauakte**
Abschlussbericht und Bauakte
gemäß DWA-A125 (Punkt 8.7) anfertigen.

Für die fertiggestellte Leitungsquerung ist
eine Bauakte nach Ril 809.0101 unter Berücksichtigung
von Ril 836.6001 anzufertigen und der DB AG (2x) zu
übergeben.

Folgende Unterlagen sind mindestens zu übergeben:
- Bahnlageplan mit eingetragener Leitungskreuzung /
Parallelverlegung (M 1:1000) - 2 fach
- Querschnitt entsprechend Bohrprotokoll und örtlicher Einmessung (unverzerrt)
- Schutzrohr:
    1. Materialzertifikat
    2. Abnahmeprüfzeugnis
    3. Rohrvortriebsprotokoll
    4. Protokoll über durchgeführten Schweißungen
- Leitungsrohr:
    1. Materialzertifikat
    2. Abnahmeprüfzeugnis
    3. Dichtigkeitsprüfung entsprechend der verlegten Leitung
    4. Protokoll über durchgeführten Schweißungen
- Beweissicherungsmessungen
- Abnahmeprotokolle mit eingemessenen Bahnkilometer
- Einmessung der tatsächlichen örtlichen Lage der Leitung auf Grenzzeichen
oder Vermessungszeichen, Dokumentation in einem Einmessungsfeldbuch und
im Liegenschaftsplan
Menge: 1,000 psch

##### 3.3.2 Bauseitige Leistungen

**3.3.2.1 Absteckung und Kontrollmessung**
Absteckung und Kontrollmessungen auf Anweisung des AG einschl. Führen der Messprotokolle, unter Einschaltung eines öffentlich bestellten Vermessungsingenieurs, für alle Vortriebsstrecken, die Kosten des öffentlich bestellten Vermessungsingenieurs einrechnen.

Absteckung der Rohrleitungsachse und Aufstellen von Bestandsplänen.

Für den Rohrvortrieb ist Höhe, Richtung und Gefälle
durch Höhenbolzen und Achspflöcke (vor und hinter der
Startgrube) direkt an der Startgrube anzugeben.

Vor Vortriebsbeginn ist der Ansatzpunkt der Bohrung
zu kontrollieren und der Bohrfirma schriftlich zu
bestätigen.

Die Absteckung der Rohrleitungstrasse ist vorzunehmen.
Einmessen der Leitungsteile und Anfertigen von
Bestandszeichnungen.
Menge: 1,000 St

**3.3.2.2 Setzungsmessungen durchführen**
Setzungskontrollmessungen vor, während und nach Beendigung
des Vortriebes ausführen.
Setzung messen, unter Einschaltung eines vereidigten Vermessungsingenieurs, für Setzungsmessungen im Einflussbereich des Rohrvortriebes, auf Messpunktketten unter Einbeziehung der Beweissicherungspunkte und Gleis- und Dammmesspunkte, einschl. Aufstellen eines Messpunktverzeichnisses und Führen der Messprotokolle nach Vorgabe des AG.
(Kosten für Vermessungsingenieur einrechnen.)
Das objektspezifische Messprogramm zur Überwachung der Gleisanlage muss mit dem verantwortlichen BÜB/Anlagenverantwortlichen (Alv) Oberbau rechtzeitig vor Baubeginn abgestimmt und von diesem bestätigt vorliegen.
Menge: 1,000 psch

**3.3.2.3 Gleislagemonitoring durchführen**
Gleislagemonitoring im Bereich einer Leitungsverlegung mit Kreuzung eines in Betrieb befindlichen Eisenbahngleises herstellen, betreiben und zurückbauen.

Das Gleislagemonitoring ist für die Dauer sämtlicher Bauarbeiten im Einflussbereich der Gleisanlage durchzuführen.

Ausführung einschließlich:

- Erstellung eines Monitoringkonzeptes
- Abstimmung mit Auftraggeber, Bauüberwachung und zuständigen Stellen der DB InfraGO AG
- Festlegung und Einmessung von Referenz- und Messpunkten
- Lieferung, Montage, Vorhaltung, Betrieb und Demontage sämtlicher Mess- und Überwachungseinrichtungen
- Durchführung einer Nullmessung vor Beginn der Bauarbeiten
- Laufende Überwachung der Gleislage während der Bauausführung
- Messdatenerfassung, Dokumentation und Auswertung
- Sofortmeldung bei Erreichen vereinbarter Warn- und Eingreifwerte
- Bereitstellung der Messergebnisse an den Auftraggeber
- Abschlussdokumentation nach Beendigung der Arbeiten

Zu überwachen sind insbesondere:

- Höhenlage des Gleises
- Richtungslage
- Gleisverformungen und Setzungen

Die Ausführung hat gemäß den gültigen Regelwerken und Richtlinien der DB InfraGO AG sowie den anerkannten Regeln der Technik zu erfolgen.

Alle erforderlichen Nebenleistungen, Transporte, Betriebsstoffe, Datenübertragungen, Vorhaltungen sowie erforderliche Abstimmungen sind in den Einheitspreis einzurechnen.
Menge: 1,000 psch

**3.3.2.4 Beweissicherungsverfahren**
Beweissicherung im Einflussbereich der Rohrvortriebsarbeiten vor Beginn und nach Abschluss der Bauarbeiten für querende Gleise gemäß Zeichnung, in Abstimmung mit dem Grundstückseigentümer und dem Leitungsbetreiber, Durchführung der Beweissicherung durch einen Sachverständigen, die Kosten für den Sachverständigen sind einzurechnen, Zustand und Beschaffenheit feststellen und dokumentieren, durch Begehung mit schriftlichem Protokoll und Anfertigen von Lichtbildern, durch Befahrung mit TV-Kamera und Aufzeichnung auf Video-Bändern, Protokolle und Anlagen müssen durch Unterschrift des AG, des AN, der Grundstückseigentümer und der Leitungsbetreiber anerkannt sein, Vorlage aller Beweissicherungen zeitnah, Schlussbeweissicherung spätestens mit der Schlussrechnung, 3 Ausfertigungen der Protokolle und sonstiger Dokumentationen, 18 Lichtbilder.
Menge: 1,000 psch

**3.3.2.5 Beweissicherungshilfsm.**
STLB-Bau 2014-10 085
Beweissicherungshilfsmittel anbringen und beseitigen, in Form von Mess- und Markierungspunkten.
Menge: 10,000 St

**3.3.2.6 Dokumentation Rohrvortrieb Start- Zielbaugruben**
STLB-Bau 2014-10 085
Dokumentation über Ablauf, Ausführung und Kontrolle von Rohrvortrieb, Start- und Zielbaugruben, einschl. Vortriebsprotokollen, Absteck- und Bestandsplänen, Mess- und Beweissicherungsprotokollen, dem AG übergeben, 3 Ausfertigungen.
Menge: 1,000 psch

**3.3.2.7 Rohrklappe DN 200 liefern und einbauen**
Rohrklappe DN 200, mechanische Klappe,
selbsttätig schließend, als Schlussstück
passend zu PVC-KG Rohren, liefern und einbauen.
Abwasserart: fäkalienfrei
Einbausituation: freiliegende Abwasserleitung

Allgemeine Merkmale:
Nennweite (DN): 200
Außendurchmesser (DA): 200
Farbe: schwarz

Fabrikat: Kessel oder gleichwertig

(Am Rohrende Entwässerungsleitung im
Revisionsschacht SN02 einbauen, um ein
Ausgasen in Richtung Entwässerungsschacht E02 zu verhindern.)
Menge: 1,000 St

**3.3.2.8 Entwässerungsleitung DN 200 herst.m.Erdarb.**
Entwässerungsleitung aus Kunststoffrohren nach statischen und konstruktiven Erfordernissen nach DIN EN 1610
herstellen. Erdarbeiten in Boden Homogenbereiche
entsprechende Baugrundgutachten ausführen.
Inklusive der Anbindung an vorhandene Schächte
sowie inkl. 3 Formstücke.
Rohr 'DN 200
Rohr 'Kunststoff Rohrreihe SN 10'
Einschließlich Ringraumdichtung : (2x) SGM 9 x DG 325 inkl.
Kernbohrung 250 mm für Schacht: SN02 und E02
Bettung nach DIN EN 1610, Typ 1.
Fließsohlentiefe bis 1,50 m. Überdeckungshöhe bis 2,0 m.

Aushub der Verwertung nach Wahl des AN zuführen.
Entwässerungsleitung zwischen Entwässerungsschacht E02
und Revisionsschacht SN02.
Menge: 2,000 m

**3.3.2.9 Entwässerungsschacht E01**
Entwässerungsschacht von OK Gelände
bis Schachtsohle  =  ca. 2,88 m
Deckeloberkante  =  60,90 m DHHN 92
Schachtsohle  =  58,02 m DHHN 92
Einschl. der Öffnungen für den nachträglichen
Einbau des Schutzrohres DN 400 sowie der Öffnung für das Medienrohr.
(siehe Unterlage 6, Blatt Nr. 1)

Der Schacht beinhaltet u.a. folgende Leistungen:
Lieferung und Einbau:
- einer 10 cm dicken Betonsohle als Sauberkeitsschicht
  aus Beton C 8/10
- eines Betonschachtunterteiles DN 1500 einschließlich Pumpensumpf
- Betonschachtringe DN 1500, h = 1m
  Verfüllung des Zwischenraumes zwischen beiden
  Schächten mit WU-Beton
- einer Schachtabdeckplatte DN 1500 mit Bohrungen DN 800
  Kl. SLW 60
- Ausgleichsringe (2x) DN 800, H=0,10 m
- Steigbügel nach DIN 19555, PE ummantelt, 4 St/m
- einer Schachtabdeckung nach DIN 1229, DN 800, Kl. D 400, ohne
  Lüftungsöffnung
- Entlüftungskamin kurz, mit Lüftungsrohr, Edelstahl, DN 150 mit Haube u.
  insektensicherem Edelstahlsieb, auf PVC-Rohr DN/OD 160 aufsetzen, inkl.
  Kernbohrung und Ringraumdichtung (1x) 10 x DG 310
- Belüftungskamin lang, mit Lüftungsrohr, Edelstahl, DN 150 mit Haube u.
  insektensicherem Edelstahlsieb, auf PVC-Rohr DN/OD 160 aufsetzen, inkl.
  PVC-Rohr DN/OD 160 (ca. 2,0 m) an der Schachtinnenwand montieren,
  inkl. Kernbohrung, Ringraumdichtung (1x) 10 x DG 310 und Rohrschelle für
  Dübelmontage
  passend zu PVC-Rohr DN/OD 160
- Ringraumdichtung (1x) SGM 15 x DG500 für Öffnung DN 540
  zur Durchführung des Mantelrohrs Stahl P355N nach DIN EN 10217-3,
  DN 400 (406,4 x 12,5 mm)
- Einschl. Einbau einer Schmutzwasserleitung
  PEHD d 250 zwischen Innenseite Entwässerungsschacht
  und Revisionsschacht, Länge bis ca. 2.0 m,
  Rohr auf Paßlänge schneiden, Schneidrückstände einer
  Weiterverwertung nach Wahl des AN zuführen;
  einschl. einer Ringraumdichtung (zwischen
  Schmutzwasserleitung und Schachtwand),
  Ringraumdichtung (1x) SGM 10 x DG 475 inkl. Kernbohrung DN 350
  einschl. notwendiger Ringraumverfüllungen mit wasserdichtem
  Beton zwischen Medienrohr und Entwässerungsschacht.
  Herstellung als komplette Leistung
Menge: 1,000 St

**3.3.2.10 Entwässerungsschacht E02**
Entwässerungsschacht von OK Gelände
bis Schachtsohle  =  ca. 2,88 m
Deckeloberkante  =  60,78 m DHHN 92
Schachtsohle  =  57,90 m DHHN 92
Einschl. der Öffnungen für den nachträglichen
Einbau des Schutzrohres DN 400 sowie der Öffnung für das Medienrohr.
(siehe Unterlage 6, Blatt Nr. 1)

Der Schacht beinhaltet u.a. folgende Leistungen:
Lieferung und Einbau:
- einer 10 cm dicken Betonsohle als Sauberkeitsschicht
  aus Beton C 8/10
- eines Betonschachtunterteiles DN 1500 einschließlich Pumpensumpf
- Betonschachtringe DN 1500, h = 1m
  Verfüllung des Zwischenraumes zwischen beiden
  Schächten mit WU-Beton
- einer Schachtabdeckplatte DN 1500 mit Bohrungen DN 800
  Kl. SLW 60
- Ausgleichsringe (2x) DN 800, H=0,10 m
- Steigbügel nach DIN 19555, PE ummantelt, 4 St/m
- einer Schachtabdeckung nach DIN 1229, DN 800, Kl. D 400, ohne
  Lüftungsöffnung
- Entlüftungskamin kurz, mit Lüftungsrohr, Edelstahl, DN 150 mit Haube u.
  insektensicherem Edelstahlsieb, auf PVC-Rohr DN/OD 160 aufsetzen, inkl.
  Kernbohrung und Ringraumdichtung (1x) 10 x DG 310
- Belüftungskamin lang, mit Lüftungsrohr, Edelstahl, DN 150 mit Haube u.
  insektensicherem Edelstahlsieb, auf PVC-Rohr DN/OD 160 aufsetzen, inkl.
  PVC-Rohr DN/OD 160 (ca. 2,0 m) an der Schachtinnenwand montieren,
  inkl. Kernbohrung, Ringraumdichtung (1x) 10 x DG 310 und Rohrschelle für
  Dübelmontage
  passend zu PVC-Rohr DN/OD 160
- Ringraumdichtung (1x) SGM 15 x DG500 für Öffnung DN 540
  zur Durchführung des Mantelrohrs Stahl P355N nach DIN EN 10217-3,
  DN 400 (406,4 x 12,5 mm)
- Einschl. Einbau einer Schmutzwasserleitung
  PEHD d 250 zwischen Innenseite Entwässerungsschacht
  und Revisionsschacht, Länge bis ca. 2.0 m,
  Rohr auf Paßlänge schneiden, Schneidrückstände einer
  Weiterverwertung nach Wahl des AN zuführen;
  einschl. einer Ringraumdichtung (zwischen
  Schmutzwasserleitung und Schachtwand),
  Ringraumdichtung (1x) SGM 10 x DG 475 inkl. Kernbohrung DN 350
  einschl. notwendiger Ringraumverfüllungen mit wasserdichtem
  Beton zwischen Medienrohr und Entwässerungsschacht.
  Herstellung als komplette Leistung
Menge: 1,000 St

**3.3.2.11 Schachtabdeckung DN 800, D400 liefern und einbauen**
Schachtabdeckung, rund, Rahmen aus Guss,
Deckel aus Guss, mit lichter Weite für Öffnung DN 800 mm
nach DIN 19584, Ausführung Klasse D 400 nach
DIN EN 124 und DIN 1229, ohne Belüftung, mit dämpfender
Einlage sowie feuerverzinktem Ringschmutzfänger nach
DIN 1221 in schwerer Ausführung mit Kreuzstangen
ausgeführt liefern und fachgerecht einbauen,
Schachtabdeckung auf planmäßige Höhe setzen.
Fuge zwischen Fertigteilen mit Mörtel MG III nach
DIN 1053 unter Verwendung von mindestens
3 Distanzstücken entsprechender Festigkeit füllen.
Füllung glattstreichen.

Schächte: E01, E02
Menge: 2,000 St

##### 3.3.3 Pilotrohrvortrieb mit Bodenverdrängung

**3.3.3.1 Baustelle für Rohrvortriebsarbeiten einrichten, vorhalten, räumen**
Baustelle einrichten für die Durchführung der
gesteuterten Rohrvortriebsarbeiten, einschl. An- und
Abtransport, Umsetzen aller erforderlichen Geräte und
Maschinen und sonstige Betriebsmittel, sowie deren
Vorhaltung während der gesamten Bauzeit.

Pressbohrgerät sowie alle für die Ausführung des
Rohrvortriebes erforderlichen Maschinen und Geräte
antransportieren und betriebsfertig aufstellen.
Einschl. Einbauen der Vortriebsmaschine in die
Startgrube sowie Vorhalten der Gerätschaften.
Aus- und Einfahrkonstruktion nach Wahl des AN
herstellen.

Sichern, Absperren und Beleuchten der Baustelle
während der gesamten Bauzeit für die vom
Autragnehmer in Anspruch genommen Flächen
wie Lagerplätze, Start- und Zielgruben.

Baustelle nach Beendigung der Arbeiten räumen,
hierzu alle Geräte, Werkzeuge, Materialien und
sonstige Betriebsmittel abbauen und abfahren.
Benutzte Lägerplätze sind in den ursprünglichen
Zustand herzustellen.

Diese Position gilt für alle für die Ausführung der
Gleiskreuzung erforderlichen baulichen Leistungen und
Rohrvortriebsarbeiten.
Menge: 1,000 psch

**3.3.3.2 Statischen Nachweis Start-/ Zielgrube aufstellen, liefern**
Standsicherheits- und Gebrauchstauglichkeitsnachweise
für die Start- und Zielgruben und des Widerlagers zur
Aufnahme der Vortriebskraft aufstellen und dem AG
2-fach übergeben.
Menge: 1,000 St

**3.3.3.3 Ein- und Ausbau der Vortriebsanlage**
Ein- und Ausbau der Vortriebsanlage
einschl. aller erforderlichen Aufwendungen
in Start- und Zielgrube.
Menge: 1,000 psch

**3.3.3.4 Startgrube für gesteuerten Pilotrohrvortrieb herstellen**
Startgrube für gesteuerten Pilotrohrvortrieb
nach Wahl des Auftragnehmers in
der für die Vortriebsanlage erforderlichen Größe
herstellen, vorhalten und sichern,
einschließlich folgender Leistungen:

- Bodenaushub (Maschinen- und Handarbeit),
  Aushubmassen sind zum Wiedereinbau nicht geeignet
  und sind fachgerecht zu entsorgen inkl. Deponiegebühren.
  Liefern für den Einbau geeigneten und kornabgestuften Füllsand
  oder -kies, einschl. Zwischenlagerung auf Lagerplatz des AN,
  nach Verlegen der Leitung in der Grube oberhalb der
  Leitungszone lagenweise einbauen und verdichten.

- Einbringen und entfernen eines Presswiderlagers
(Pressenwiderlager ist stat. nachzuweisen)
  und Herstellen einer Aufstandsfläche für die Rohrvortriebsanlage
  entsprechend den Erfordernissen für das vom AN
  gewählte Verfahren, einschl. Materiallieferung

- Grube standsicher nach DIN 4124 herstellen,
  Verbau entsprechend den statischen und
  maschinentechnischen Erfordernissen
  herstellen. Die zu erbringende Statik ist in den
  Einheitspreis einzurechnen.
  Der Verbau der Stirnwand muss ein Durchfahren des
  Rohrstranges erlauben.

- Rückbau des Verbaus

- Betonsohle entsprechend den statischen statischen und
  maschinentechnischen Erfordernissen herstellen

- Herstellen der Aus- und Einfahröffnungen einschl. der
  Abdichtung zwischen Baugrubenwand und Vortriebsrohr
  (es darf kein Material einbrechen)

- Wasserhaltung für Sickerwasser durchführen,
  Wasserhaltung für anstehendes Grundwasser nach
  derzeitigem GW-Stand nicht erforderlich

- Für Leitung im Bereich der Start- und  Zielgrube
  feste, steinfreie Sohle und Sandauflager, mind. 10 cm
  dick, Rohrumhüllung aus Sand mind. 30 cm über
  Rohrscheitel einbringen

- Lieferung und Einbau erforderlicher Bodenaustauschstoffe einschl. Verdichtung sowie aller Nebenarbeiten
  sind einzurechnen.

- Bodenklasse 3 - 5 nach DIN 18 300

- Folgende Abmaße sind mindestens erforderlich:
  L 10,0 m x B 2,5 m x T 3,5 m

- Lieferung und falls erforderlich Rückbau aller Materialien

Der eventuell notwendige Straßenbau wird gesondert vergütet.

Beachten: Die Vortriebsfirma (NU) hat die Herstellung
der Baugruben vor Ort zu überwachen.
Menge: 1,000 St

**3.3.3.5 Zielgrube für gesteuerten Pilotrohrvortrieb herstellen**
Zielgrube für gesteuerten Pilotrohrvortrieb
nach Wahl des Auftragnehmers in
der für die gewählte Technologie erforderlichen Größe
herstellen, vorhalten und sichern,
wie vor (Startgrube), jedoch ohne Presswiderlager
und Aufstandsfläche für Rohrvortriebsanlage

- Folgende Abmaße sind mindestens erforderlich:
  L 6,5 m x B 2,5 m x T 3,5

Beachten: Die Vortriebsfirma (NU) hat die Herstellung
der Baugruben vor Ort zu überwachen.
Menge: 1,000 St

**3.3.3.6 Ausgebohrtes Erdreich aus der Grube aufnehmen**
Ausgebohrtes Erdreich aus der Grube aufnehmen,
laden, abtransportieren und nach den gültigen
Vorschriften nachweislich entsorgen.
Menge: 3,500 m3

**3.3.3.7 Pilotrohrvortrieb von geschweißten Stahlrohr DN 400**
Pilotrohrvortrieb nach DWA A 125 von geschweißten
Stahlschutzrohren DN 400 herstellen.

Pilotrohrvortrieb mit Bodenverdrängung
gem. DWA A 125 Punkt 6.1.3.2.2.
Rohrsohle oberhalb des Grundwasserstandes.

Vortrieb von der Startgrube bis zur Zielgrube, unter
Beachtung der Anforderungen und Gütesicherung nach
DWA- A 125 einschl. aller erforderlichen Arbeitsgänge,
inkl. Anfertigung eines Bohrprotokolls.

- inkl. Ausbohren des anstehendes Erdkernes und
Abfuhr zur Verwendung des Auftragnehmers
- inkl. aller Hebearbeiten
- inkl. Vortriebsprotokoll gem. DWA A 125
- inkl. Stützung Ringspalt zwischen Rohraußenkante und Boden
während des Vortriebs mit Bentonitsuspension, einschl. Lieferung
und Entsorgung der Bentonitsuspension
- inkl. Verpressung des Überschnitts unmittelbar nach
Abschluss des Vortriebs mit einer geeigneten Zementsuspension,
einschl. Lieferung

Zulässige Abweichungen gemäß DWA A 125.
Menge: 24,000 m

**3.3.3.8 Schutzrohr, Stahl P355N nach DIN EN 10217-3, DN 400 (406,4 x 12,5 mm)**
Schutzrohr liefern und abladen

P355N nach DIN EN 10217-3, DN 400 (406,4 x 12,5 mm)

Das Schutzrohr muss den Anforderungen nach
DIN 1626 oder 1628 bzw. 1629 oder 1630
bzw. DIN 17172 und DIN 2458, DIN EN 10217 entsprechen.

Für die Rohre ist vor Inbetriebnahme der Leitung die
Bescheinigung DIN EN 10204-3.2 - über die
Abnahmeprüfung vorzulegen.

Korrosionsschutz:
- innen: roh, schwarz
- außen: roh, schwarz

Einschl. Schweißungen der Stoßfugen
(Schweißnähte gem. Ril 180 01), von
geprüften Schweißern,
Kurz- und Paßrohre, sowie Verschnitt ist einzurechnen.

Einschl. Schweißnahtprüfung aller Rohrschweißnähte
mittels Ultraschall, einschl. Vorlage Prüfprotokoll
Schweißnaht DN 400
Menge: 24,000 m

**3.3.3.9 Einziehen des Medienrohres in Mantelrohr**
Einziehen des Medienrohres PEHD d 250 x 14,8
in das Schutzrohr ST DN 400 inkl.
aller erforderlichen Nebenarbeiten.
(Lieferung gesonderte Position)
Menge: 24,000 m

**3.3.3.10 Gleitkufenringe**
Gleitkufenring für PEHD d 250,
Gleitkufen aus Kunststoff,
6 x MF midi 50, Steghöhe 50 mm, Abstand ca. 1,0 m
inkl. Schubsicherungsband, liefern und montieren.
Typ: SGM oder gleichwertig
Menge: 26,000 St

**3.3.3.11 Stillstand Vortriebsanlage mit Personal**
Stillstand der Vortriebsanlage einschl.
Bedienungsmannschaft während der Bergung oder aus
anderen Gründen, die der Auftragnehmer nicht zu
vertreten hat.
Menge: 8,000 h

**3.3.3.12 Stillstand Vortriebsanlage ohne Personal**
Stillstand der Vortriebsanlage ohne.
Bedienungsmannschaft während der Bergung oder aus
anderen Gründen, die der Auftragnehmer nicht zu
vertreten hat.
Menge: 40,000 h

*Hinweis: Lieferung Rohrmaterial für Gleiskreuzung*

**3.3.3.13 Schmutzwasserleitung PEHD d 250 x 14,8, PE100-RC, SDR 17 liefern**
Schmutzwasserleitung
PEHD d 250 x 14,8, SDR 17, PN10
Druckrohr aus PE 100-RC für
Trinkwasserversorgung nach DIN EN 12201,
liefern, laden, zwischenlagern und transportieren,
für Gleiskreuzung, einschl. Herstellen der Schweißverbindungen
mittels Heizelement-Stumpfschweißen.

Die Abrechnung erfolgt nach Grundrisslänge.
Alle erforderlichen Fomstücke sind im Einheitspreis
enthalten und werden nicht gesondert vergütet.
Menge: 24,000 m

##### 3.3.4 Rückbau vorhandene Bahnkreuzung

*Hinweis*
Vorbemerkung

Für die Sicherung der bestehenden Bahnkreuzung werden folgende
Maßnahmen notwendig:
- Teilrückbau der vorhanden Schmutzwasserrevisionsschächte
- Medienrohr GGG DN 200 aus dem vorhandenen
  Schutzrohr ST DN 400 auszubauen
- Verdämmen von Schutzrohr und Schachtunterteil

**3.3.4.1 Ausbau Medienrohr aus Mantelrohr**
Ausbau Medienrohrs GGG DN 200
aus vorhandenen  Mantelrohr SR ST DN 400.
Ausbau erfolgt aus vorhandenen Revisionsschächten.
Abrechnung auf Nachweis.
Die notwendigen Schneidarbeiten sind einzukalkulieren.
Sämtliche Ausbaustoffe verwerten nach Wahl des AN.
Menge: 28,000 m

**3.3.4.2 Verdämmen SR ST DN 400**
Verfüllen des SR ST DN 400;
Im Bereich Bahn-Km 94.887.
Verfüllmaterial = Dämmer Fa. AZ BUT,
Dyckerhoff Dämmer oder gleichwertig.

liefern und einbauen, inkl. aller erforderlichen
Zusatz- und Nebenleistungen, die für die vollständige
Verfüllung des Hohlraumes erforderlich sind.
Abgerechnet wird die Länge der zu verfüllenden
Rohrleitung.
Menge: 28,000 m

**3.3.4.3 Baugrube für Schachtrückbau herstellen**
Baugrube für Schachtrückbau herstellen. Straßenaufbruch wird
gesondert vergütet.
In gewachsenem Boden. Homogenbereich nach Unterlagen
des AG.
Baugrubentiefe ''1m.''
Lichter Schachtdurchmesser = 1000 mm.
Notwendigen Verbau entsprechend statischen und konstruktiven Erfordernissen herstellen, vorhalten und
entfernen. Wasserhaltung wird gesondert vergütet.
Aushub wird zum Verfüllen nicht verwendet. Verfüllen
der Baugrube wird gesondert vergütet.
Zum Verfüllen nicht verwendeten Aushub nach Wahl des AN
verwerten.
Menge: 2,000 St

**3.3.4.4 Schacht ausbauen DU bis 1,00 m * Betonfertigteile Ausbau verwerten**
Freigelegten Schacht einschließlich Abdeckung
Teilrückbauen. Aufbruch von Straßenbefestigungen
und das Ausbauen von Rohrleitungen wird gesondert vergütet.
Runder Schacht, DN/ID bis 1,00 m.
Schacht aus Betonfertigteilen.
Ausbautiefe ''1m von Oberkante Gelände.''
Sämtliche Ausbaustoffe verwerten nach Wahl des AN.
Menge: 2,000 St

**3.3.4.5 Verdämmen Schachtunterteil**
Verdämmen der Schachtunterteile DN 1000;
Im Bereich der bestehenden Bahnkreuzung
Verfüllmaterial = Dämmer Fa. AZ BUT,
Dyckerhoff Dämmer oder gleichwertig.

liefern und einbauen, inkl. aller erforderlichen
Zusatz- und Nebenleistungen, die für die vollständige
Verfüllung des Hohlraumes erforderlich sind.
Abgerechnet wird die Menge der zu verfüllenden
Schachtunterteile.
Menge: 2,000 St

**3.3.4.6 Schachtbaugrube verfüllen und verdichten**
Liefern und Einbau von Bodenmaterial (Sand weitgestuft) /GW (Kies weitgestuft) nach DIN 18196 zum Verfüllen der verbleibenden Schachtbaugrube nach erfolgtem Teilrückbau und Verdämmen des Unterteils.
Lagenweiser Einbau und Verdichtung bis zum Erreichen der geforderten Tragfähigkeit ( Ev2 ≥ 45 MN/m²).
Menge: 5,000 m3
